# Sinsheim, Kläranlage Photovoltaik
Angebotsaufforderung (GAEB DA XML 3.2, DA83)
Projekt: P1826-1
Währung: EUR
Bieterkommentare zugelassen: nein
Erstellt mit: COSOBA-AVA-SYSTEM V8/ GXML Toolbox V3.2 R20170508, AVA.relax, 26.05.2026

## 1826-2 Sanierung Niederspannungshauptverteilung
Datum: 24.04.2026

### Hauptgewerk 1 Elektroinstallation

*Hinweis: Bauvorhaben*
Bauvorhaben:  Sinsheim Kläranlage NSHV

Bauort:  Lange Str. 40
  74889 Sinsheim

Angebot über:  Elektroinstallation

*Hinweis: Besondere Hinweise*
Zusätzliche Technische Vertragsbedingungen

Folgende Abkürzungen werden, für die am Bau Beteiligten verwendet:
AG = Auftraggeber; AN = Auftragnehmer

Ausführung

Für die Ausführung gelten die allgemein anerkannten Regeln der Technik und Baukunst, die Bestimmungen der VOB/B,C sowie alle einschlägigen während der Bauzeit gültigen DIN-Normen, behördliche Vorschriften und Unfallverhütungsvorschriften sowie die jeweiligen Werks-Herstellervorschriften der im LV beschriebenen Materialien und Produkte und deren dazugehörige Technische Merkblätter und Sicherheitsdatenblätter in der neuesten Fassung. Über die VOB/B,C hinausgehende Festlegungen und Vereinbarungen bleiben davon unberührt. Des Weiteren gilt die Unfallverhütungsvorschrift "Leitern und Tritte".

Sämtliche zu verwendenden Materialien, Einbauteile und Verbindungsmittel müssen lösemittelfrei, emissionsarm und bauaufsichtlich zugelassen sein. Sie dürfen kein POP, Lindan, Dioxin, Asbest bzw. einen anderen zum Zeitpunkt der Angebotsabgabe bereits anerkannt gesundheitsgefährdenden Stoff enthalten. Entsprechende Prüfzeugnisse sind auf Nachfrage vom AN vorzulegen.

Alle Leistungen umfassen Lieferung, Zusammenbau, Einbau, Anschluss und ggf. Inbetriebnahme der beschriebenen Bauteile und Stoffe, einschl. Abladen, Lagern und Transport auf der Baustelle, wenn im Positionstext nicht anders angegeben. Arbeitsgeräte sowie Gerüste, die zur Durchführung der nachfolgend beschriebenen Leistungen notwendig sind, sind vom AN zu stellen und in die Einheitspreise mit einzukalkulieren, sofern nicht separat ausgewiesen.

Baustelle

Die Teilnahme am wöchentlichen Baustellen Jour-fixe ist - soweit die Belange des entsprechenden Gewerkes betroffen sind - für den Fachbauleiter des Auftragnehmers obligatorisch.

Der AN hat die Arbeitsbereiche außerhalb der Arbeitszeit verschlossen zu halten. Der Bauzaun ist zu allen Zeiten geschlossen zu halten. Auf dem Grundstück sind eingeschränkt Stellplätze für Baustellenfahrzeuge ausgewiesen. Die Arbeitsbereiche sind mit Baumaschinen zugänglich.

Sofern vom AN öffentlicher Straßenraum oder Gehwegflächen in Anspruch genommen werden, so sind die dafür erforderlichen Behördenklärungen und Genehmigungen sowie dafür anfallende Gebühren Sache des AN und werden nicht gesondert vergütet. Gleiches gilt für die im Zusammenhang erforderlichen Sicherungsmaßnahmen nach den behördlichen Anforderungen.

Eventuelle Beschädigungen an den bestehenden Zufahrten, Geh- und Radwegen sowie an der öffentlichen Straße, die nachweislich durch den AN verursacht wurden, sind vom AN auf eigene Kosten zu reparieren.

Sämtliche Verkehrswege sind sauber und frei von Hindernissen zu halten.

Alle durch die auszuführenden Arbeiten gefährdeten bereits vorhandenen Bauteile sind gegen Verunreinigung und Schäden zu schützen, einschl. Lieferung, Anbringen, Vorhalten und wieder Abbauen und Abtransportieren der erforderlichen Materialien. Beschädigungen oder Verschmutzungen an o.g. Bauteilen durch den Unternehmer gehen zu dessen Lasten.

Sicherheit und Gesundheitsschutz

Für das Bauvorhaben wurde ein Sicherheits- und Gesundheitsschutzplan erstellt. Der AN ist dafür verantwortlich, dass ein qualifizierter Mitarbeiter in die SiGe-Planung eingewiesen wird. Dieser hat dafür Sorge zu tragen, dass die entsprechenden Maßnahmen an sämtliche Mitarbeiter weitergeleitet und auch eingehalten werden. Den Anweisungen des SiGe-Protokolls ist Folge zu leisten.

Bautagebuch

Der AN hat ein Bautagebuch über die ausgeführten Arbeiten zu führen und am Ende jeder Kalenderwoche der Bauleitung vorzulegen.

Ausführungsunterlagen

Die Ausführungsunterlagen werden vom AG innerhalb von 2 Wochen nach Auftragserteilung ausschließlich in digitaler Form unentgeltlich zur Verfügung gestellt.

*Hinweis: Baubeschreibung*
Niederspannungschaltanlagen

Die Niederspannungshauptverteilung (NSHV) der Kläranlage wird saniert. Es wird bauseits ein Betonbauwerk errichtet für den parallelen Aufbau einer neuen NSHV, diese wird über den zweiten Transformator im Bestand zugeschaltet, anschließend werden Schritt für Schritt die Abgangsleitungen von der alten NSHV auf die neue NSHV umverlegt.

In einer zweiten bauseitigen Maßnahme wird ein Photovoltaikpark errichtet, für die Anbindung nach Mittelspannungsrichtlinie VDE AR-N 4110 werden in der vorhandenen Mittelspannungsanlage Wandler nachgerüstet für die realisierung des Übergeordneten Entkupplungsschutz und für den EZA Regler nach VDE AR-N 4110.

Kabelwege

Für die Umverlegung der einzelnen Abgangsleitungen ist im Bestand ein begehbarer Haupt-Montageschacht und ein Kabelzugschacht-System mit ausreichend Leerrohrreserven vorhanden. Das Betonbauwerk für die neue NSHV wird parallel neben dem Montageschacht errichtet.

Gebäudeblitzschutz und Erdungsanlagen

Das Betonbauwerk wird mit einer Blitzschutzanlage Klasse 3 ausgestattet. Zum Schutz der baulichen Anlagen mit elektrischen und informationstechnischen Systemen im Gebäude ist ein auf das äußere Blitzschutzsystem abgestimmtes inneres Blitzschutzkonzept entsprechend den allgemein anerkannten Regeln der Technik aufzubauen und umzusetzen.

Potentialausgleich

Im Betonbauwerk werden Potentialausgleichsschienen für den Potentialausgleich installiert. Die Anbindung mit der Potentialausgleichsschiene erfolgt über in den jeweiligen Räumen vorgehaltenen Anschlüssen an das vermaschte Erdungsnetz/ /Potentialsteuerungsnetz.

Brandschutz

Alle Leitungsdurchführungen durch Decken und Brandwände sind durch bauaufsichtlich zugelassene Brandschotts zu verschließen.

*Hinweis: Vorbemerkungen Kläranlage*
Hinweis: Kläranlage

Alle Bauteile im Bereich der Anlagentechnik der Kläranlage müssen zwingend Schutzklasse C5 nach DIN EN ISO 12944 für korrosive Atmosphären entsprechen.

Dies betriftt die Außenbereiche und die Innenbereiche der Anlagentechnik.

Alle Stahlbauteile dort sind nichtrostend in V4A und alle Installationsrohre in PE-HD auszuführen. Alle Leitungen sind zwingend für erhöhte Feuchtigkeit, UV-beständig und Chemie-beständig Typ NYY und alle Bügelschellen in Edelstahl V4A vorzusehen zum Schutz vor hochkorrosiven Atmosphären (Schwefelwasserstoff, Feuchtigkeit, Chemikalien).

#### Gewerk 1.1 Infrastruktur Stromversorgung

##### Titel 1.1.1 Mittelspannungsanlagen KG 441

*Hinweis: Kalkulationshinweis Mittelspannung Bestand*
Umbaumaßnahmen an der Bestandsanlage Mittelspannung für Umsetzung EZA-Schutz und EZA-Regelung gemäß VDE AR-N 4110 und TAB EVU NetzeBW

Bestandsanlage Mittelspannung

Fabrikat: F&G
Typ: EA 20-19-55
24kV
IN(SS) 400A
IDYN(SS) 40kA
ITHERM(SS) 16kA 1S
50Hz

Baujahr 1995

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
*Hinweis: Kalkulationshinweis Trafo Bestand*
Bestandsanlage Trafo (2x)

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
*Hinweis: Kalkulationshinweis Umschluss*
Der Umschluss erfolgt in 2 Schalthandlungen:

1.) Inbetriebnahme neue NSHV parallel über Trafo 2 + Austausch Mittelspannungswandler, Anbindung übergeordneter Entkupplungsschutz

2.) Anbindung neue NSHV an Trafo 1 (stilllegung alte NSHV) + Schutzprüfung übergeordneter Entkupplungsschutz

**1.1.1.1 Freischaltung Stromnetz**
Freischalten, Gegen Wiedereinschalten sichern und Feststellen der Spannungsfreiheit der Anlage mittel- und niederspannungsseitig in Abstimmung mit dem zuständigen Anlagenverantwortlichen, für die Ausführung der nachfolgenden Arbeiten.
Menge: 2,000 St

**1.1.1.2 Demontage Wandler Bestand Messfeld Mittelspannung**
Ausbau des bestehenden EVU-Wandler-Satz (Stromwandler und Spannungswandler) aus dem Messfeld der Mittelspannungsanlage. Lieferung, Rückgabe an das zuständige EVU.
Menge: 1,000 St

**1.1.1.3 Lieferung und Einbau Wandlersatz Messfeld Mittelspannung**
Neuen Wandlersatz bestehend aus
1 Satz 2-Kern-Stromwandler
1 Satz 2-Kern-Spannungswandler
Konformitätserklärung gem. Eichgesetz
in Abstimmung mit dem zuständigen EVU bestellen, abholen und im Messfeld Mittelspannung Bestand einbauen.

Kern 1 jeweils für Messung EVU
Kern 2 jeweils für Anbindung Schutzgerät EZA-Schutz und EZA Regelung nach VDE AR-N 4110.

Die Vergütung EVU und Wandler trägt der AN und sind einzukalkulieren.
Menge: 1,000 St

**1.1.1.4 Interne Verdrahtung Wandlersatz Mittelspannung**
Interne Verdrahtung der neuen EVU-Wandler im Messfeld. Kabel aus der Sekundärwicklung der Wandler auf Klemmen führen und Einbau Spannungswandlerschutzschalter, gemäß TAB EVU.
Menge: 1,000 St

**1.1.1.5 Schutzschrank EZA-Schutz VDE AR-N 4110**
Lieferung und Montage eines Schaltschranks für den EZA-Schutz gemäß VDE AR-N 4110 und TAB EVU

Anschlussfertig ausgebaut in Abstimmung mit dem zuständigen EVU
EZA Schutz Woodward MRU4-2A0AAA inklusive Prüfklemmleiste
Netzanalysator Janitza UMG 604 Pro
USV mit einer Pufferzeit von 8 Stunden, mit Berechnung
Menge: 1,000 St

**1.1.1.6 Leitungssatz EVU Wandler - EVU Zähler**
Neue Messleitung zwischen EVU Wandler Kern 1 und EVU Zähler Bestand liefern, verlegen, anschließen.

Länge ca. 15m.
Menge: 1,000 St

**1.1.1.7 Leitungssatz EVU Wandler - Schutzschrank**
Signalkabel zwischen EVU Spannungswandler Kern 2 und EZA Schutzgerät liefern, verlegen, anschließen.
Signalkabel zwischen EVU Stromwandler Kern 2 und Netzanalysator Janitza liefern, verlegen, anschließen.

Länge ca. 20m.
Menge: 1,000 St

**1.1.1.8 Schutzprüfung, Schutzprotokoll**
Schutzprüfung EZA-Schutz mit Prüfprotokoll nach VDE AR-N 4110 und TAB EVU

In Koordination mit der Errichterfirma Photovoltaik.
Menge: 1,000 St

**1.1.1.9 Demontage Kabelsystem 7x 1x240 an Bestandstrafo**
Fachgerechte und schadensfreie Demontage eines bestehenden Niederspannungs-
Kabelsystems bestehend aus 7 parallelen, starren Einleiter-Starkstromkabeln
des Typs NYY-O 1x240 mm² (0,6/1 kV) von den Niederspannungsanschlüssen des
vorhandenen Transformators sowie aus den bestehenden Kabelabfangungen.

Die Leistung umfasst im Einzelnen:
- Lösen der geschraubten Presskabelschuhe an den Niederspannungs-Durchführungsbolzen
  des Transformators unter äußerster Vorsicht. Aufgrund der hohen Steifigkeit
  der 240 mm² Kupferleiter ist jegliche Hebel- und Torsionswirkung auf die
  Keramik-/Gussdurchführungen strikt zu vermeiden.
- Demontieren und Öffnen der bestehenden Kabelschellen/Bügelschellen auf den
  vorhandenen Tragschienen im Traforaum.
- Vorsichtiges Ausfädeln und Zurückziehen der 7 schweren, starren Einzeladern
  aus dem Trafogehäuse/Kompaktstation in den Außenbereich (Kabelgraben).
- Zertrennen der starren Kabel in transportable Längen
  mittels geeignetem Schneidwerkzeug (Kabelschneider) und Vorbereiten für den
  Abtransport.

Verlegeort: Trafogehäuse / Kompaktstation (Innenraum)
Anschlusstyp: Niederspannungsseite (0,4 kV)
Kabelsystem: 7xNYY-O 1x240 mm²
System-Länge: ca. 15m
Menge: 2,000 St

**1.1.1.10 Anschluss Kabelsystem 7x 1x240 an Bestandstrafo**
Anschluss Kabelsystem 7x Starkstromkabel NSSHÖU-O; 1x240; Kupferzahl 2304 an Bestandstrafo niederspannungsseitig

Die Leistung umfasst alle erforderlichen Vorbereitungs- und Montagearbeiten:
- Fachgerechtes Abmanteln und Konfektionieren der einadrigen Gummischlauchleitungen.
- Liefern und Montieren von passenden, massiven Presskabelschuhen (DIN 46235) für
  240 mm² Kupferleiter, inklusive fachgerechter Sechskant- oder Dornpressung.
- Anschluss an die Flach- oder Bolzenanschlüsse der Niederspannungsseite des
  Transformators unter Verwendung von korrosionsbeständigen Schraubverbindungen,
  Spannscheiben und Muttern nach Herstellervorgabe.
- Anziehen aller Schraubverbindungen mit dem vorgeschriebenen Drehmoment (inkl.
  Drehmomentprotokoll) zur Vermeidung von Übergangswiderständen.
- Fachgerechtes Abfangen und Sichern der Leitungen auf den bestehenden Kabelschellen /
  Kabeltrageisen im Gehäuse, um mechanische Zug- und Biegekräfte von den
  Trafodurchführungen fernzuhalten.

Einschließlich der Gestellung aller Werkzeuge (z. B. hydraulisches Presswerkzeug,
Drehmomentschlüssel) und aller benötigten Klein- und Montagematerialien.

Verlegeort: Trafogehäuse / Kompaktstation (Innenraum)
Anschlusstyp: Niederspannungsseite (0,4 kV)
Kabeltyp: NSSHÖU-O 1x240 mm²
Menge: 2,000 St

**1.1.1.11 Kabelabfangung System 7x 1x240 an Bestandstrafo**
Lieferung und fachgerechte Montage einer hoch belastbaren Kabelabfangung an
den Beton-Innenwänden des Bestands-Traforaums zur mechanischen Zugentlastung
und Kurzschlusssicherung eines Kabelsystems bestehend aus 7 parallelen
Leitungen des Typs NSSHÖU-O 1x240 mm².

Die Leistung wird je einzeln abgefangenes Kabel abgerechnet und umfasst:
- Liefern und Andübeln von schweren, amagnetische Ankerschienen an der Betonwand,
  ausgelegt auf die statischen Lasten der Gummischlauchleitungen sowie die
  dynamischen Kräfte im Kurzschlussfall. Inklusive aller bauaufsichtlich
  zugelassenen Befestigungselemente (z. B. Bolzenanker aus Edelstahl).
- Liefern und Montieren von 7 Stück passgenauen Bügelschellen, abgestimmt auf
  den Kabel-Außendurchmesser.
- Zur strikten Vermeidung von unzulässiger Erwärmung durch magnetische Induktion
  sind zwingend amagnetische Bügelschellen (aus Aluminium, Edelstahl oder
  hochfestem, glasfaserverstärktem Kunststoff) mit materialschonender
  Kunststoff-Gegenwanne/Druckwanne zu verwenden.
- Fachgerechtes Einlegen, axiales Ausrichten und materialschonendes Festklemen
  der 7 Einleiterkabel auf den Tragschienen. Die Montage muss so erfolgen,
  dass keinerlei Zug-, Schub- oder Biegekräfte auf die empfindlichen
  Niederspannungs-Durchführungsbolzen des Transformators übertragen werden.
- Verlegung der Phasen jeweils im 3er-Bündel

Verlegeort: Trafogehäuse / Kompaktstation (Innenraum)
Anschlusstyp: Niederspannungsseite (0,4 kV)
Kabelsystem: 7x NSSHÖU-O 1x240 mm²
Menge: 2,000 St

**1.1.1.12 Revision Mittelspannung**
Anpassung der Dokumentation der Mittelspannungsanlage.

Beistellung der Erstpläne zur Revision im PDF Format.
Menge: 1,000 St

**1.1.1.13 Zuschaltung Stromnetz**
Wiederinbetriebnahme der Anlage mittel- und niederspannungsseitig in Abstimmung mit dem zuständigen Anlagenverantwortlichen.
Menge: 2,000 St

**1.1.1.14 Koordination mit dem zuständigen EVU**
Koordination und Abstimmung mit dem zuständigen EVU
Menge: 1,000 St

**1.1.1.15 Stundenlohn Monteur 20 kV**
Monteur 20kV, von der Bauleitung oder Bauüberwachung vorher zu
genehmigen, inclusive aller anfallenden Kosten.
Menge: 32,000 Std

**1.1.1.16 Stundenlohn Wochenendzuschlag**
Wochenendzuschlag für Sundenlohnarbeiten,
von der Bauleitung oder Bauüberwachung vorher zu
genehmigen, inclusive aller anfallenden Kosten.
Menge: 32,000 Std

##### Titel 1.1.2 Niederspannungsschaltanlage KG 443

*Hinweis: Vorbemerkungen*
Verteilungen

Es sind jeweils komplette, betriebsfertige Anlagenteile anzubieten, auch wenn Einzelheiten im LV nicht besonders erwähnt sind.
Sofern im Leistungsverzeichnis keine anderen Vorgabenenthalten sind, werden die Verteilungen gemäß DIN EN 61439-1, VDE 0660-600-1, DIN EN 61439-2, VDE 0660-600-2, DIN EN 61439-3, VDE 0660-600-3, aufgebaut.

Auf der Grundlage zugehöriger Normen und Bestimmungen sind nachfolgende Nachweise und Kennzeichnungen zu erbringen:
- CE-Kennzeichnung, Herstellerkennzeichnung
-  Konformitätserklärung zu NSR-Richtlinie
-  Konformitätserklärung zu EMV-Richtlinie (EMR)

Die Technischen Anschlussbedingungen, sowie die AVBEltv und die Vorschriften des zuständigen Elektro-Versorgungs-Unternehmens jeweils in neuester, gültiger Fassung sind zu beachten.

Alle Verteiler und Tableaus sind vor Fertigung als Montagepläne einzureichen und eine Genehmigung zu erwirken !

Die Verteiler und Bedienfelder sind als betriebsfertige Gehäuse mit betriebsfertigen Einbauten einschließlich Verdrahtungs-, Verkabelungs- und Anschlussaufwand aufgeführt, in dem die schraubenlosen Klemmen mit einzukalkulieren sind. Klemmen über 16 mm² sind als Bügel- oder Rahmenklemmen auszuführen. Anschlüsse über 70 mm² sind mit Presskabelschuhen auszustatten. Die komplette Verteilerverdrahtung ist in halogenfreier Ausführung herzustellen.

Es sind grundsätzlich für Schränke/Komponenten gleiche Fabrikate zu verwenden!

Für alle Verteiler, bez. für übernommene Bestandsverteiler sind vom Hersteller/Errichter Wärmelastberechnungen vor Fertigung vorzulegen. Alle Abgänge grundsätzlich TNS-Netz. Der Neutralleiter der Sammelschiene ist so nah wie möglich den 3 Außenleitern zuzuordnen. Der PE-Leiter ist im größtmöglichen Abstand zu den 3 Außen- und dem Neutralleiter einzubauen

Alle Verteiler sind mit Überspannungsschutzeinrichtungen auszustatten. Die Komponenten dürfen nur von einem Hersteller eingesetzt werden. Auf die korrekte Anordnung im Verteiler gemäß Herstellervorgabe ist zu achten!

Hinweis:

Für alle Verteilungen sind Verschlussvorrichtungen für den Einbau von bauseitigen Profilzylindern vorzusehen. Es sind Schwenkhebelgriffe einzubauen.

*Hinweis: Beschreibung Energieverteiler*
Die stahlblechgekapselte Niederspannungs-Schaltanlage ist als bauartgeprüfte Niederspannungs-Schaltgerätekombination in Mehrfach-Schrankbauform für Reihenaufstellung anschlussfertig zu liefern.

Die nachfolgenden Beschreibungen sind Kalkulations- und Vertragsbestandteile. Sie sind bei den Beschreibungen der Einzelanlagen und der Betriebsmittel, auch wenn sie nicht mehr im Detail erwähnt werden, zu berücksichtigen.

Aufbau
Die Konfiguration, der mechanische und elektrische Aufbau sowie die Prüfungen sind nach der vom Hersteller vorgegebenen Dokumentation durch den Hersteller selbst oder durch Vertragspartner, die vom Hersteller autorisiert worden sind, durchzuführen.

Gerüst und Umhüllung
Die Gerüstteile sind aus 2,5 mm dicken Stahlblechprofilen mit umlaufenden Lochreihen im Lochraster von 25 mm auszuführen. Die Türen bestehen aus 2 mm dickem Stahlblech, die weiteren Umhüllungsteile bestehen aus 1,5 mm dickem Stahlblech.
Gerüstteile, Dachbleche und Rückwände bestehen aus sendzimirverzinkten Stahlblech. Türen, Seitenwände und Blenden sind in pulverbeschichtetem Stahlblech auszuführen. Alle Gerüstteile sind miteinander zu verschrauben, Verkleidungsteile werden mit gewindeformenden Innentorxschrauben am Gerüst befestigt. Die Türen sind mit störlichtbogensicheren Verschlüssen auszurüsten und sollen bei Reihenaufstellung der Felder einen Türöffnungswinkel von 125° (Einzelaufstellung 180°) haben. Der Türanschlag ist leicht wechselbar auszuführen, um eine Anpassung an die vorgegebene Fluchtrichtung zu erreichen. Die Dachbleche der Anlage sind mit einer Druckentlastung zu versehen.

Kabel- und Schienenanschlüsse
Die Kabel- und Schieneneinführung muss von oben und unten möglich sein. Für die Befestigung der Kabel sind Abfangschienen in den Feldern zu montieren.

Sammelschienensystem
Das Sammelschienensystem ist aus elektrolytischem Kupfer zu fertigen. Sämtliche Sammelschienenverbindungen sind über die gesamte Lebensdauer der Schaltanlage wartungsfrei auszuführen. Das Hauptsammelschienensystem ist hinten (oben oder/und unten) im Feld angeordnet. Der Einbau von zwei Sammelschienensystemen für gleichzeitigen Betrieb pro Feld muss möglich sein. Die Neutralleiter- und PEN-Leiterschienen sind den Außenleiterschienen räumlich zugeordnet. Die Schutzleiterschienen (PE) sind leicht zugänglich im Feld vorn anzuordnen.

Die Sammelschienen sind in jedem Feld nach DIN EN 60446 (VDE 0198) zu kennzeichnen:

Außenleiter:  L1, L2, L3
PE-/PEN-Leiter:  grün / gelb
N-Leiter:  N

Forcierte Kühlung
In Feldern mit Leistungsschaltern darf eine forcierte Kühlung vorgesehen werden, um das Derating der eingebauten Leistungsschalter zu verringern.

Störlichtbogensicherheit
Der Nachweis der Funktion der Störlichtbogenbegrenzung hat nach IEC/TR61641 durch die Einhaltung der Kriterien 1-6 zu erfolgen.

Transporteinheiten
Alle Felder sind als separate Transporteinheiten auf Holzkufen für Hubwagentransport zu montieren. Die horizontalen Sammelschienen sind über die gesamte Länge einer Transporteinheit auszuführen. Am Aufstellungsort sind die Transporteinheiten miteinander zu verbinden. Die Verbindungsstellen der Hauptsammelschienen sind von vorn über Montageöffnungen zugänglich zu machen und nach der Montage berührungssicher abzudecken. Die Anordnung der Felder ist unabhängig von der Lage des Hauptsammelschienensystems und der technischen Ausprägung und frei wählbar.

Beschriftung
Die Feld- und Abgangsbezeichnungen sind mit einem einheitlichen Bezeichnungssystem auszuführen.
Das Bezeichnungssystem ist mit Kunststoffnieten fest auf den Türen anzubringen. Auf der Front der Schaltanlage ist ein Blindschaltbild in schwarzer Farbe darzustellen.

Die Felder verstehen sich geliefert, komplett montiert, einschließlich aller erforderlichen Zubehörmaterialien.

*Hinweis: Konformität und Bauartnachweise*
Im Nachfolgenden wird vorzugsweise auf die internationalen Normen der IEC Bezug genommen. Den dort genannten Bestimmungen ist in vollem Umfang zu entsprechen. Die entsprechenden Nachweise sind bei Abgabe des Angebotes vorzulegen. Der Hersteller des Energieverteilers hat ein zertifiziertes Qualitätsmanagementsystem nach EN/ISO 9001 und ein zertifiziertes Umweltmanagementsystem nach EN/ISO 14001 zu unterhalten und nachzuweisen.

Die nachstehenden Qualifikationen sind durch die Erklärung der Konformität nachzuweisen:

•  Bauartprüfungen gemäß IEC/EN 61439-2 (DIN VDE 660 Teil 600-2)
•  Wartungsfreie Sammelschienenverschraubungen
•  Berührungsschutz nach DIN EN 50274 (VDE 0660 Teil 514)
•  EG-Konformitätserklärung nach EN 45014
•  IEC 60831-1, EN 60831-1, selbstheilende Leistungs-Parallelkondensatoren

Der Aufbau der Schaltanlage ist gemäß der EMV-Richtlinie auszuführen (VDE 0100 Teil 444 und VDE 0800-2-548).
Die Kompensationen sind auszuführen nach:

•  IEC 61439-2, DIN VDE 0660 Teil 600-2, EN 61439-2
•  für Kondensatoren EN 60831 Verträglichkeitspegel

Klasse 2 gemäß IEC 61000-2-4, Klasse 2 gemäß EN 61000-2-4

Beim Anschluss von Schienenverteilern ist für die Verbindung der Stromschienensysteme zum Verteiler ein Bauartnachweis durch Prüfung zwingend vorzulegen.

Dem Verteiler ist bei der Auslieferung ein Stücknachweis nach IEC 61439-2, DIN EN 61439-2 (VDE 0660, Teil 600), Abs. 11 beizufügen.

*Hinweis: Technische Daten*
Wird dem Angebot ein anderes Fabrikat als die Vorgabe zugrunde gelegt, müssen bei Angebotsabgabe die "Technischen Abfragen" zur Beurteilung der Gleichwertigkeit des angebotenen Fabrikates komplett ausgefüllt werden. Der Energieverteiler muss mindestens die nachfolgend aufgeführten technischen Daten erfüllen:

Technische Daten:

Nenn-Betriebsspannung (Un) 400 V
Frequenz [Hz] 50
Bemessungs-Isolationsspannung (Ui) 690 V
Anzahl der Pole 4P
Material der Hauptsammelschiene Kupfer
Beschichtung blank
Typ der Isolation keine
Netzsystem TNC-S(ZEP)
IP-Schutzgrad der äußeren Umfüllung IP31
Max. durchschnittliche Umgebungstemperatur (über 24 h) 35

Form der inneren Unterteilung:
Leistungsschalterfelder 4a
Einschubtechnik 3b
Einsatztechnik 4a

Koordinationstyp Type 2
Effizienzklasse von Motoren N/H (IE2)
Last Faktor 0,6
Bodenabdeckung Ja
Kabelverschraubungen Nein
Lichtbogensicheres Design (acc. IEC 61641)
Störlichtbogenklasse C
Aufstellungshöhe (ü. M.) < 1000m

AKTUELLE PARAMETER DER FELDER
Bemessungsstrom der Hauptsammelschiene 3000
Bemessungs-Kurzzeitstromfestigkeit Icw (1s) (kA) 65
Bemessungs-Kurzschlussstrom Icc (kA) 65
Bemessungs-Stoßstromfestigkeit Ipk (kA) 143
Kabelanschlussart der Felder
Einspeisung Kabelanschluss/unten
Kupplung Nein
Abgänge Kabelanschluss/unten

*Hinweis: Grundbeschreibung aller Felder*
Der Feldausbau aller Verteilerfelder hat grundsätzlich zu erfolgen mit:

•  Rückwand, verzinkt
•  Seitenwänden an den Abschlussfeldern rechts und links, pulverbeschichtet
•  Feld-zu-Feld-Trennung
•  Anreihverbindungssätzen
•  Beschriftungsschildern für Geräte und Schaltfelder
•  Kabel- und Leitungsanschlusssystemen
•  Hauptsammelschienen mit Transporttrennungen
•  Querverdrahtungskanälen
•  Kabeltrageisen für Kabeleinführungen
•  Universalanschlag für Fachtüren

*Hinweis: Einspeise-, Kuppel- u. Abgangsfeld mit offenem Leistungsschalter*
Einspeise-, Kuppel- u. Abgangsfeld mit offenem Leistungsschaltern sollen aus den folgenden Funktionsräumen bestehen:

•  Geräteraum
•  Hilfs- bzw. Messgeräteraum
•  Kabel- bzw. Schienenanschlussraum
•  Sammelschienenraum
•  Querverdrahtungsraum

Die Feldbreite ist auf die Baugröße des Leistungsschalters anzupassen (Bemessungsstromstrom 400 A bis 6300 A).
Die Leistungsschalter sind mit elektronischem Überstromauslöser und Primärstromwandler auszurüsten. Leistungsschalter in Einschubtechnik sind im Einschubrahmen auszuführen. Dabei soll innerhalb des Schrankes der Schalter bei geschlossener Tür von der Betriebs-, über Test- zur Trennstellung verfahren werden können. Bei allen 3 vorgegebenen Schalterpositionen muss die Schutzart erhalten bleiben. Die Festeinbau-Leistungsschalter sind zu- und abgangsseitig für festen Anschluss vorzusehen.

*Hinweis: Abgangsfeld für steckbare waagerechte Lasttrennschaltleisten*
Abgangsfelder für steckbare waagerechte Lasttrennschaltleisten sollen aus den folgenden Funktionsräumen bestehen:

•  Sammelschienenraum
•  Geräteraum
•  Kabelanschlussraum
•  Querverdrahtungsraum

Das Austauschen eines Abgangs (Bemessungsstrom bis 630 A) sowie einer Sicherung muss ohne Abschalten der Schaltanlage möglich sein Die vertikalen Steckschienen (Außenleiter L1, L2, L3) sind hinten im Feld anzuordnen und mit einem Berührungsschutz prüffingersicher (IP 20B) abzudecken. Die PE-, PEN- bzw. N-Leiterschienen werden im Kabelanschlussraum angebracht. Bei 4-polig geschalteten Netzen ist der N-Leiter den Außenleitern L1, L2, L3 hinten im Feld zuzuordnen.
Der Kabelanschlussraum muss sich auf der rechten Seite befinden und 400 mm bzw. 600 mm breit sein. Der Geräteraum soll mit bis zu 35 steckbaren Leisten beliebig bestückbar sein. Die Gerätefront der Leiste bzw. Blindabdeckungen mit den Lüftungsöffnungen bilden den Abschluss nach vorne. Die Leiste ist mit einem zuleitungsseitigen Steckkontakt auszurüsten und abgangsseitig fest angeschlossen. Zu verwenden sind Lasttrennschalter mit Sicherungen mit Doppelunterbrechung für Kabelabgänge bis 630 A. Melde- und Messgeräte sind in der Leiste vorzusehen. Die integrierten Stromwandler sind kabelanschlussseitig aufzubauen. Der Kabelanschluss soll direkt am Schaltgerät erfolgen. Für das Anschellen der Kabel sind Kabeltrageisen vorzusehen.

*Hinweis: Kabelabgangsfeld in Festeinbautechnik mit Fachblenden*
Kabelabgangsfelder in Festeinbautechnik mit Fachblenden sollen aus den folgenden Funktionsräumen bestehen:

•  Sammelschienenraum
•  Geräteraum
•  Kabelanschlussraum
•  Querverdrahtungsraum

Die vertikalen Verteilschienen (Außenleiter L1, L2, L3) sind hinten im Feld anzuordnen. Die PE-, PEN- und N-Leiterschienen werden im Kabelanschlussraum angebracht. Bei 4-polig geschalteten Netzen ist der N-Leiter den Außenleitern L1, L2, L3 hinten im Feld zuzuordnen. Der Kabelanschlussraum muss sich auf der rechten Seite befinden und 400mm oder 600mm breit sein. Der Aufbau der Geräte erfolgt auf stufenlos einstellbaren Geräteträgern bzw. Einbausystemen. Die Anschlüsse der Baugruppen müssen von vorne zugänglich und überprüfbar sein. In Abhängigkeit vom verwendeten Gerätetyp und Größe sind Gruppierungen mehrerer Schaltgeräte auf einem Geräteträger zu einem Modul (Mehrfachabzweige) vorzusehen. Alle Module und Einzelgeräte sind durch Blenden mit einheitlicher Frontebene nach vorne zu verschließen. Die Blenden sind mit einem Schnellverschluss auszurüsten. Optional ist der Geräteraum mit einer feldhohen Tür ohne bzw. mit Sichtscheibe zu verschließen. Erforderliche Stromwandler sollen auf Anschlussschienen befestigt werden. Der Kabelanschluss soll direkt am Schaltgerät erfolgen. Für das Anschellen der Kabel sind Kabeltrageisen vorzusehen.

*Hinweis: Dokumentation*
Die Verteileranlage ist nach IEC 617 mit einem CAE-System zu dokumentieren. Anzufertigen sind Stromlaufpläne, Klemmenpläne, maßstabsgerechte Ansichten, Grundrisszeichnungen und Stücklisten. Die Ausführungspläne sind komplett vor Beginn von Fertigung und Bau zur Einsicht und Genehmigung einzureichen. Der Schaltanlagenbau darf nur auf Basis von freigegebenen Schaltplänen begonnen werden. Die Lieferung der Dokumentation hat als pdf - Datei im Format A4 zu erfolgen. Die Schlussrevision ist zusätzlich auf Datenträgern in noch abzustimmendem Format (pdf, dxf, dwg, etc.) zu liefern.

Bedienungsanleitungen
Bedienungsanleitungen über Transport, Aufstellung, Anschluss und Inbetriebnahme, Wartung und Entsorgung gehören zum Lieferumfang der Schaltanlage.

Angebotsdokumentation
Dem Angebot sind beizufügen:
Je Schaltanlage eine Frontansichtszeichnung
Je Schaltanlage Aufstellungs- und Bodendurchbruchsplan
Technisches Datenblatt
Produktschriften
Bauartnachweise
Auftragsdokumentation
Zum Lieferumfang gehören folgende Dokumentationsunterlagen:
Stromlaufpläne
Betriebsanleitungen
Frontansicht
Aufstellungs- und Bodendurchbruchsplan
Geräteliste
Prüfbescheinigungen

Die Beschriftung von Schaltplänen, Frontansichten usw. erfolgt standardmäßig in deutscher Sprache. Die Beschriftung in anderen Sprachen sowie kundenspezifische Schriftköpfe sind möglich.

*Hinweis: Lieferumfang*
Der Verteiler wird in zweckmäßigen Transporteinheiten auf Paletten zu geliefert und anschlussfertig zusammengebaut.

Systembedingtes Verbindungs- und Anschlussmaterial ist im Lieferumfang enthalten. Vor der Lieferung ist ein Aufmaß vom Auftragnehmer (AN) bzgl. der örtlichen Gegebenheiten wie Einbringöffnungen, Transporteinheiten, Gewichte, Rahmenmaße für die Schaltanlage, mögliche Wege usw. aufzunehmen und mit der Bauleitung abzustimmen. Diese Leistungen sind im Lieferumfang enthalten. Ebenfalls ist die Aufstellung der Anlage (z.B. auf Doppelboden) und die Möglichkeiten des Kabelanschlusses vor Ort zu berücksichtigen. Alle Arbeiten sind ca. 4 Wochen vor Beginn anzumelden und mit dem Nutzer / der Bauleitung / dem Auftraggeber abzustimmen. Die vorgegebenen Anlagenabmessungen sind Maximalmaße und bindend. Die Anlagenteile sind einschl. aller erforderlichen Prüf- und Abnahmekosten (EVU, Sachverständige etc.) sowie Nebenleistungen zu erbringen.

*Hinweis: Fabrikate*
Aus Gründen der Ersatzteilvorhaltung kompatibel zu den Bestandsanlagen wird für die Schaltgeräte folgendes Fabrikat bevorzugt:

Fabrikat: ABB
oder gleichwertig

Angebotenes Fabrikat:…………………………………………………..

**1.1.2.1 Werkstattzeichnungen**
Herstellen von Werkstattzeichnungen, Stromlaufplänen,
Klemmenplänen und Verteileraufbauzeichnungen etc.,
gemäß VOB Teil C, DIN 18379, 18380-81 EN 61082 Teil 1-
3, in 4-facher Ausfertigung.

Zu den Werkstattzeichnungen sind Stücklisten
beizufügen, aus denen die eingesetzten Fabrikate (mit
Bestellnummer) ersichtlich sind.

Hinweis:
Verteileraufbauzeichnungen sind gemäß EN 60445 mit
Kennzeichnung der Betriebsmittel vorzulegen.

Pauschalpreis für die oben aufgeführten Planunterlagen
für NSHV
Menge: 1,000 St

**1.1.2.2 Feld Längskupplung**
Verteilerfeld für Längskupplung zur Bestückung mit einem offenen Leistungsschalter, 4-polig für 3.200 A, einschließlich der Hauptsammelschiene gemäß Vorbemerkung, sowie der Feldverschienung des Schalters.

Ausführung: Einschub
Feldbreite: 1.000 mm

Das Feld ist standardmäßig mit nachfolgendem Zubehör auszurüsten:

1 Stück 3-poliger Motorschutzschalter Baugröße S 00
1 Stück DIAZED Sicherungen 25 kA / 6 A mit Sockel, Passeinsatz und Schraubkappe
1 Stück Leitungsschutzschalter, 2-polig 6 A, 1 S + 1 Ö

Drucktaster, Serie CP, ABB oder gleichwertig
Meldeleuchte, Serie CL, ABB oder gleichwertig
Menge: 1,000 St

**1.1.2.3 Offener Leistungsschalter 4pol, 3200A, 85kA (Längskupplung)**
Offener Leistungsschalter für Anlagenschutz gemäß EN 60947-2 (DIN VDE 0660, Teil 101),
Offener Lasttrennschalter gemäß EN 60947-3 ( DIN VDE 0660, Teil 107).

Die offenen Leistungs- / Lasttrennschalter Emax 2 entsprechen den unterschiedlichen Anlagenanforderungen von Gleich- und Wechselstromnetzen. Emax 2 sind einsetzbar zum Schutz von Energieverteilungen, Kabeln, Generatoren, Motoren und verstärkten Neutralleitern.

Alle Emax 2 Leistungsschalter können mit Kommunikationsmodulen ausgestattet werden, die eine Anbindung an die Protokolle Modbus RTU, Profibus, DeviceNet™, Modbus TCP, Profinet, EtherNet/IP™ und IEC 61850 ermöglichen.

Die Schutzauslöser stehen in den Versionen „Dip-Schalter" und „Touch-Display" zur Verfügung.

Die Anpassung des Bemessungsstromes ist über ein Bemessungsstrom-Modul (Rating plug) möglich.

Die Leistungsanschlüsse sind horizontal oder vertikal orientierbar. Umfangreiche Anschlussumbausätze, mechanisches und elektrisches Zubehör sind für die Festeinbau- und ausfahrbaren Versionen lieferbar.

Normen: IEC
Anzahl Pole: 4P
Auslöser: Ekip G Hi-Touch LSIG
Bemessungsausschaltvermögen Im, Bemessungsfehlerschaltvermögen IÄm: 85 kA, 85 kA
Bemessungsbetriebsspannung: 690 V AC
Bemessungsdauerstrom: 3200 A
Bemessungsisolationsspannung: 1000 V
Bemessungsstoßspannungsfestigkeit: 12 kV
Bemessungsstrom: 3200 A
Version: W

mit:
o ausfahrbar
o Arbeitsstromauslöser YO,
o Einschaltspule YC,
o Motorantrieb M
o Hilfskontakte zur Signalisierung der Öffnungs-/Schließstellung
o Hilfskontakte zur Signalisierung der Auslösung von Überstromauslösern
o Hilfskontakte zur Signalisierung von eingeschaltetem/getrenntem/ausgeschaltetem Leistungsschalter

Fabrikat: ABB
Typ: E4.2S 3200 Ekip G Hi-Touch LSIG 4p WMP
oder gleichwertig

Angebotenes Fabrikat:…………………………………………………..

Angebotener Typ:…………………………………………………………
Menge: 1,000 St

**1.1.2.4 Einspeisefeld Leistungsschalter (Trafo 1)**
Verteilerfeld für Einspeisungen zur Bestückung mit einem offenen Leistungsschalter, 3-polig für 1.000 A, einschließlich der Hauptsammelschiene gemäß Vorbemerkung, sowie der Feldverschienung des Schalters.

Ausführung: Einschub
Feldbreite: 800 mm

Anschlussart Einspeisung: Kabel NSSHÖU 7x1x240mm²

Das Feld ist standardmäßig mit nachfolgendem Zubehör auszurüsten:

1 Stück 3-poliger NH-Sicherungslasttrennschalter, zum Aufbau auf Montageplatte, 1 Satz NH-Sicherungen
1 Stück Ableiterkombination Typ 1+2, Anforderungsklasse B+C, UC 350 V, Schutzbausteine steckbar, 4-polig für TN-S und TT-Systeme mit Fernmeldung, mit thermischer Trennvorrichtung für die Varistoren.
1 Stück Messung bestehend aus 3 x Wandlern für Messgerät Janitza UMG 512 Pro (Messgerät wird in separater Position vergütet)
1 Stück 3-poliger Motorschutzschalter Baugröße S 00
2 Stück DIAZED Sicherungen 50 kA / 10 A mit Sockel, Passeinsatz und Schraubkappe
3 Stück Leitungsschutzschalter 25 kA / 6 A, 1 W
1 Stück Thermistorschutzgerät als Kombigerät für Trafowarnung und Auslösung, Klemmen für Erfassung, Steuerung und Überwachung von Meldungen und Auslösungen sind einzurechnen.
1 Stück Fallklappenanzeige Trafodifferentialschutz Anbindung Buchholzrelais Bestand (prüfen)

Drucktaster, Serie CP
Meldeleuchte, Serie CL
Menge: 1,000 St

**1.1.2.5 Einspeisefeld Leistungsschalter (Trafo 2)**
Verteilerfeld für Einspeisungen zur Bestückung mit einem offenen Leistungsschalter, 3-polig für 1.000 A, einschließlich der Hauptsammelschiene gemäß Vorbemerkung, sowie der Feldverschienung des Schalters.

Ausführung: Einschub
Feldbreite: 800 mm

Anschlussart Einspeisung: Kabel NSSHÖU 7x1x240mm²

Das Feld ist standardmäßig mit nachfolgendem Zubehör auszurüsten:

1 Stück 3-poliger NH-Sicherungslasttrennschalter, zum Aufbau auf Montageplatte, 1 Satz NH-Sicherungen
1 Stück Ableiterkombination Typ 1+2, Anforderungsklasse B+C, UC 350 V, Schutzbausteine steckbar, 4-polig für TN-S und TT-Systeme mit Fernmeldung, mit thermischer Trennvorrichtung für die Varistoren.
1 Stück Messung bestehend aus 3 x Wandlern für Messgerät Janitza UMG 512 Pro (Messgerät wird in separater Position vergütet)
1 Stück 3-poliger Motorschutzschalter Baugröße S 00
2 Stück DIAZED Sicherungen 50 kA / 10 A mit Sockel, Passeinsatz und Schraubkappe
3 Stück Leitungsschutzschalter 25 kA / 6 A, 1 W
1 Stück Thermistorschutzgerät als Kombigerät für Trafowarnung und Auslösung, Klemmen für Erfassung, Steuerung und Überwachung von Meldungen und Auslösungen sind einzurechnen.
1 Stück Fallklappenanzeige Trafodifferentialschutz Anbindung Buchholzrelais Bestand (prüfen)

Drucktaster, Serie CP
Meldeleuchte, Serie CL
Menge: 1,000 St

**1.1.2.6 Einspeisefeld Leistungsschalter (Vorhaltung Trafo 3)**
Verteilerfeld für Einspeisungen zur Bestückung mit einem offenen Leistungsschalter, 3-polig für 1.000 A, einschließlich der Hauptsammelschiene gemäß Vorbemerkung, sowie der Feldverschienung des Schalters.

Ausführung: Einschub
Feldbreite: 800 mm

Anschlussart Einspeisung: Kabel NSSHÖU 7x1x240mm² (Vorhaltung)

Das Feld ist standardmäßig mit nachfolgendem Zubehör auszurüsten:

1 Stück 3-poliger NH-Sicherungslasttrennschalter, zum Aufbau auf Montageplatte, 1 Satz NH-Sicherungen
1 Stück Ableiterkombination Typ 1+2, Anforderungsklasse B+C, UC 350 V, Schutzbausteine steckbar, 4-polig für TN-S und TT-Systeme mit Fernmeldung, mit thermischer Trennvorrichtung für die Varistoren.
1 Stück Messung bestehend aus 3 x Wandlern für Messgerät Janitza UMG 512 Pro (Messgerät wird in separater Position vergütet)
1 Stück 3-poliger Motorschutzschalter Baugröße S 00
2 Stück DIAZED Sicherungen 50 kA / 10 A mit Sockel, Passeinsatz und Schraubkappe
3 Stück Leitungsschutzschalter 25 kA / 6 A, W
1 Stück Thermistorschutzgerät als Kombigerät für Trafowarnung und Auslösung, Klemmen für Erfassung, Steuerung und Überwachung von Meldungen und Auslösungen sind einzurechnen.
1 Stück Fallklappenanzeige Trafodifferentialschutz Vorhaltung

Drucktaster, Serie CP
Meldeleuchte, Serie CL
Menge: 1,000 St

**1.1.2.7 Offener Leistungsschalter 3pol, 1000A, 66kA (Einspeisefeld Trafo)**
Offener Leistungsschalter für Anlagenschutz gemäß EN 60947-2 (DIN VDE 0660, Teil 101),
Offener Lasttrennschalter gemäß EN 60947-3 ( DIN VDE 0660, Teil 107).

Die offenen Leistungs- / Lasttrennschalter Emax 2 entsprechen den unterschiedlichen Anlagenanforderungen von Gleich- und Wechselstromnetzen. Emax 2 sind einsetzbar zum Schutz von Energieverteilungen, Kabeln, Generatoren, Motoren und verstärkten Neutralleitern.

Alle Emax 2 Leistungsschalter können mit Kommunikationsmodulen ausgestattet werden, die eine Anbindung an die Protokolle Modbus RTU, Profibus, DeviceNet™, Modbus TCP, Profinet, EtherNet/IP™ und IEC 61850 ermöglichen.

Die Schutzauslöser stehen in den Versionen „Dip-Schalter" und „Touch-Display" zur Verfügung.

Die Anpassung des Bemessungsstromes ist über ein Bemessungsstrom-Modul (Rating plug) möglich.

Die Leistungsanschlüsse sind horizontal oder vertikal orientierbar. Umfangreiche Anschlussumbausätze, mechanisches und elektrisches Zubehör sind für die Festeinbau- und ausfahrbaren Versionen lieferbar.

Normen: IEC
Anzahl Pole: 3P
Auslöser: Ekip G Hi-Touch LSIG
Bemessungsausschaltvermögen Im, Bemessungsfehlerschaltvermögen IÄm: 66 kA, 66 kA
Bemessungsbetriebsspannung: 690 V AC
Bemessungsdauerstrom: 1000 A
Bemessungsisolationsspannung: 1000 V
Bemessungsstoßspannungsfestigkeit: 12 kV
Bemessungsstrom: 1000 A
Version: W

mit:
o ausfahrbar
o Arbeitsstromauslöser YO,
o Einschaltspule YC,
o Motorantrieb M
o Hilfskontakte zur Signalisierung der Öffnungs-/Schließstellung
o Hilfskontakte zur Signalisierung der Auslösung von Überstromauslösern
o Hilfskontakte zur Signalisierung von eingeschaltetem/getrenntem/ausgeschaltetem Leistungsschalter

Fabrikat: ABB
Typ: E2.2N 1000 Ekip G Hi-Touch LSIG 3p WMP
oder gleichwertig

Angebotenes Fabrikat:…………………………………………………..

Angebotener Typ:…………………………………………………………
Menge: 3,000 St

**1.1.2.8 Abgangsfeld für offenen Leistungsschalter 3-polig**
Verteilerfeld für Abgänge zur Bestückung mit einem offenen Leistungsschalter 4-polig für 1.000 A, einschließlich der Hauptsammelschiene gemäß Vorbemerkung, sowie der Feldverschienung des Schalters.

Ausführung: Einschub
Feldbreite: 800 mm

Das Feld ist standardmäßig mit nachfolgendem Zubehör auszurüsten:

1 Stück Messung bestehend aus 3 x Wandlern für Multifunktionsmessgerät Janitza UMG 96RM-E (Messgerät wird in separater Position vergütet)
1 Stück 3-poliger Motorschutzschalter Baugröße S 00
1 Stück DIAZED Sicherungen 50 kA / 10 A mit Sockel, Passeinsatz und Schraubkappe
1 Stück Leitungsschutzschalter 25 kA / 6 A, 1 W
Menge: 1,000 St

**1.1.2.9 Offener Leistungsschalter 4pol, 1000A, 66kA (Abgangsfeld Reserve)**
Offener Leistungsschalter für Anlagenschutz gemäß EN 60947-2 (DIN VDE 0660, Teil 101),
Offener Lasttrennschalter gemäß EN 60947-3 ( DIN VDE 0660, Teil 107).

Die offenen Leistungs- / Lasttrennschalter Emax 2 entsprechen den unterschiedlichen Anlagenanforderungen von Gleich- und Wechselstromnetzen. Emax 2 sind einsetzbar zum Schutz von Energieverteilungen, Kabeln, Generatoren, Motoren und verstärkten Neutralleitern.

Alle Emax 2 Leistungsschalter können mit Kommunikationsmodulen ausgestattet werden, die eine Anbindung an die Protokolle Modbus RTU, Profibus, DeviceNet™, Modbus TCP, Profinet, EtherNet/IP™ und IEC 61850 ermöglichen.

Die Schutzauslöser stehen in den Versionen „Dip-Schalter" und „Touch-Display" zur Verfügung.

Die Anpassung des Bemessungsstromes ist über ein Bemessungsstrom-Modul (Rating plug) möglich.

Die Leistungsanschlüsse sind horizontal oder vertikal orientierbar. Umfangreiche Anschlussumbausätze, mechanisches und elektrisches Zubehör sind für die Festeinbau- und ausfahrbaren Versionen lieferbar.

Normen: IEC
Anzahl Pole: 4P
Auslöser: Ekip G Hi-Touch LSIG
Bemessungsausschaltvermögen Im, Bemessungsfehlerschaltvermögen IÄm: 66 kA, 66 kA
Bemessungsbetriebsspannung: 690 V AC
Bemessungsdauerstrom: 1000 A
Bemessungsisolationsspannung: 1000 V
Bemessungsstoßspannungsfestigkeit: 12 kV
Bemessungsstrom: 1000 A
Version: W

mit:
o ausfahrbar
o Arbeitsstromauslöser YO,
o Hilfskontakte zur Signalisierung der Öffnungs-/Schließstellung
o Hilfskontakte zur Signalisierung der Auslösung von Überstromauslösern
o Hilfskontakte zur Signalisierung von eingeschaltetem/getrenntem/ausgeschaltetem Leistungsschalter

Fabrikat: ABB
Typ: E2.2N 1000 Ekip G Hi-Touch LSIG 4p WMP
oder gleichwertig

Angebotenes Fabrikat:…………………………………………………..

Angebotener Typ:…………………………………………………………
Menge: 1,000 St

**1.1.2.10 Einspeisefeld Leistungsschalter NEA stationär**
Verteilerfeld für Einspeisungen zur Bestückung mit einem offenen Leistungsschalter, 4-polig für 630 A, einschließlich der Hauptsammelschiene gemäß Vorbemerkung, sowie der Feldverschienung des Schalters.

Ausführung: Einschub
Feldbreite: 800 mm

Das Feld ist standardmäßig mit nachfolgendem Zubehör auszurüsten:

1 Stück 3-poliger NH-Sicherungslasttrennschalter, zum Aufbau auf Montageplatte, 1 Satz NH-Sicherungen
1 Stück Ableiterkombination Typ 1+2, Anforderungsklasse B+C, UC 350 V, Schutzbausteine steckbar, 4-polig für TN-S und TT-Systeme mit Fernmeldung, mit thermischer Trennvorrichtung für die Varistoren.
1 Stück Messung bestehend aus 3 x Wandlern für Messgerät Janitza UMG 509 Pro (Messgerät wird in separater Position vergütet)
1 Stück 3-poliger Motorschutzschalter Baugröße S 00
2 Stück DIAZED Sicherungen 50 kA / 10 A mit Sockel, Passeinsatz und Schraubkappe
3 Stück Leitungsschutzschalter 25 kA / 6 A, 1 W

Drucktaster, Serie CP
Meldeleuchte, Serie CL
Menge: 1,000 St

**1.1.2.11 Offener Leistungsschalter 4pol, 630A, 66kA (Einspeisefeld NEA stationär)**
Offener Leistungsschalter für Anlagenschutz gemäß EN 60947-2 (DIN VDE 0660, Teil 101),
Offener Lasttrennschalter gemäß EN 60947-3 ( DIN VDE 0660, Teil 107).

Die offenen Leistungs- / Lasttrennschalter Emax 2 entsprechen den unterschiedlichen Anlagenanforderungen von Gleich- und Wechselstromnetzen. Emax 2 sind einsetzbar zum Schutz von Energieverteilungen, Kabeln, Generatoren, Motoren und verstärkten Neutralleitern.

Alle Emax 2 Leistungsschalter können mit Kommunikationsmodulen ausgestattet werden, die eine Anbindung an die Protokolle Modbus RTU, Profibus, DeviceNet™, Modbus TCP, Profinet, EtherNet/IP™ und IEC 61850 ermöglichen.

Die Schutzauslöser stehen in den Versionen „Dip-Schalter" und „Touch-Display" zur Verfügung.

Die Anpassung des Bemessungsstromes ist über ein Bemessungsstrom-Modul (Rating plug) möglich.

Die Leistungsanschlüsse sind horizontal oder vertikal orientierbar. Umfangreiche Anschlussumbausätze, mechanisches und elektrisches Zubehör sind für die Festeinbau- und ausfahrbaren Versionen lieferbar.

Normen: IEC
Anzahl Pole: 4P
Auslöser: Ekip G Hi-Touch LSIG
Bemessungsausschaltvermögen Im, Bemessungsfehlerschaltvermögen IÄm: 66 kA, 66 kA
Bemessungsbetriebsspannung: 690 V AC
Bemessungsdauerstrom: 630 A
Bemessungsisolationsspannung: 1000 V
Bemessungsstoßspannungsfestigkeit: 12 kV
Bemessungsstrom: 1000 A
Version: W

mit:
o ausfahrbar
o Arbeitsstromauslöser YO,
o Einschaltspule YC,
o Motorantrieb M
o Hilfskontakte zur Signalisierung der Öffnungs-/Schließstellung
o Hilfskontakte zur Signalisierung der Auslösung von Überstromauslösern
o Hilfskontakte zur Signalisierung von eingeschaltetem/getrenntem/ausgeschaltetem Leistungsschalter
o Frequenzschutz für Emax 2 (Softwarepaket) zur Überwachung der Phasensequenzen

Fabrikat: ABB
Typ: E2.2N 630 Ekip G Hi-Touch LSIG 4p WMP
oder gleichwertig

Angebotenes Fabrikat:…………………………………………………..

Angebotener Typ:…………………………………………………………
Menge: 1,000 St

**1.1.2.12 Einspeisefeld Leistungsschalter BHKW**
Verteilerfeld für Einspeisungen zur Bestückung mit einem offenen Leistungsschalter, 4-polig für 400 A, einschließlich der Hauptsammelschiene gemäß Vorbemerkung, sowie der Feldverschienung des Schalters.

Ausführung: Einschub
Feldbreite: 800 mm

Das Feld ist standardmäßig mit nachfolgendem Zubehör auszurüsten:

1 Stück Messung bestehend aus 3 x Wandlern für Messgerät Janitza UMG 509 Pro (Messgerät wird in separater Position vergütet)
1 Stück 3-poliger Motorschutzschalter Baugröße S 00
1 Stück DIAZED Sicherungen 50 kA / 10 A mit Sockel, Passeinsatz und Schraubkappe
1 Stück Leitungsschutzschalter 25 kA / 6 A, 1 W

Drucktaster, Serie CP
Meldeleuchte, Serie CL
Menge: 1,000 St

**1.1.2.13 Offener Leistungsschalter 4pol, 400A, 66kA (Einspeisefeld BHKW)**
Offener Leistungsschalter für Anlagenschutz gemäß EN 60947-2 (DIN VDE 0660, Teil 101),
Offener Lasttrennschalter gemäß EN 60947-3 ( DIN VDE 0660, Teil 107).

Die offenen Leistungs- / Lasttrennschalter Emax 2 entsprechen den unterschiedlichen Anlagenanforderungen von Gleich- und Wechselstromnetzen. Emax 2 sind einsetzbar zum Schutz von Energieverteilungen, Kabeln, Generatoren, Motoren und verstärkten Neutralleitern.

Alle Emax 2 Leistungsschalter können mit Kommunikationsmodulen ausgestattet werden, die eine Anbindung an die Protokolle Modbus RTU, Profibus, DeviceNet™, Modbus TCP, Profinet, EtherNet/IP™ und IEC 61850 ermöglichen.

Die Schutzauslöser stehen in den Versionen „Dip-Schalter" und „Touch-Display" zur Verfügung.

Die Anpassung des Bemessungsstromes ist über ein Bemessungsstrom-Modul (Rating plug) möglich.

Die Leistungsanschlüsse sind horizontal oder vertikal orientierbar. Umfangreiche Anschlussumbausätze, mechanisches und elektrisches Zubehör sind für die Festeinbau- und ausfahrbaren Versionen lieferbar.

Normen: UL
Anzahl Pole: 4P
Auslöser: Ekip G Hi-Touch LSIG
Bemessungsausschaltvermögen Im, Bemessungsfehlerschaltvermögen IÄm: 66 kA, 66 kA
Bemessungsbetriebsspannung: 690 V AC
Bemessungsdauerstrom: 400 A
Bemessungsisolationsspannung: 1000 V
Bemessungsstoßspannungsfestigkeit: 12 kV
Bemessungsstrom: 1000 A
Version: W

mit:
o ausfahrbar
o Arbeitsstromauslöser YO,
o Hilfskontakte zur Signalisierung der Öffnungs-/Schließstellung
o Hilfskontakte zur Signalisierung der Auslösung von Überstromauslösern
o Hilfskontakte zur Signalisierung von eingeschaltetem/getrenntem/ausgeschaltetem Leistungsschalter

Fabrikat: ABB
Typ: E2.2N 400 Ekip G Hi-Touch LSIG 4p WMP
oder gleichwertig

Angebotenes Fabrikat:…………………………………………………..

Angebotener Typ:…………………………………………………………
Menge: 1,000 St

**1.1.2.14 Einspeisefeld Leistungsschalter NEA mobil**
Verteilerfeld für Einspeisungen zur Bestückung mit einem offenen Leistungsschalter, 4-polig für 400 A, einschließlich der Hauptsammelschiene gemäß Vorbemerkung, sowie der Feldverschienung des Schalters.

Ausführung: Einschub
Feldbreite: 800 mm

Das Feld ist standardmäßig mit nachfolgendem Zubehör auszurüsten:

1 Stück 3-poliger NH-Sicherungslasttrennschalter, zum Aufbau auf Montageplatte, 1 Satz NH-Sicherungen
1 Stück Ableiterkombination Typ 1+2, Anforderungsklasse B+C, UC 350 V, Schutzbausteine steckbar, 4-polig für TN-S und TT-Systeme mit Fernmeldung, mit thermischer Trennvorrichtung für die Varistoren.
1 Stück Messung bestehend aus 3 x Wandlern für Messgerät Janitza UMG 509 (Messgerät wird in separater Position vergütet)
1 Stück 3-poliger Motorschutzschalter Baugröße S 00
2 Stück DIAZED Sicherungen 50 kA / 10 A mit Sockel, Passeinsatz und Schraubkappe
3 Stück Leitungsschutzschalter 25 kA / 6 A, 1 W

Verriegelung Leistungsschalter Drehfeldüberwachung

Drucktaster, Serie CP
Meldeleuchte, Serie CL
Menge: 1,000 St

**1.1.2.15 Offener Leistungsschalter 4pol, 400A, 66kA (Einspeisefeld NEA mobil)**
Offener Leistungsschalter für Anlagenschutz gemäß EN 60947-2 (DIN VDE 0660, Teil 101),
Offener Lasttrennschalter gemäß EN 60947-3 ( DIN VDE 0660, Teil 107).

Die offenen Leistungs- / Lasttrennschalter Emax 2 entsprechen den unterschiedlichen Anlagenanforderungen von Gleich- und Wechselstromnetzen. Emax 2 sind einsetzbar zum Schutz von Energieverteilungen, Kabeln, Generatoren, Motoren und verstärkten Neutralleitern.

Alle Emax 2 Leistungsschalter können mit Kommunikationsmodulen ausgestattet werden, die eine Anbindung an die Protokolle Modbus RTU, Profibus, DeviceNet™, Modbus TCP, Profinet, EtherNet/IP™ und IEC 61850 ermöglichen.

Die Schutzauslöser stehen in den Versionen „Dip-Schalter" und „Touch-Display" zur Verfügung.

Die Anpassung des Bemessungsstromes ist über ein Bemessungsstrom-Modul (Rating plug) möglich.

Die Leistungsanschlüsse sind horizontal oder vertikal orientierbar. Umfangreiche Anschlussumbausätze, mechanisches und elektrisches Zubehör sind für die Festeinbau- und ausfahrbaren Versionen lieferbar.

Normen: UL
Anzahl Pole: 4P
Auslöser: Ekip G Hi-Touch LSIG
Bemessungsausschaltvermögen Im, Bemessungsfehlerschaltvermögen IÄm: 66 kA, 66 kA
Bemessungsbetriebsspannung: 690 V AC
Bemessungsdauerstrom: 400 A
Bemessungsisolationsspannung: 1000 V
Bemessungsstoßspannungsfestigkeit: 12 kV
Bemessungsstrom: 1000 A
Version: W

mit:
o ausfahrbar
o Arbeitsstromauslöser YO,
o Einschaltspule YC,
o Motorantrieb M
o Hilfskontakte zur Signalisierung der Öffnungs-/Schließstellung
o Hilfskontakte zur Signalisierung der Auslösung von Überstromauslösern
o Hilfskontakte zur Signalisierung von eingeschaltetem/getrenntem/ausgeschaltetem Leistungsschalter
o Frequenzschutz für Emax 2 (Softwarepaket) zur Überwachung der Phasensequenzen

Fabrikat: ABB
Typ: E2.2N 400 Ekip G Hi-Touch LSIG 4p WMP
oder gleichwertig

Angebotenes Fabrikat:…………………………………………………..

Angebotener Typ:…………………………………………………………
Menge: 1,000 St

**1.1.2.16 PEN Trennpunkt, Differenzstrom Überwachung**
Die PEN- und PE-Stromschienen des ZEP sind eindeutig zu kennzeichnen. Des Weiteren sind alle angeschlossenen Leiter eindeutig und dauerhaft zu kennzeichnen. Für den PEN-Leiter ist die Stromtragfähigkeit, für die PE-Leiter die Kurzschluss-Stromtragfähigkeit rechnerisch nachzuweisen. An der PE-Schiene erfolgt der komplette Leiteranschluss der Haupterdungsschiene und des Fundamenterders.

1 Stück Stromschiene als kurzschlussfeste Aufteilungsbrücke zwischen vorstehend genannter PEN-Schiene und nachstehend genannter PE-Schiene aus Flachkupfer mit einem Bemessungsstrom äquivalent zur PE-Schiene lagerichtig verkröpft und mit beiden Schienen (PEN / PE) verbunden. Bestückt mit Aufschiebewandler als Messwertgeber für die Differenzstromüberwachung dieser Aufteilungsbrücke.

Abgestimmt für Differenzstromerfassung, Anschluss Differenzstrom-Überwachungsrelais für die Fehlerstromerfassung:

Differenzstrom-Überwachungsgerät RCM 202-AB oder gleichwertig
Teilbarer Differenzstromwandler Typ CT-AC oder gleichwertig
Kugelbolzen
Menge: 2,000 St

**1.1.2.17 Abgangsfeld für steckbare waagerechte Lasttrennschaltleisten**
Verteilerfeld für den Einbau von waagerechten Lasttrennschalterleisten in Stecktechnik, einschließlich der Hauptsammelschiene gemäß Vorbemerkung, sowie der notwendigen Steckschiene zum Aufbau der Leisten und sämtlichem Befestigungsmaterial, der Abdeckung zum Sammelschienenraum, dem Kabelanschlussraum und der Anschlussraumtür.

Feldbreite: 1.200 mm
Menge: 4,000 St

**1.1.2.18 Abgangsleiste mit Kabelanschluss rechts 3-polig NH000**
Lasttrennschalter mit Sicherung in Leistenbauform nach
DIN EN 60947-3 für Waagrecht- oder Senkrechteinbau

Elektrische Ausrüstung:
3pol. XRG00 Schaltleiste
NH000-Sicherungen (Nennstrom entsprechend Last)
Klemmen im Kabelanschlussraum
3 x CT 600/5A Klasse 0,5 für Energieanalysator Janitza UMG 96-EL (Messgerät wird in separater Position vergütet)

Fabrikat: ABB
Typ: Slimeline XRG00. bis 63A, Modul 2E
oder gleichwertig

Angebotenes Fabrikat:…………………………………………………..

Angebotener Typ:…………………………………………………………
Menge: 4,000 St

**1.1.2.19 Abgangsleiste mit Kabelanschluss rechts 3-polig NH00**
Lasttrennschalter mit Sicherung in Leistenbauform nach
DIN EN 60947-3 für Waagrecht- oder Senkrechteinbau

Elektrische Ausrüstung:
3pol. XRG00 Schaltleiste
NH000-Sicherungen (Nennstrom entsprechend Last)
Klemmen im Kabelanschlussraum
3 x CT 600/5A Klasse 0,5 für Energieanalysator Janitza UMG 96-EL (Messgerät wird in separater Position vergütet)

Fabrikat: ABB
Typ: Slimeline XRG00. bis 160A, Modul 2E
oder gleichwertig

Angebotenes Fabrikat:…………………………………………………..

Angebotener Typ:…………………………………………………………
Menge: 12,000 St

**1.1.2.20 Abgangsleisten mit Kabelanschluss rechts 3-polig NH1**
Lasttrennschalter mit Sicherung in Leistenbauform nach
DIN EN 60947-3 für Waagrecht- oder Senkrechteinbau

Elektrische Ausrüstung:
3pol. XRG1 Schaltleiste
NH1-Sicherungen (Nennstrom entsprechend Last)
Klemmen im Kabelanschlussraum
3 x CT 600/5A Klasse 0,5 für Energieanalysator Janitza UMG 96-EL (Messgerät wird in separater Position vergütet)

Fabrikat: ABB
Typ: Slimeline XRG1. bis 250A, Modul 4E
oder gleichwertig

Angebotenes Fabrikat:…………………………………………………..

Angebotener Typ:…………………………………………………………
Menge: 14,000 St

**1.1.2.21 Abgangsleisten mit Kabelanschluss rechts 3-polig NH2**
Lasttrennschalter mit Sicherung in Leistenbauform nach
DIN EN 60947-3 für Waagrecht- oder Senkrechteinbau

Elektrische Ausrüstung:
3pol. XRG2 Schaltleiste
NH2-Sicherungen (Nennstrom entsprechend Last)
Klemmen im Kabelanschlussraum
3 x CT 600/5A Klasse 0,5 für Energieanalysator Janitza UMG 96-EL (Messgerät wird in separater Position vergütet)

Fabrikat: ABB
Typ: Slimeline XRG2. bis 400A, Modul 8E
oder gleichwertig

Angebotenes Fabrikat:…………………………………………………..

Angebotener Typ:…………………………………………………………
Menge: 4,000 St

**1.1.2.22 Abgangsleisten mit Kabelanschluss rechts 3-polig NH3**
Lasttrennschalter mit Sicherung in Leistenbauform nach
DIN EN 60947-3 für Waagrecht- oder Senkrechteinbau

Elektrische Ausrüstung:
3pol. XRG3 Schaltleiste
NH3-Sicherungen (Nennstrom entsprechend Last)
Klemmen im Kabelanschlussraum
3 x CT 600/5A Klasse 0,5 für Energieanalysator Janitza UMG 96-EL (Messgerät wird in separater Position vergütet)

Fabrikat: ABB
Typ: Slimeline XRG3. bis 630A, Modul 8E
oder gleichwertig

Angebotenes Fabrikat:…………………………………………………..

Angebotener Typ:…………………………………………………………
Menge: 5,000 St

**1.1.2.23 Sicherungslasttrennschalter Gr.D02 400VAC AC-22 3polig Sicherungseinsatz 35A**
STLB-Bau 2025-04 054
Sicherungslasttrennschalter DIN EN IEC 60947-3 (VDE 0660-107), als Reiheneinbaugerät, Maße DIN 43880, einschl. Passeinsatz, bedingter Bemessungskurzschlussstrom 50 kA, fingersicher DIN EN 50274 (VDE 0660-514), zur Montage auf Tragschiene DIN EN 60715 (VDE 0660-520), Baugröße D 02, Bemessungsbetriebsspannung 400 V AC, Gebrauchskategorie AC-22, 3-polig, mit Sicherungseinsatz, Bemessungsstrom 35 A.
Menge: 2,000 St

**1.1.2.24 Sicherungslasttrennschalter Gr.D01 400VAC AC-22 3polig Sicherungseinsatz 10A**
STLB-Bau 2026-04 054
Sicherungslasttrennschalter DIN EN IEC 60947-3 (VDE 0660-107), als Reiheneinbaugerät, Maße DIN 43880, einschl. Passeinsatz, bedingter Bemessungskurzschlussstrom 50 kA, fingersicher DIN EN 50274 (VDE 0660-514), zur Montage auf Tragschiene DIN EN 60715 (VDE 0660-520), Baugröße D 01, Bemessungsbetriebsspannung 400 V AC, Gebrauchskategorie AC-22, 3-polig, mit Sicherungseinsatz, Bemessungsstrom 10 A.
Menge: 2,000 St

**1.1.2.25 Leitungsschutzschalter Ausschaltvermögen 25kA 3polig Charakter.B 16A**
STLB-Bau 2026-04 054
Leitungsschutzschalter DIN EN 60947-2 (VDE 0660-101), als Reiheneinbaugerät, Maße DIN 43880, fingersicher DIN EN 50274 (VDE 0660-514), Bemessungsausschaltvermögen 25 kA, 3-polig, Auslösecharakteristik B, Bemessungsstrom 16 A.
Menge: 2,000 St

**1.1.2.26 Leitungsschutzschalter Ausschaltvermögen 25kA 3polig Charakter.B 10A**
STLB-Bau 2026-04 054
Leitungsschutzschalter DIN EN 60947-2 (VDE 0660-101), als Reiheneinbaugerät, Maße DIN 43880, fingersicher DIN EN 50274 (VDE 0660-514), Bemessungsausschaltvermögen 25 kA, 3-polig, Auslösecharakteristik B, Bemessungsstrom 10 A.
Menge: 2,000 St

**1.1.2.27 Leitungsschutzschalter Ausschaltvermögen 10kA einpolig Charakter.B 16A**
STLB-Bau 2025-04 054
Leitungsschutzschalter DIN EN 60898-1 (VDE 0641-11), als Reiheneinbaugerät, Maße DIN 43880, fingersicher DIN EN 50274 (VDE 0660-514), Bemessungsausschaltvermögen 10 kA, einpolig, Auslösecharakteristik B, Bemessungsstrom 16 A.
Menge: 2,000 St

**1.1.2.28 Leitungsschutzschalter Ausschaltvermögen 10kA einpolig Charakter.B 10A**
STLB-Bau 2025-04 054
Leitungsschutzschalter DIN EN 60898-1 (VDE 0641-11), als Reiheneinbaugerät, Maße DIN 43880, fingersicher DIN EN 50274 (VDE 0660-514), Bemessungsausschaltvermögen 10 kA, einpolig, Auslösecharakteristik B, Bemessungsstrom 10 A.
Menge: 2,000 St

**1.1.2.29 Leitungsschutzschalter Ausschaltvermögen 10kA einpolig Charakter.B 6A**
STLB-Bau 2025-04 054
Leitungsschutzschalter DIN EN 60898-1 (VDE 0641-11), als Reiheneinbaugerät, Maße DIN 43880, fingersicher DIN EN 50274 (VDE 0660-514), Bemessungsausschaltvermögen 10 kA, einpolig, Auslösecharakteristik B, Bemessungsstrom 6 A.
Menge: 2,000 St

**1.1.2.30 Blindschaltbild**
Blindschaltbild A0 auf Aryclglas foliert
Menge: 1,000 St

**1.1.2.31 Übersichtsplan**
Uebersichtsschaltplan, gemaess DIN 40 719, der kompletten Niederspannungsschaltanlage
A0 auf Aryclglas foliert
Menge: 1,000 St

**1.1.2.32 Kennzeichnungsschilder**
*** Pauschalposition
Kennzeichnungsschilder aller Einspeisungen & Abgänge der NSHV graviert auf die Anlage angebracht
Menge: 1,000 psch

**1.1.2.33 NSHV Zubehör**
Zubehör für den sicheren Betrieb, Wartung und Notfallvorsorge.

Wandschrank als Standschrank zur Aufnahme der Dokumentation und mit 5 Fächern in metallischer Ausführung. Farbe nach Wahl des AG

1. Arbeitsschutz und Erste Hilfe
Erste-Hilfe-Kasten: Typ nach Arbeitsstättenregel
Aushang „Erste Hilfe bei Stromunfällen"

2. Werkzeuge und Betriebsmittel für Schalthandlungen
Schalthebel / Handkurbeln: Spezifische Kurbeln zum Ein- und Ausfahren von Leistungsschaltern oder Sicherungsleisten.
Spannungsprüfer: Zweipoliger Niederspannungsprüfer
NH-Sicherungsaufsteckgriff: Mit Stülpärmel, falls Sicherungen manuell (nicht über Lasttrennschalter) getauscht werden müssen.
Ersatzsicherungen: Ein vollständiger Satz von NH-Sicherungseinsätzen in allen in der Anlage verwendeten Baugrößen (NH00, NH1, NH2, NH3) und Stromstärken.

3. Kennzeichnung, Dokumentation und Absperrung
Schaltpläne und Dokumentation: Aktuelle Revisionspläne der NSHV (Allpoliger Stromlaufplan, Aufbauplan, Kabellisten) in einer Schaltungs- und Dokumentationstasche. (Plan-Erstellung in separater Position vergütet)
Anlagen-Betriebsbuch: Zur Dokumentation von Wartungen, Prüfungen und Schalthandlungen.
Absperrmaterialien: Warnschilder („Nicht schalten", „Gesperrt"), Vorhängeschlösser für Schaltsperren (Lockout/Tagout) und Sperrelemente für Leistungsschalter.
Beschilderung des Raumes: Außen an der Zugangstür Warnzeichen „Warnung vor gefährlicher elektrischer Spannung" und Verbotszeichen „Zutritt für Unbefugte verboten".

4. Brandschutz und Notbeleuchtung
CO₂-Feuerlöscher: Kohlendioxid-Löscher (Rückstandsfrei)
Handleuchte / Notlampe: explosionsgeschützte, akkubetriebene Taschenlampe in einer Ladehalterung an der Wand

5. Plattenheber (Vakuum-Saugheber) passend zum gewählten Belag Doppelboden, zur Wandmontage im NSHV-Raum.
Menge: 1,000 St

##### Titel 1.1.3 Messtechnik KG 443

*Hinweis: Fabrikate*
Aus Gründen der Ersatzteilvorhaltung kompatibel zu den Bestandsanlagen wird für die Messgeräte folgendes Fabrikat bevorzugt:

Fabrikat: Janitza
oder gleichwertig

Angebotenes Fabrikat:…………………………………………………..

**1.1.3.1 Netzqualitätsanalysator Türeinbau**
Klasse A Netzqualitätsanalysator nach IEC 61000-4-30
geeignet zur Messung in allen Ebenen von TN & TT-Netzen sowie in IT-Netzen mit Spannungswandlern zur Erfassung von Strom, Spannung, Frequenz, Wirk-, Schein-, & Blindleistung (pro Phase & gesamt) im Frequenzbereich 15 - 440 Hz, Leistungsfaktor & cos phi, Wirk-, Schein-, & Blindenergie gesamt sowie Bezug und Abgabe von Wirk-, & Blindenergie (4-Quadranten-Messung) in separate Speicherwerte, 4 Tarife, kontinuierliche Echteffektivwertmessung (True RMS).

Modbus RTU & TCP - Master-Funktion zur Netzwerkanbindung an eigene oder übergeordnete Softwaresysteme von max. 31 Hutschienen-, oder Fronttafeleinbau- geräten sowie Energiezählern, Datenloggern & Erweiterungsmodulen je Mastergerät der aktuellen Produktserien des Herstellers. Ethernet Gateway Funktion sowie Einbindung von Modbus RTU-zertifizierten FremdHerstelleren nach spezifischem Integrationstest über generische Modbus-Profile. Simultane Versorgung der Kommunikationsschnittstellen sowie Parallelbetrieb von 4 Modbus TCP Ports.

Funktionserweiterungen über installierbare APPs sowie bereits vorinstallierte APPs mit folgendem Funktionsumfang auf dem Webserver: Grafische Darstellung von online & historischen Messwerten sowie Vergleich & Interpretation der aufgenommenen Messwerte mit den Spannungsqualitätsmerkmalen sowie deren Grenzwerten nach IEC 61000-2-4 & EN 50160.

Frei programmierbare logische & mathematische Funktionen zur Auswertung der Messdaten, der digitalen Ein- und Ausgänge & externer ModBus-Variablen über 7 grafische, austauschbare Programme (Zyklus >= 200 ms) wie z.B. Grenzwertüberwachungen, Wochenzeitschaltuhr, etc.

Rechtssicheres, zertifiziertes Messverfahren & Messgenauigkeit nach IEC 61000-4-30 Klasse A.

Vollständige Bereitstellung von Messwerten zum Vergleich von Spannungsqualitätsmerkmalen sowie deren Grenzwerten nach IEC 61000-2-4 in industriellen Versorgungsnetzen und am Energieübergabepunkt (PCC) nach EN 50160.

Messung des Mit-, Gegen-, und Nullsystems sowie Berechnung der resultierenden, prozentualen Spannungsunsymmetrie gemäß IEC 61000-4-30, Drehfeldrichtung sowie Crestfaktor von Spannung & Strom. Gesamtklirrfaktor (THD-I & THD-U), Total Demand Disortion (TDD), Einzelharmonische (gerade / ungerade) & Zwischenharmonische für Strom & Spannung bis zur 63. Oberschwingung, K-Faktor sowie Flickermessung nach DIN EN 61000-4-15:2011 Klasse F1.

Abtastrate von 25,6 kHz mit 512 Messpunkten pro Periode & Ausgabe der Messwerte über die Schnittstellen (Zyklus >=200 ms), Erfassung transienter Ereignisse >39 µs, Über-, & Unterspannung zur Visualisierung sowie Kurzzeitunterbrechungen mit 10 ms - Erfassungszyklus, Pegelerfassung von Rundsteuersignalen, Halbwelleneffektivwertschreiber bei Ereignissen & Ereignisdarstellung (Über,- & Unterspannung, Spannungsunterbrechung,schnelle Spannungsänderung, Überstrom, Über-, & Unterfrequenz, Frequenzänderung) in Wellenform. 256 MB interner Messdatenspeicher (Flash) frei vom Anwender konfigurierbar, Uhr mit Pufferung.

Genauigkeitsklassen nach IEC 61557-12 bei 50/60 Hz:
Wirkarbeit: 0,2S / Strom: 0,1 / Spannung: 0,1

Fronttafeleinbaugerät, 144 x 144 x 81 mm (BxHxT), farbiges Grafikdisplay, 320 x 240 Pixel, 6 Tasten, 256 Farben, Schutzart (Front- / Rückseite) IP 40 / IP 20, Schutzklasse: I, Nettogewicht: 1080 g, Wärmeverlustleistung: max. 7 W, UL 61010-1 zertifiziert.

Versorgungsspannung:
Nennbereich: 95 - 240 V AC, 80 - 300V DC
Frequenzbereich (AC): 50 / 60 Hz
Überspannungskategorie: 300V CAT III

Spannungsmessung:
3 Ph. + N (L-N / L-L) max.: IEC: 417 / 720V, UL: 347 / 600 V
3 Ph. ohne N/PE (L-L) max.: 600 V
Überspannungskategorie: 600V CAT III

Strommessung:
Anzahl: 4x
Messbereich / Auflösung: 5 mA bis 7 A rms / 0,1 mA
Überspannungskategorie: 300V CAT III

Differenzstrommessung:
Anzahl / Typ: 2x Typ A mit dynamischem Grenzwert
Messbereich / Auflösung: 100 µA bis 40 mA rms / 1 µA

Datenschnittstellen:
Modbus (RS485), Ethernet (RJ45), Profibus (DSUB-9)

Datenprotokolle:
Modbus RTU & TCP, TCP/IP, DHCP, HTTP, NTP, SMTP Ethernet Gateway, FTP, TFTP, Profibus DP/V0, BACnet IP (optional)

Digitalausgänge:
Anzahl / Typ: 2x Optokopplerausgänge
Funktionsart: Impuls- oder Grenzwertausgang
Versorgung: 24 V DC passiv, galv. getrennt
Schalt- Strom / Spannung / Frequenz: 50 mA effektiv / 60 V DC / 20 Hz

Digitaleingänge:
Anzahl: 2x
Funktionsart: Digital- oder Impulseingang
Schaltspannungspegel: 0 - 28V DC
Zählfrequenz: max. 20 Hz

Temperaturmessung:
Anzahl / Typ / Gesamtbürde: 1x 3-Draht Messung mit 4 kOhm
Kompatible Sensoren: PT100/1000, KTY83/84

Liefern, montieren, betriebsfertig anschließen, Grundkonfiguration & Funktionsprüfung des Gerätes sowie Stromwandler mit Genauigkeitsklasse gemäß den Anforderungen der Messstelle, sofern nicht weiter beschrieben.

Fabrikat: Janitza
Typ: UMG 512 Pro
oder gleichwertig

Angebotenes Fabrikat:…………………………………………………..

Angebotener Typ:…………………………………………………………
Menge: 3,000 St

**1.1.3.2 Netzanalysator Türeinbau**
Multifunktionaler Netzanalysator
geeignet zur Messung in allen Ebenen von TN & TT-Netzen sowie in IT-Netzen mit Spannungswandlern zur Erfassung von Strom, Spannung, Frequenz, Wirk-, Schein-, & Blindleistung (pro Phase & gesamt) im Frequenzbereich 40 - 70 Hz, Leistungsfaktor & cos phi, Wirk-, Schein-, & Blindenergie gesamt sowie Bezug und Abgabe von Wirk-, & Blindenergie (4-Quadranten-Messung) in separate Speicherwerte sowie 4 Tarife, kontinuierliche Echteffektivwertmessung (True RMS).

Modbus RTU & TCP - Master-Funktion zur Netzwerkanbindung an eigene oder übergeordnete Softwaresysteme von max. 31 Hutschienen-, oder Fronttafeleinbau- geräten sowie Energiezählern, Datenloggern & Erweiterungsmodulen je Mastergerät der aktuellen Produktserien des Herstellers. Ethernet Gateway Funktion sowie Einbindung von Modbus RTU-zertifizierten FremdHerstelleren nach spezifischem Integrationstest über generische Modbus-Profile. Simultane Versorgung der Kommunikationsschnittstelle sowie Parallelbetrieb von 4 Modbus TCP Ports.

Funktionserweiterungen über installierbare APPs sowie bereits vorinstallierte APPs mit folgendem Funktionsumfang auf dem Webserver: Grafische Darstellung von online & historischen Messwerten sowie Vergleich & Interpretation der aufgenommenen Messwerte mit den Spannungsqualitätsmerkmalen sowie deren Grenzwerten nach IEC 61000-2-4.

Frei programmierbare logische & mathematische Funktionen zur Auswertung der Messdaten, der digitalen Ein- und Ausgänge & externer ModBus-Variablen über 7 grafische, austauschbare Programme (Zyklus >= 200 ms) wie z.B. Grenzwertüberwachungen, Wochenzeitschaltuhr, etc.

Bereitstellung von Messwerten zum Vergleich von Spannungsqualitätsmerkmalen sowie deren Grenzwerten nach IEC 61000-2-4 in industriellen Versorgungsnetzen.

Messung des Mit-, Gegen-, und Nullsystems, Unsymmetrie Spannung sowie Drehfeldrichtung. Gesamtklirrfaktor (THD-I & THD-U), Einzelharmonische (gerade / ungerade) für Strom & Spannung bis zur 63. Oberschwingung sowie K-Faktor.

Abtastrate von 20 kHz mit 400 Messpunkten pro Periode & Ausgabe der Messwerte über die Schnittstellen (Zyklus >=200 ms), Erfassung transienter Ereignisse 50 µs, Erfassung von Über-, & Unterspannung sowie Kurzzeitunterbrechungen mit 20 ms - Erfassungszyklus zur Visualisierung, Vollwelleneffektivwertschreiber bei Ereignissen & Ereignisdarstellung (Über,- & Unterspannung & Überstrom) in Wellenform. 256 MB interner Messdatenspeicher (Flash) frei vom Anwender konfigurierbar, Uhr mit Pufferung.

Genauigkeitsklassen nach IEC 61557-12 bei 50/60 Hz:
Wirkarbeit: 0,2S / Strom: 0,2 / Spannung: 0,1

Fronttafeleinbaugerät, 144 x 144 x 81 mm (BxHxT), farbiges Grafikdisplay, 320 x 240 Pixel, 6 Tasten, 256 Farben, Schutzart (Front- / Rückseite) IP 40 / IP 20, Schutzklasse: I, Nettogewicht: 1080 g, Wärmeverlustleistung: max. 7 W, UL 61010-1 zertifiziert.

Versorgungsspannung:
Nennbereich: 95 - 240 V AC, 80 - 300V DC
Frequenzbereich (AC): 50 / 60 Hz
Überspannungskategorie: 300V CAT III

Spannungsmessung:
3 Ph. + N (L-N / L-L) max.: IEC: 417 / 720V, UL: 347 / 600 V
3 Ph. ohne N/PE (L-L) max.: 600 V
Überspannungskategorie: 600V CAT III

Strommessung:
Anzahl: 4x
Messbereich / Auflösung: 5 mA bis 7 A rms / 0,1 mA
Überspannungskategorie: 300V CAT III

Differenzstrommessung:
Anzahl / Typ: 2x Typ A mit dynamischem Grenzwert
Messbereich / Auflösung: 100 µA bis 40 mA rms / 1 µA

Datenschnittstellen:
Modbus (RS485), Ethernet (RJ45), Profibus (DSUB-9)

Datenprotokolle:
Modbus RTU & TCP, TCP/IP, DHCP, HTTP, NTP, SMTP Ethernet Gateway, FTP, TFTP, Profibus DP/V0, BACnet IP (optional)

Digitalausgänge:
Anzahl / Typ: 2x Optokopplerausgänge
Funktionsart: Impuls- oder Grenzwertausgang
Versorgung: 24 V DC passiv, galv. getrennt
Schalt- Strom / Spannung / Frequenz: 50 mA effektiv / 60 V DC / 20 Hz

Digitaleingänge:
Anzahl: 2x
Funktionsart: Digital- oder Impulseingang
Schaltspannungspegel: 0 - 28V DC
Zählfrequenz: max. 20 Hz

Temperaturmessung:
Anzahl / Typ / Gesamtbürde: 1x 3-Draht Messung mit 4 kOhm
Kompatible Sensoren: PT100/1000, KTY83/84

Liefern, montieren, betriebsfertig anschließen, Grundkonfiguration & Funktionsprüfung des Gerätes sowie Stromwandler mit Genauigkeitsklasse gemäß den Anforderungen der Messstelle, sofern nicht weiter beschrieben.

Fabrikat: Janitza
Typ: UMG 509 Pro
oder gleichwertig

Angebotenes Fabrikat:…………………………………………………..

Angebotener Typ:…………………………………………………………
Menge: 3,000 St

**1.1.3.3 Universalmessgerät Türeinbau**
Universalmessgerät UMG 96 RM-E / 90-277V AC / 90-250V DC
geeignet zur Messung in allen Ebenen von TN & TT-Netzen zur Erfassung von Strom, Spannung, Frequenz, Wirk-, Schein-, & Blindleistung (pro Phase & gesamt) im Frequenzbereich 45 - 65 Hz, Leistungsfaktor & cos phi, Wirk-, Schein-, & Blindenergie gesamt sowie Bezug und Abgabe von Wirk-, & Blindenergie (4-Quadranten-Messung) in separate Speicherwerte sowie 7 Tarife, kontinuierliche Echteffektivwertmessung (True RMS).

Modbus RTU & TCP - Master-Funktion zur Netzwerkanbindung an eigene oder übergeordnete Softwaresysteme von max. 31 Hutschienen-, oder Fronttafeleinbaugeräten sowie Energiezählern, Datenloggern & Erweiterungsmodulen je Mastergerät der aktuellen Produktserien des Herstellers. Ethernet Gateway Funktion sowie Einbindung von Modbus RTU-zertifizierten FremdHerstelleren nach spezifischem Integrationstest über generische Modbus-Profile. Simultane Versorgung der Kommunikationsschnittstellen sowie Parallelbetrieb von 4 Modbus TCP Ports.

Funktionserweiterungen über installierbare APPs auf dem internen Webserver des Gerätes. 5 Vergleichergruppen zur logischen Auswertung (Und / Oder) von jeweils 10 direkten Messwerten oder resultierenden Messwerten mit parametriebarer Vorlauf- und Einschaltzeit als Grenzwertschalter (Grenzwertüberwachung, etc.) bei einem Zyklus von >= 200 ms.

Digital Schleppzeigerfunktion (positiv/negativ) der Wirk- und Scheinleistungen sowie Ströme mit externer Synchronisation und frei einstellbarer Periodendauer (1..60 min.)

Messung des Mit-, Gegen-, und Nullsystems sowie Drehfeldrichtung. Gesamtklirrfaktor (THD-I & THD-U), Einzelharmonische (gerade / ungerade) für Strom & Spannung bis zur 40. Oberschwingung.

Abtastrate von 20 kHz (50 Hz) mit 400 Messpunkten pro Periode (Spannungsmessung) sowie Ausgabe der Messwerte über die Schnittstellen (Zyklus >=200 ms). Erfassung von Über-, & Unterspannung, 256 MB interner Messdatenspeicher (Flash) frei vom Anwender konfigurierbar, Uhr mit Pufferung.

Genauigkeitsklassen nach IEC 61557-12 bei 50/60 Hz:
Wirkarbeit: 0,5 / 0,5S & 1 (/5A & /1A Wandler) / Strom: 0,2 / Spannung: 0,2

Fronttafeleinbaugerät, 96 x 96 x 90 mm (BxHxT), monochromes 3-zeiliges LCD-Display (hintergrundbeleuchtet), 2 Tasten, Schutzart (Front- / Rückseite) IP 40 / IP 20, Schutzklasse: II, Nettogewicht: 370 g, Wärmeverlustleistung: max. 4 W, UL 61010-1 zertifiziert.

Versorgungsspannung:
Nennbereich: 90 - 277 V AC, 90 - 250V DC
Frequenzbereich (AC): 50 / 60 Hz
Überspannungskategorie: 300V CAT III

Spannungsmessung:
3 Ph. + N (L-N / L-L) max.: 277 / 480 V
3 Ph. ohne N/PE (L-L) max.: 480 V
Überspannungskategorie: 300V CAT III

Strommessung:
Anzahl: 4x
Messbereich / Auflösung: 5 mA bis 6 A rms / 0,1 mA
Überspannungskategorie: 300V CAT II

Differenzstrommessung:
Anzahl / Typ: 2x Typ A mit dyn. Grenzwert
Messbereich / Auflösung: 50 µA bis 40 mA rms / 1 µA

Datenschnittstellen:
Modbus (RS485), Ethernet (RJ45)

Datenprotokolle:
Modbus RTU & TCP, TCP/IP, DHCP, HTTP, NTP, SMTP
Ethernet Gateway, FTP, TFTP, BACnet IP (optional)

Digitalausgänge:
Anzahl: 2x + 3x wahlweise
Funktionsart: Impuls- oder Grenzwertausgang
Versorgung: 24 V DC passiv, galv. getrennt
Schalt- Strom / Spannung / Frequenz: 50 mA effektiv / 60 V DC / 50 Hz

Digitaleingänge:
Anzahl: 3x wahlweise
Funktionsart: Digital- oder Impulseingang
Schaltspannungspegel: 0 - 28V DC
Zählfrequenz: max. 20 Hz

Temperaturmessung:
Anzahl: 2x wahlweise an I5/I6
Kompatible Sensoren: PT100/1000, KTY83/84

Liefern, montieren, betriebsfertig anschließen, Grundkonfiguration & Funktionsprüfung des Gerätes sowie Stromwandler mit Genauigkeitsklasse gemäß den Anforderungen der Messstelle, sofern nicht weiter beschrieben.

Fabrikat: Janitza
Typ: UMG 96RM-E
oder gleichwertig

Angebotenes Fabrikat:…………………………………………………..

Angebotener Typ:…………………………………………………………
Menge: 1,000 St

**1.1.3.4 Energieanalysator Türeinbau**
Universalmessgerät UMG 96-EL / 90-277V AC / 90-250V DC
Geeignet zur Messung in allen Ebenen von TN, IT & TT-Netzen zur Erfassung von Strom, Spannung, Frequenz, Wirk-, Schein-, & Blindleistung (pro Phase & gesamt) im Frequenzbereich 45 - 65 Hz, Leistungsfaktor & cos phi, Wirk-, Schein-, & Blindenergie gesamt sowie Bezug und Abgabe von Wirk-, & Blindenergie (4-Quadranten-Messung) in separate Speicherwerte sowie 7 Tarife, kontinuierliche Echteffektivwertmessung (True RMS).

Echtzeitdatenübertragung via Modbus TCP-IP mit einer Abtastrate von 21,33 kHz (50 Hz) mit 512 Messpunkten pro Periode (Spannungsmessung) sowie Ausgabe der Messwerte über die Schnittstellen (Zyklus >=200 ms).

Simultane Versorgung der Kommunikationsschnittstelle sowie Parallelbetrieb von 5 Modbus TCP Ports.

überträgt der Broker Nachrichten selbst bei zwischenzeitlichen Verbindungsabbrüchen oder Netzwerkproblemen

Integration in bestehende Steuerungs- und SCADA-Systeme sowie IoT-Plattformen als MQTT-Client (Sender und Empfänger) mit TLS-Verschlüsselung und Zertifikatshandling zur Sicherstellung der Datenübertragung selbst bei zwischenzeitlichen Verbindungsabbrüchen oder Netzwerkproblemen.

Digitale Schleppzeigerfunktion (positiv/negativ) der Wirk- und Scheinleistungen sowie Ströme mit externer Synchronisation und frei einstellbarer Periodendauer (1..60 min.)

Messung des Mit-, Gegen-, und Nullsystems sowie Drehfeldrichtung und Crestfaktor von Spannung & Strom. Gesamtklirrfaktor (THD-I & THD-U), Total Demand Disortion (TDD), Einzelharmonische (gerade / ungerade) für Strom & Spannung bis zur 40. Oberschwingung. Wellenform der Strommesseingänge I1 bis I3.

Genauigkeitsklassen nach IEC 61557-12 bei 50/60 Hz:
Wirkarbeit: 0,5 / 0,5S & 1 (/5A Wandler) / Strom: 0,2 / Spannung: 0,2

2 Vergleichergruppen zur logischen Auswertung (Und / Oder, etc.) aus 3 Vergleichern.

Fronttafeleinbaugerät, 96 x 96 x 42 mm (BxHxT), monochromes 3-zeiliges LCD-Display (hintergrundbeleuchtet), 2 Tasten, Schutzart (Front- / Rückseite) IP 40 / IP 20, Schutzklasse: II, Nettogewicht: 300g, Wärmeverlustleistung: max. 3,5W, UL 61010-1 zertifiziert.

Versorgungsspannung:
Nennbereich: 90 - 277 V AC, 90 - 250V DC
Frequenzbereich (AC): 50 / 60 Hz
Überspannungskategorie: 300V CAT III

Spannungsmessung:
3 Ph. + N (L-N / L-L) max.: 277 / 480 V
3 Ph. ohne N/PE (L-L) max.: 480 V
Crest-Faktor (Spannungsmessung) 2,45
Überspannungskategorie: 300 V CAT III

Strommessung:
Anzahl: 3x
Messbereich / Auflösung: 5 mA bis 6 A rms / 0,1 mA
Crest-Factor (Strommessung) 1,98
Überspannungskategorie: 300V CAT II

Datenschnittstellen:
Ethernet (RJ45)

Datenprotokolle:
Modbus TCP/IP

Liefern, montieren, betriebsfertig anschließen, Grundkonfiguration & Funktionsprüfung des Gerätes sowie Stromwandler mit Genauigkeitsklasse gemäß den Anforderungen der Messstelle, sofern nicht weiter beschrieben.

Fabrikat: Janitza
Typ: UMG 96-EL
oder gleichwertig

Angebotenes Fabrikat:…………………………………………………..

Angebotener Typ:…………………………………………………………
Menge: 35,000 St

**1.1.3.5 Motorschutzschalter AC-3 3polig IP2X 400VAC**
STLB-Bau 2026-04 054
Motorschutzschalter DIN EN IEC 60947-4-1 (VDE 0660-102), Gebrauchskategorie AC-3, 3-polig, mit Drehantrieb, Schutzart IP 2X DIN EN 60529 (VDE 0470-1), frontseitig, fingersicher DIN EN 50274 (VDE 0660-514), zur Montage auf Tragschiene DIN EN 60715 (VDE 0660-520), mit Einbaugehäuse aus Isolierstoff, Schutzart IP 4X DIN EN 60529 (VDE 0470-1), Bemessungsbetriebsspannung 400 V AC, mit Normalhilfsschalter 1 S und 1 Ö, Gebrauchskategorie AC-15/DC-13, eigenfest bis Bemessungsdauerstrom 10 A.
Menge: 42,000 St

**1.1.3.6 Parametrier- und Auswertesoftware, 50 Messpunkte**
Parametrier- & Auswertesoftware Edition "Standard 50"
in Edition "Standard" mit Grundfunktionen zur Parametrierung und Auswertung als projektbezogene Lizenz.

- 50 Items (Geräte, Benutzer, Datenimporte)
- inkl. 12 Monate Aktualisierungszeitraum
- Unlimitierter telefonischer Support
- Desktop & Service-Installation (unbegrenzte Installation)

Systemfunktionen:
- Gerätekonfiguration
- Logik virtuelles Gerät und Kostenstellen
- Datenbank Management Treiber für MSSQL und MySQL, Datenbank Aktionen: Backup erstellen, Daten verdichten, Messgeräte tauschen, uvm.
- Automatisierung Zeitsynchronisierung, automatisierte Ausführung von Daten-Exporte, Datenbank Aktionen, Messspeicher Auslesung, E Mail Versand
- Benutzerverwaltung Benutzer und Rechte Vergabe
- Geräteüberwachung Überwachung der Software Geräte Kommunikation

Visualisierungs Anwendungen:
- Geräteübersicht mit Listen Such und Filterfunktion
- Ereignis Transienten Browser Zeitverlauf und Auswertung von Netzereignissen
- Dashboards & Templates Editor zum erstellen von Visualisierungen
- Widget Grundpaket (Linien-, Kreis- und Balkendiagramm, Livewerte)

Berichte & Dokumentation
- Basic Datenexporte (Inbetriebnahme, EN50160, Spannungs Qualitätsanalyse, CSV Export, Energie Report)
- RCM Datenexporte (RCM Report)
- PQ Datenexporte (Hochverfügbarkeitsreport, LET Report, EN50160 Jahresauswertung)
- EnMS Datenexporte (Auslastungsreport, Energie Rechnung)

Konnektivität
- Datenimport CSV
- Datenimport MSCONS

Lizenzschlüssel können über den Online-Lizenzserver des Herstellers aktiviert und einer Lizenz gutgeschrieben werden.

Fabrikat: Janitza
Typ: GridVis Standard 50
oder gleichwertig

Angebotenes Fabrikat:…………………………………………………..

Angebotener Typ:…………………………………………………………
Menge: 1,000 St

**1.1.3.7 Erweiterung, 25 Messpunkte**
Item-Erweiterung 25 Edition "Standard"
zur Erweiterung einer vorhandenen Lizenz des Typs "Standard" um zusätzliche 25 Items. Der Aktualisierungszeitraum wird mit dem vorhanden Lizenz-Aktualisierungszeitraum sowie der Gesamt-Item-Anzahl verrechnet und der Lizenz gutgeschrieben.

Umfang der Erweiterung:
- 25 Items (Geräte, Benutzer, Datenimporte)
- Inkl. 12 Monate Aktualisierungszeitraum

Fabrikat: Janitza
Typ: GridVis Standard Erweiterung Items 25
oder gleichwertig

Angebotenes Fabrikat:…………………………………………………..

Angebotener Typ:…………………………………………………………
Menge: 1,000 St

**1.1.3.8 Erweiterung, 10 Messpunkte**
Item-Erweiterung 10 Edition "Standard"
zur Erweiterung einer vorhandenen Lizenz des Typs "Standard" um zusätzliche 10 Items. Der Aktualisierungszeitraum wird mit dem vorhanden Lizenz-Aktualisierungszeitraum sowie der Gesamt-Item-Anzahl verrechnet und der Lizenz gutgeschrieben.

Umfang der Erweiterung:
- 10 Items (Geräte, Benutzer, Datenimporte)
- Inkl. 12 Monate Aktualisierungszeitraum

Fabrikat: Janitza
Typ: GridVis Standard Erweiterung Items 10
oder gleichwertig

Angebotenes Fabrikat:…………………………………………………..

Angebotener Typ:…………………………………………………………
Menge: 1,000 St

**1.1.3.9 Netzteil**
Primär getaktete Stromversorgung zur Montage auf DIN-Tragschiene.
Kompaktes Gehäusedesign mit hoher Leistungsdichte und optimierter Energieeffizienz.

Eingangsdaten:
- Nenn-Eingangsspannungsbereich: 100 V AC ... 240 V AC
- Frequenzbereich: 50 Hz / 60 Hz

Ausgangsdaten:
- Nennausgangsspannung: 24 V DC (einstellbar von 24 V DC bis 28 V DC via Potentiometer)
- Nennausgangsstrom: 10 A
- Ausgangsleistung: 240 W
- Wirkungsgrad: > 93 % (bei 230 V AC)

Allgemeine Daten:
- Anschluss: Schraubanschlusstechnik
- Signalisierung: DC OK Relaiskontakt (potenzialfrei) sowie LED-Statusanzeige
- Schutzart: IP20
- Umgebungstemperaturbereich: -25 °C ... +70 °C
- Abmessungen (B x H x T): 45 x 130 x 129 mm

Fabrikat: Phoenix Contact
Typ: UNO2-PS/1AC/24DC/240W
oder gleichwertig

Angebotenes Fabrikat:…………………………………………………..

Angebotener Typ:…………………………………………………………
Menge: 4,000 St

**1.1.3.10 Industrial Glasfaser Switch REG**
Industrietauglicher, managed Layer-2 Ethernet-Switch zur Montage auf DIN-Tragschiene.
Optimiert für Automatisierungsumgebungen, speziell PROFINET-Netzwerke.

Schnittstellen:
- 14x RJ45-Ports mit 10/100/1000 MBit/s, Autonegotiation und Autocrossing
- 2x SFP-Slots für SFP-Module (Unterstützung für 100 MBit/s und 1000 MBit/s)

Automatisierungs- und Managementfunktionen:
- PROFINET Conformance-Class B, PROFINET-Modus ab Werk voreingestellt
- Diagnose- und Status-LEDs direkt am Gerät (inkl. PROFINET-spezifischer Anzeigen)
- Redundanzmechanismen: MRP (Manager und Client), RSTP (IEEE 802.1w)
- Netzwerkbündelung und -segmentierung: VLANs (IEEE 802.1Q)
- Adressvergabe: DHCP-Client, DHCP-Server (pool- und portbasiert), DHCP-Option 82
- Konfiguration via Web-based Management (HTTP/HTTPS) oder SNMP v1/v2/v3

Sicherheit & Robustheit:
- IT-Sicherheit zertifiziert nach IEC 62443-4-1 und IEC 62443-4-2
- Robustes Metallgehäuse, Schutzart IP20
- Erweiterter Betriebstemperaturbereich: -40 °C ... +70 °C
- Redundante Versorgungsspannung: 12 V DC ... 57 V DC

Abmessungen (B x H x T): 85 x 130 x 115 mm

Fabrikat: Phoenix Contact
Typ: FL SWITCH 2314-2SFP PN
oder gleichwertig

Angebotenes Fabrikat:…………………………………………………..

Angebotener Typ:…………………………………………………………
Menge: 4,000 St

**1.1.3.11 Spannungsüberwachungsrelais**
Spannungsüberwachungsrelais zur Erkennung von Unterspannung in Drehstromnetzen.
Ausführung für die Montage auf DIN-Tragschiene (Hutschiene).
Der Betrieb muss für eine hohe Anlagensicherheit ohne separate Hilfsspannung
(Speisung direkt aus dem Messkreis) erfolgen.

Technische Leistungsmerkmale:
- Normen: Konformität nach IEC/EN 60255-1
- Netzform: 3-Phasen-Wechselstrom (Dreiphasennetz), auch einphasig anschließbar
- Nennspannung UN: 3 AC 400 V / 230 V (oder netzspezifisch anpassen)
- Funktionsprinzip: Ruhestromprinzip (Ausgangsrelais im Fehlerfall nicht aktiviert)
- Einstellbarkeit: Ansprechwert wahlweise fest oder über Drehschalter einstellbar
  im Bereich von ca. 0,7 bis 0,99 UN
- Hysterese: Fest eingestellt zur Vermeidung von Kontaktschwingungen (ca. 4%)
- Anzeigen: Integrierte LED-Anzeige für Betriebszustand und Kontaktstellung
- Phasenfolge: Beliebig, geräteunabhängig lauffähig
- Ausgangskontakte: Mindestens 1 oder 2 Wechslerkontakte (potentialfrei)
- Kontaktdaten: Thermischer Strom Ith min. 4 A
- Gehäusebauform: Kompaktgehäuse für Reiheneinbau (z.B. 17,5 mm oder 35 mm Baubreite)
- Schutzart: IP40 (Frontseite), IP20 (Klemmen)
Menge: 4,000 St

**1.1.3.12 Einrichtung Messtechnik**
*** Pauschalposition
Einrichtung Parametrier- und Auswertesoftware mit dem zuständigen Anlagenverantwortlichen auf PC-Arbeitsplatz, Einweisung mit Dokumentation.
Menge: 1,000 psch

##### Titel 1.1.4 Prozessleittechnik KG 443

*Hinweis: Fabrikate*
Im Bestand ist eine Prozesstechnik Fabrikat ABB vorhanden, die neue Niederspannungshauptverteilung wird in die vorhandene Prozesstechnik eingebunden, aus diesem Grund wird das Fabrikat ABB für die notwendigen Bauteile der Prozesstechnik bindend vorgegeben.

*Hinweis: Kalkulationshinweis*
Die Einbindung der Bauteile in die bestehende Prozessleittechnik erfolgt separat durch einen Dienstleister bauseits.

**1.1.4.1 Werkstattzeichnung**
Herstellen von Werkstattzeichnungen, Stromlaufplänen,
Klemmenplänen und Verteileraufbauzeichnungen etc.,
gemäß VOB Teil C, DIN 18379, 18380-81 EN 61082 Teil 1-
3, in 4-facher Ausfertigung.

Zu den Werkstattzeichnungen sind Stücklisten
beizufügen, aus denen die eingesetzten Fabrikate (mit
Bestellnummer) ersichtlich sind.

Hinweis:
Verteileraufbauzeichnungen sind gemäß EN 60445 mit
Kennzeichnung der Betriebsmittel vorzulegen.

Pauschalpreis für die oben aufgeführten Planunterlagen
für Verteiler Prozesstechnik
Menge: 1,000 St

**1.1.4.2 Erweiterungsgehäuse Prozesstechnik**
Erweiterungsgehäuse für Bauteile Prozesstechnik

Wandgehäuse aus Stahlblech, IP66, Maße(mm) ca. H=500, B=500, T=300

Hutschiene

Anschlussfertig verdrahtet, komplett ausgebaut mit den nachfolgenden Komponenten.
Menge: 1,000 St

**1.1.4.3 Netzteil**
Primär getaktetes Netzteil zur Versorgung mit einem weiten AC- und DC-Eingangsspannungsbereich. Das Gerät verfügt über integrierte Pufferkondensatoren zur Überbrückung von Netzausfällen von mindestens 40 ms und eignet sich dadurch für den weltweiten Einsatz auch bei instabilen Versorgungsnetzen sowie in batteriegestützten Anlagen.
Ausführung in robustem Metallgehäuse mit Beschichtete Leiterplatten gewährleistenden zuverlässigen Betrieb in anspruchsvollen Umgebungen.
Eine Leistungsreserve von bis zu 30 % unterstützt das sichere Anlaufen von Lasten mit hohem Einschaltstrom und reduziert die Notwendigkeit einer Überdimensionierung der Stromversorgung.

Bemessungsausgangsspannung [Sek]: 24 V DC
-Ausgangsspannung über frontseitiges Drehpotentiometer einstellbar (22,5V - 28,5 V)
Leistungsbereich: bis zu 130 % bei Ta ≤ 40 °C
Eingangsspannungsbereich [Pri] 100 ... 240 V AC, 90 ... 300 V DC
Hoher Wirkungsgrad
Geringe Verlustleistung und geringe Erwärmung
Freie Konvektionskühlung (keine Zwangskühlung)
Offener Stromkreis, überlast- und kurzschlussfest
Integrierte Eingangssicherung

Fabrikat: ABB
Typ: CP-C.1 24/10,0 DC 24V/10A
Menge: 2,000 St

**1.1.4.4 Redundanzeinheit**
Redundanzeinheit für Netzteile mit beschichteter Leiterplatte. Die Redundanzeinheit besitzt zwei Eingänge für jeweils maximal 20 A und einen Ausgang für max. 40 A. Die Redundanzeinheit ermöglicht es zwei parallel geschaltete Netzteile 100%-ig zu entkoppeln, d.h. ein Kurzschluss in einem Netzteil hat keine Rückwirkung auf das andere Netzteil und keine Auswirkung auf die Spannungsversorgung der Anlage und sorgt damit für höchste Verfügbarkeit.
Normen: IEC/EN 63000, IEC/EN 60079-0, IEC/EN 60079-7, IEC/EN 61000-6-2, IEC/EN 61000-6-3, IEC/EN 61204, UL 61010-2-201, UL 61010-1, IEC/EN 61010-1
Bemessungsausgangsspannung: 12 ... 48 V DC
Bemessungsausgangsstrom: 40 A
Bemessungseingangsspannung: 12 ... 48 V DC
Bemessungsisolationsspannung: 60 V
Breite (Netto-Abmessung): 56.4 mm
Funktion: Redundanzeinheit
Höhe (Netto-Abmessung): 129.4 mm
Nettogewicht: 1.04 kg
Schutzart: IP20, IP20
Tiefe (Netto-Abmessung): 136 mm
Umgebungstemperatur: -40 ... +70 °C, -40 ... +85 °C
Verlustleistung: 19 W

Fabrikat: ABB
Typ: CP-C.1-A-RU-C
Menge: 1,000 St

**1.1.4.5 Puffermodul**
Puffermodul zur Vermeidung von Spannungseinbrüchen in 24V DC Netzen.
Höchste Zuverlässigkeit selbst in rauen Umgebungen.
Großer Umgebungstemperaturbereich für den Betrieb.
Dank der "Ultra-Cap" Kondensator-Technologie sind die Geräte wartungsfrei.
Keine Tiefenentladung.
Normen: CAN/CSA C22.2 No.107.1, IEC/EN 63000, EN 55011, IEC/EN 61000-6-2, IEC/EN 61000-6-4, IEC/EN 62040-2, UL 508
Anzahl Phasen: 1-phasig
Breite (Netto-Abmessung): 84 mm
Funktion: Puffermodul
Höhe (Netto-Abmessung): 198 mm
Nettogewicht: 2.2 kg
Schutzart: IP20, IP20
Tiefe (Netto-Abmessung): 216 mm
Umgebungstemperatur: -40 ... +60 °C, -40 ... +60 °C
Verlustleistung: 48 W

Fabrikat: ABB
Typ: CP-B 24/20.0
Menge: 1,000 St

**1.1.4.6 Controller Kit**
Steckbare Zentrale, zentral und dezentral erweiterbar. Display und Funktionstasten für Diagnose und Status. Bis zu 4 Kommunikationsmodule in beliebiger Kombination werden unterstützt.
Leistungsdaten
- Programmspeicher 8 MB
- Datenspeicher 256 kByte
- Zykluszeit /Anweisung: Binär 0,02 µs, Wort 0,03 µs, Gleitkomma 0,12 µs
- Zentrale Erweiterung mit max. 10 E/A-Module
Integriert
- Display und Funktionstasten für Diagnose und Status
- Echtzeituhr
- 2 serielle Schnittstelle, wahlweise RS232 oder RS485 für Programmierung und Kommunikation über Modbus RTU
- Feldbus CS31 für einfache dezentrale Erweiterung
- Feldbusneutrale Schnittstelle für Einsatz als dezentrale Steuerung (Slave) an verschiedenen Feldbussen oder zur Programmierung
Optionen
- SD-Card steckbar für Programm-Sourcecode,
Daten und/oder Firmware-Update
Versorgungsspannung 24 V DC
Abmessungen (mm): 95,5 / 123,5 / 179,5 (Breite abhängig von
Modulträger) x 135 x 75 (BxHxT)

Fabrikat: ABB
Typ: PM5630-2ETH
Menge: 1,000 St

**1.1.4.7 CPU Modulträger**
CPU-Modulträger AC500 V3

2 x RJ45 für Ethernet, 1 x seriell COM1 mit
Steckanschluss und 1x2x5-poliger Steckanschluss
für CAN/CANopen-Schnittstelle.
0 Kommunikationsmodule
Zulassungen: CE, RoHS, China RoHS

Fabrikat: ABB
Typ: TB5600-2ETH
Menge: 1,000 St

**1.1.4.8 Kommunikationsmodul**
Kommunikationsmodul, 2xRS-232/485 für vorgenannte CPU

Zulassungen: CE, RoHS, China RoHS

Fabrikat: ABB
Typ: CM5610-2RS
Menge: 1,000 St

**1.1.4.9 Eingabemodul analog**
Eingabegabemodul mit 8 analogen Eingängen. Zur zentralen Erweiterung der Zentraleinheit oder zur dezentralen Erweiterung über Interface- oder Busmodul
integriert:
- 8 analoge Eingänge 15 Bit + Vorzeichen,
einzeln konfigurierbar für
0 bis 5 V, 0 bis 10 V
±50 mV, -±500 mV
±1 V, ±5 V, ±10 V
0 bis 20 mA
4 bis 20 mA
± 20 mA
Pt100: -50 °C bis +70 °C bzw. 400 °C (2-, 3- und 4-Leiter)
Pt100: -200 °C bis +850 °C (2-, 3- und 4-Leiter)
Pt1000: -50 °C bis +400 °C (2-, 3- und 4-Leiter)
Ni1000: -50 °C bis +150 °C (2-, 3- und 4-Leiter)
Cu50 (1.426): -50 °C bis +200 °C (2-, 3- und 4-Leiter)
Cu50 (1.428): -200 °C bis +200 °C (2-, 3- und 4-Leiter)
0 bis 50 kOhm
Thermoelement Typ J, K, T, N, S
Widerstandsmessbrücke
- auch als binäre Eingänge nutzbar
Abmessungen incl. Klemmenblock (mm): 67,5 x 135 x 75 (BxHxT)
Zulassungen: GL, DNV, BV, LRS, cUL, RINA
Versorgungsspannung 24 V DC

Fabrikat: ABB
Typ: AI531
Menge: 1,000 St

**1.1.4.10 Eingabemodul digital**
Eingabemodul mit 32 digitalen Eingängen. Zur zentralen Erweiterung der Zentraleinheit oder zur dezentralen Erweiterung über Interface- oder Busmodul
integriert:
- 32 Eingänge 24V DC
- Eingangsverzögerung 0,1 / 1 / 8 / 32 ms konfigurierbar
- davon 2 Eingänge als schnelle Zähler 50 kHz konfigurierbar
(bei Einsatz des Modules als zentrale Erweiterung an einer
CPU)
- Potentialtrennung
Abmessungen incl. Klemmenblock (mm): 67,5 x 135 x 75 (BxHxT)
Zulassungen: GL, DNV, BV, LRS, cUL, RINA
Versorgungsspannung 24 V DC

Fabrikat: ABB
Typ: DI524
Menge: 1,000 St

**1.1.4.11 Koordination Einrichtung Prozessleittechnik**
*** Pauschalposition
Koordination mit dem bauseitigen Dienstleister für die Programmierung und Einrichtung der Prozessleittechnik.

Bernd Seher
Seher-Engineering
Dietrich-BonhoeƯer-Straße 26
70771 Leinfelden-Echterdingen
Mobil 0170/9242167
bernd.seher@seher-engineering.de

Die Dienstleistung Programmierer wird vom AG separat vergütet.
Menge: 1,000 psch

##### Titel 1.1.5 Einspeisung mobile NEA

**1.1.5.1 Werkstattzeichnung**
Herstellen von Werkstattzeichnungen, Stromlaufplänen,
Klemmenplänen und Verteileraufbauzeichnungen etc.,
gemäß VOB Teil C, DIN 18379, 18380-81 EN 61082 Teil 1-
3, in 4-facher Ausfertigung.

Zu den Werkstattzeichnungen sind Stücklisten
beizufügen, aus denen die eingesetzten Fabrikate (mit
Bestellnummer) ersichtlich sind.

Hinweis:
Verteileraufbauzeichnungen sind gemäß EN 60445 mit
Kennzeichnung der Betriebsmittel vorzulegen.

Pauschalpreis für die oben aufgeführten Planunterlagen
für Verteiler mobile NEA
Menge: 1,000 St

**1.1.5.2 Notstromeinspeisung 400A Edelstahl Außenverteiler**
Schlüsselfertige Lieferung und betriebsfertige Montage eines Notstromeinspeiseschranks

Gehäusetyp: Außenschrank Wandbefestigung für die Aufstellung im Freien.

Material: Edelstahl V4A (Werkstoff-Nr. 1.4571), elektropoliert oder pulverbeschichtet (RAL 7035), zum Schutz vor aggressiver Kläranlagen-Atmosphäre

Schutzart: Mindestens IP 54 bei geschlossener Tür / IP 44 bei gesteckten Kabeln und geschlossener Klappe.

Schutzklasse: Klasse I (Schutzerdung).

Tür mit Schwenkhebelgriff, vorbereitet für Profilhalbzylinder (Einbindung in Schließanlage des Betreibers).

Kabelanschlussklappe: Integrierte, nach unten öffnende und im Betrieb verriegelbare Kabeleinführungsklappe (Klappboden) im Sockelbereich. Dies ermöglicht das Stecken der Einspeisekabel bei geschlossener und verriegelter Haupttür (Vandalismus- und Wetterschutz im Notstrombetrieb).

Anschlusssystem: 1 Satz Powerlock-Einbaubuchsen (Querschnitt bis 240 mm²)

Bemessungsstrom: 400 A, 3-phasig + N + PE, 400V, 50 Hz.
Menge: 1,000 St

##### Titel 1.1.6 Unterverteiler KG 443

**1.1.6.1 Werkstattzeichnung**
Herstellen von Werkstattzeichnungen, Stromlaufplänen,
Klemmenplänen und Verteileraufbauzeichnungen etc.,
gemäß VOB Teil C, DIN 18379, 18380-81 EN 61082 Teil 1-
3, in 4-facher Ausfertigung.

Zu den Werkstattzeichnungen sind Stücklisten
beizufügen, aus denen die eingesetzten Fabrikate (mit
Bestellnummer) ersichtlich sind.

Hinweis:
Verteileraufbauzeichnungen sind gemäß EN 60445 mit
Kennzeichnung der Betriebsmittel vorzulegen.

Pauschalpreis für die oben aufgeführten Planunterlagen
für Kleinverteiler
Menge: 1,000 St

**1.1.6.2 Installationskleinverteiler Stahlblech 5x12TE**
Installationskleinverteiler DIN VDE 0603-1 (VDE 0603-1)
und DIN 43871, mit PE- und N-Klemmschienen,
Tragschienen DIN EN 60715, Berührungsschutzabdeckung,
Blindabdeckungen für Reserveplätze,
Stromkreiskennzeichnung je Gerät, einschl. Kabel-
/Leitungseinführungen, Schutzklasse II, aus Stahlblech,
mit Tür, für a. P Montage, Schutzart IP 3X DIN EN 60529
(VDE 0470-1), 5 x 12 Teilungseinheiten.
Menge: 1,000 St

**1.1.6.3 Lasttrennschalter Hauptschalter 3polig 690VAC AC-21 63A**
STLB-Bau 2026-04 054
Lasttrennschalter DIN EN IEC 60947-3 (VDE 0660-107), als Hauptschalter, gekapselt, 3-polig, Bemessungsbetriebsspannung 690 V AC, in Festeinbautechnik, mit Handantrieb, zur Montage auf Tragschiene DIN EN 60715 (VDE 0660-520), fingersicher DIN EN 50274 (VDE 0660-514), Gebrauchskategorie AC-21, Bemessungsbetriebsstrom 63 A, Gehäuse aus Kunststoff.
Menge: 1,000 St

**1.1.6.4 Leitungsschutzschalter Ausschaltvermögen 6kA 3polig Charakter.B 32A**
STLB-Bau 2026-04 054
Leitungsschutzschalter DIN EN 60898-1 (VDE 0641-11), als Reiheneinbaugerät, Maße DIN 43880, fingersicher DIN EN 50274 (VDE 0660-514), Bemessungsausschaltvermögen 6 kA, 3-polig, Auslösecharakteristik B, Bemessungsstrom 32 A.
Menge: 1,000 St

**1.1.6.5 Leitungsschutzschalter Ausschaltvermögen 6kA 3polig Charakter.B 16A**
STLB-Bau 2026-04 054
Leitungsschutzschalter DIN EN 60898-1 (VDE 0641-11), als Reiheneinbaugerät, Maße DIN 43880, fingersicher DIN EN 50274 (VDE 0660-514), Bemessungsausschaltvermögen 6 kA, 3-polig, Auslösecharakteristik B, Bemessungsstrom 16 A.
Menge: 1,000 St

**1.1.6.6 Leitungsschutzschalter Ausschaltvermögen 6kA 3polig Charakter.B 10A**
STLB-Bau 2026-04 054
Leitungsschutzschalter DIN EN 60898-1 (VDE 0641-11), als Reiheneinbaugerät, Maße DIN 43880, fingersicher DIN EN 50274 (VDE 0660-514), Bemessungsausschaltvermögen 6 kA, 3-polig, Auslösecharakteristik B, Bemessungsstrom 10 A.
Menge: 2,000 St

**1.1.6.7 Leitungsschutzschalter Ausschaltvermögen 6kA einpolig Charakter.B 16A**
STLB-Bau 2026-04 054
Leitungsschutzschalter DIN EN 60898-1 (VDE 0641-11), als Reiheneinbaugerät, Maße DIN 43880, fingersicher DIN EN 50274 (VDE 0660-514), Bemessungsausschaltvermögen 6 kA, einpolig, Auslösecharakteristik B, Bemessungsstrom 16 A.
Menge: 2,000 St

**1.1.6.8 Leitungsschutzschalter Ausschaltvermögen 6kA einpolig Charakter.B 10A**
STLB-Bau 2026-04 054
Leitungsschutzschalter DIN EN 60898-1 (VDE 0641-11), als Reiheneinbaugerät, Maße DIN 43880, fingersicher DIN EN 50274 (VDE 0660-514), Bemessungsausschaltvermögen 6 kA, einpolig, Auslösecharakteristik B, Bemessungsstrom 10 A.
Menge: 2,000 St

**1.1.6.9 Leitungsschutzschalter Ausschaltvermögen 10kA einpolig Charakter.B 6A**
STLB-Bau 2025-04 054
Leitungsschutzschalter DIN EN 60898-1 (VDE 0641-11), als Reiheneinbaugerät, Maße DIN 43880, fingersicher DIN EN 50274 (VDE 0660-514), Bemessungsausschaltvermögen 10 kA, einpolig, Auslösecharakteristik B, Bemessungsstrom 6 A.
Menge: 1,000 St

**1.1.6.10 Fehlerstromschutzschalter RCCB TypA unverzögert 63A Fehlerstrom 30mA 3polig+N U 400 V**
STLB-Bau 2024-10 054
Fehlerstromschutzschalter (RCCB) DIN EN 61008-1 (VDE 0664-10), als Reiheneinbaugerät, Maße DIN 43880, fingersicher DIN EN 50274 (VDE 0660-514), Typ A pulsstromsensitiv, Auslösung unverzögert, Bemessungsstrom 63 A, Bemessungsfehlerstrom 30 mA, 3-polig + N,
Betriebsspannung '400' V,
Kurzschlussfestigkeit 6 kA, stoßstromfest bis 250 A, mit Handbetätigung.
Menge: 1,000 St

**1.1.6.11 Fehlerstromschutzschalter RCBO TypA unverzögert Charakter.B 16A Fehlerstrom 30mA einpolig+N 230VAC**
STLB-Bau 2025-04 054
Fehlerstromschutzschalter mit Überstromschutz (RCBO) DIN EN 61009-1 (VDE 0664-20), als Reiheneinbaugerät, Maße DIN 43880, fingersicher DIN EN 50274 (VDE 0660-514), Typ A pulsstromsensitiv, Auslösung unverzögert, Auslösecharakteristik B, DIN EN 60898-1 (VDE 0641-11), Bemessungsstrom 16 A, Bemessungsfehlerstrom 30 mA, einpolig + N, 230 V AC, Kurzschlussfestigkeit 6 kA, stoßstromfest bis 250 A, mit Handbetätigung.
Menge: 1,000 St

##### Titel 1.1.7 Leerrohre und Kabelbahnen KG 444

*Hinweis: Vorbemerkungen Leerrohre und Kabelbahnen*
Leerrohre und Kabelbahnen

Die Kabelbahnen, Rinnen, Trassen und Kanäle werden an
Decken, Böden und Wänden verlegt. Die Befestigung
erfolgt nur mit Dübeln entsprechender Festigkeit
(zugelassen) bzw. Hammerkopfschrauben etc., damit die
Tragfähigkeit der Rinnen voll ausgenutzt werden kann.

Im Außenbereich sind die Trassen mit
wetterfesten Material einzuplanen.

Die Erdung der einzelnen Teilstücke ist mit
einzukalkulieren.

**1.1.7.1 Elektroinstallationsrohr PVC-U AD 25mm AP Abstandsschellen**
STLB-Bau 2026-04 053
Elektroinstallationsrohr DIN EN 61386 (VDE 0605), Maße DIN EN 60423, aus PVC-U, einwandig, glatt, starr, Außendurchmesser 25 mm, Druckfestigkeit Klasse 3 - mittel (750 N) DIN EN 61386-1 (VDE 0605-1), Klasse Schlagbeanspruchung 3 - mittel DIN EN 61386-1 (VDE 0605-1), Verlegung offen, auf Putz, mit Abstandsschellen.
Menge: 24,000 m

**1.1.7.2 Elektroinstallationsrohr PVC-U AD 32mm AP Abstandsschellen**
STLB-Bau 2026-04 053
Elektroinstallationsrohr DIN EN 61386 (VDE 0605), Maße DIN EN 60423, aus PVC-U, einwandig, glatt, starr, Außendurchmesser 32 mm, Druckfestigkeit Klasse 3 - mittel (750 N) DIN EN 61386-1 (VDE 0605-1), Klasse Schlagbeanspruchung 3 - mittel DIN EN 61386-1 (VDE 0605-1), Verlegung offen, auf Putz, mit Abstandsschellen.
Menge: 18,000 m

**1.1.7.3 Elektroinstallationsrohr PVC-U AD 40mm AP Abstandsschellen**
STLB-Bau 2026-04 053
Elektroinstallationsrohr DIN EN 61386 (VDE 0605), Maße DIN EN 60423, aus PVC-U, einwandig, glatt, starr, Außendurchmesser 40 mm, Druckfestigkeit Klasse 3 - mittel (750 N) DIN EN 61386-1 (VDE 0605-1), Klasse Schlagbeanspruchung 3 - mittel DIN EN 61386-1 (VDE 0605-1), Verlegung offen, auf Putz, mit Abstandsschellen.
Menge: 12,000 m

**1.1.7.4 Individuelle Ringraumdichtung 150mm Durchmesser**
Individuelle Ringraumdichtung mit Segmentringtechnik

Zum Einsatz in Dichtpackung und Kunststoffflansch HSI 150. Geteilte Ausführung zur Abdichtung von neu zu installierenden oder bereits verlegten Kabeln und unterschiedliche, stetig wiederkehrende Kabelbelegungen. Die individuelle Dichtung mit Segmentringen ermöglicht die Anpassung an die Kabeldurchmesser vor Ort. Dadurch können mehrere individuelle Dichtungen durch eine universelle Dichtung ersetzt werden.

Maße: Dichtbreite: 60 mm; Pressplatten: 5 mm; Außendurchmesser: 150/160 mm

FHRK-Standard: 60

Dichtheit: gas- und wasserdicht

Eigenschaften: individuelle Fertigung gemäß Anforderungsprofil ; Segmentringtechnik zur individuellen Anpassung auf die Leitungsdurchmesser vor Ort; Formschlussverbindung zum Bajonett, dadurch integrierte Ausreißsicherung; auch zur Abdichtung von TRI-DELTA-Kabeln geeignet

Fabrikat: Hauff Technik HSI150/160 SGi b60
oder gleichwertig

Bieterangebot

Fabrikat/Typ:……………………………………………………………
Menge: 1,000 St

**1.1.7.5 Elektroinstallationsrohr PVC-U AD 50mm AP Abstandsschellen**
STLB-Bau 2026-04 053
Elektroinstallationsrohr DIN EN 61386 (VDE 0605), Maße DIN EN 60423, aus PVC-U, einwandig, glatt, starr, Außendurchmesser 50 mm, Druckfestigkeit Klasse 3 - mittel (750 N) DIN EN 61386-1 (VDE 0605-1), Klasse Schlagbeanspruchung 3 - mittel DIN EN 61386-1 (VDE 0605-1), Verlegung offen, auf Putz, mit Abstandsschellen.
Menge: 6,000 m

**1.1.7.6 Kabelschutzrohr PE-HD AD 110mm WD 6,3mm**
STLB-Bau 2026-04 051
Kabelschutzrohr aus PE-HD DIN 8075, Maße DIN 16874, Nenn-Außendurchmesser 110 mm, Wanddicke mind. 6,3 mm.
Menge: 12,000 m

**1.1.7.7 Kabelschutzrohr PE-HD AD 125mm WD 7,1mm**
STLB-Bau 2026-04 051
Kabelschutzrohr aus PE-HD DIN 8075, Maße DIN 16874, Nenn-Außendurchmesser 125 mm, Wanddicke mind. 7,1 mm.
Menge: 16,000 m

**1.1.7.8 Kabelschutzrohr PE-HD AD 160mm WD 9,1mm**
STLB-Bau 2026-04 051
Kabelschutzrohr aus PE-HD DIN 8075, Maße DIN 16874, Nenn-Außendurchmesser 160 mm, Wanddicke mind. 9,1 mm.
Menge: 40,000 m

**1.1.7.9 Kabelrinne gelocht Stahl verz H 60mm B 500mm**
STLB-Bau 2026-04 053
Kabelrinne für Kabelträgersystem DIN EN 61537 (VDE 0639), gelocht, mit einem Trennsteg, aus feuerverzinktem Stahl DIN EN ISO 1461, Seitenhöhe mind. 60 mm, Breite mind. 500 mm, Einbau im Innenbereich.
Menge: 11,000 m

**1.1.7.10 Ausleger Kabelrinne Stahl verz bis 3,5kN L 500mm an Stielen**
STLB-Bau 2026-04 053
Ausleger für Kabelrinne, aus feuerverzinktem Stahl DIN EN ISO 1461, Tragfähigkeit bis 3,5 kN, Länge 500 mm, an Stielen, einseitig, Stiele werden gesondert vergütet, befestigen mit bauaufsichtlich zugelassenen Dübeln, Einbau im Innenbereich.
Menge: 11,000 St

**1.1.7.11 C-Profilsch. B 20mm gelocht Stahl verz Deckenbefestigung**
STLB-Bau 2026-04 053
C-Profilschiene, Breite 20 mm, gelocht, aus feuerverzinktem Stahl DIN EN ISO 1461, an Decke befestigen mit bauaufsichtlich zugelassenen Dübeln, Einbau im Innenbereich.
Menge: 48,000 m

**1.1.7.12 C-Profilsch. B 40mm gelocht Stahl verz Deckenbefestigung**
STLB-Bau 2026-04 053
C-Profilschiene, Breite 40 mm, gelocht, aus feuerverzinktem Stahl DIN EN ISO 1461, an Decke befestigen mit bauaufsichtlich zugelassenen Dübeln, Einbau im Innenbereich.
Menge: 48,000 m

**1.1.7.13 Bügelschelle Stahl verz 1-fach 22-28**
Bügelschelle aus feuerverzinktem Stahl DIN EN ISO 1461, mit Kunststoffdruck- und Gegenwanne
1-fach 22-28mm
Menge: 50,000 St

**1.1.7.14 Bügelschelle Stahl verz 1-fach 46-52**
Bügelschelle aus feuerverzinktem Stahl DIN EN ISO 1461, mit Kunststoffdruck- und Gegenwanne
1-fach 22-28mm
Menge: 50,000 St

**1.1.7.15 Bügelschelle Stahl verz 1-fach 58-64**
Bügelschelle aus feuerverzinktem Stahl DIN EN ISO 1461, mit Kunststoffdruck- und Gegenwanne
-fach 58-64mm
Menge: 50,000 St

**1.1.7.16 Bügelschelle Stahl verz 1-fach 70-76**
Bügelschelle aus feuerverzinktem Stahl DIN EN ISO 1461, mit Kunststoffdruck- und Gegenwanne
-fach 70-76mm
Menge: 50,000 St

##### Titel 1.1.8 Doppelboden KG 444

*Hinweis: Vorbemerkungen*
Doppelboden

Die Doppelbodenstützen müssen aus nicht brennbaren Materialien bestehen, Aluminium ist nicht zulässig. Die Bodenplatten müssen gegen Feuchtigkeitseinwirkungen unempfindlich sein. Konstruktionsbestandteile aus Metall müssen durch Verzinken dauerhaft gegen Korrosion geschützt sein. Die Unterkonstruktion, insbesondere die Stützen, müssen mindestens der Nennfestigkeit der Doppelbodenplatten entsprechen. Die Platten sind in Randausbildung und Maßgenauigkeit so zu liefern und einzubauen, dass eine einfache De- und Remontage möglich ist. Das Einlegen und Herausnehmen aus dem Plattenverbund muss ohne Beschädigung an den Belagskanten erfolgen können. Die Bodenplatten sind unbefestigt aufzulegen. Die Anschlüsse an Stützen, Wände und Fassade sind ohne direkte Verbindung mit einem Moosgummiband herzustellen. Schnittplatten sind bei Holzwerkstoffplatten an den Schnittflächen zusätzlich zu versiegeln. Zwischen Stützenteller und Bodenplatte sind Auflageplättchen aus Kunststoff in leitfähiger Ausführung zur Trittschalldämmung einzulegen

**1.1.8.1 Untergrund reinigen Beton Boden D 0,4-0,5cm absaugen**
STLB-Bau 2024-04 033
Reinigen des Untergrundes aus Beton, von grober Verschmutzung, von Boden, Dicke über 0,4 bis 0,5 cm, durch Absaugen, zur Verbesserung der Haftung, Untergrund waagerecht, aufgenommene Stoffe sammeln, und auf der Baustelle lagern, Abfall ist nicht gefährlich, nicht schadstoffbelastet.
Menge: 35,640 m2

**1.1.8.2 Imprägnierung Boden Beton EP**
STLB-Bau 2024-04 034
Imprägnierung an Boden, innen, Untergrund Beton, glatt,
Imprägnierung aus Epoxidharz, wasserbasiert, verfestigend.
Menge: 35,640 m2

**1.1.8.3 Schwerlast Doppelboden System Höhe 1300mm**
Schwerlast Doppelboden System Höhe 1300mm DIN EN 12825 Kl.5

Schaltanlagenboden als auflagerloses System oder mit C-Profil-Unterkonstruktion, speziell für den Einsatz in elektrischen Betriebsräumen.

Lieferung und Montage von stufenlos höhenverstellbaren, verzinkten Stahlstützen.Verklebung der Stützenfüße auf dem Betonrohboden.Verbindung der Stützenköpfe durch verschraubte C-Stahlprofile (Rasterkonstruktion) zur Aufnahme der schweren NSHV-Felder und zur Gewährleistung der horizontalen Stabilität bei geöffnetem Boden.

Abmessungen standardmäßig 600 x 600 mm, Kalziumsulfatplatten modular entnehmbar. Werkseitig applizierter, elektrostatisch ableitfähiger und abriebfester Belag (z. B. PVC oder Kautschuk), beständig gegen gängige Reinigungsmittel und Öle. Unterseite mit Kupfer-Folie oder verzinktem Stahlblech zur Feuchtigkeits- und Biegesicherung. Elektrostatisch leitfähige Verbindung aller Systemteile (Stützen, Profile und Platten).
Menge: 35,640 m2

**1.1.8.4 Wandanschluss anarbeiten**
Anarbeiten des Doppelbodens an aufgehende Bauteile und Wände bei geraden Anschnitten. Die Position beinhaltet im Einzelnen: Messen und Zuschneiden der Doppelbodenplatten im Montageraum, Versiegeln der Schnittkanten, Aufkleben eines Moosgummibandes, Einbauen erforderlicher Zusatzstützen und Entsorgen nicht mehr verwendbarer Plattenabschnitte.
Menge: 14,000 m

**1.1.8.5 Kabeldurchführung Verteiler Feld**
Herstellung von passgenauen Ausschnitten direkt unter den NSHV-Schrankfeldern für die Durchführung der Anschlussleitungen.

Auskleidung der Ausschnittskanten mit Kantenschutzprofilen.

Lieferung und Einbau von Bürstendichtungen oder Schaumstoffabdichtungen in den Ausschnitten zur Vermeidung von Fehlluftströmen (wichtig bei gezielter Raumlüftung).
Menge: 12,000 St

**1.1.8.6 Klemmleiste Erdung**
Klemmleiste zur Erdung von Bodensystemen, bestehend aus: Klemmblech mit zwei Schrauben, 2m selbstklebendes Kupferband auf Rolle, Schutzdeckel, Bananensteckerbuchse zur Kontaktierung der Messleitung eines Widerstandsprüfgerätes
Menge: 1,000 St

##### Titel 1.1.9 Kabeleinführungen und Abdichtungen KG 444

**1.1.9.1 Kernbohrung 100 mm Durchmesser, 300 mm Wandstärke**
Kernbohrung in ca. 30 cm starke Wand oder Decke,
einschließlich Bohrlochansatz und
Baustelleneinrichtung, mit Beseitigung des Schuttes und
der Arbeitsmedien, vollständig betriebsfertig
herstellen. Bei hoch armiertem Beton ist der
Eisenanteil zu berücksichtigen.
Bohrgröße: 100 mm Durchmesser
Menge: 1,000 St

**1.1.9.2 Ringraumdichtung 100 mm Durchmesser, 2x 8-30, 3x 4-16,5**
Ringraumdichtung zur Abdichtung von Kabeln in Kernbohrungen oder Futterrohren. Geteilte Ausführung zur Abdichtung von neu zu installierenden oder bereits verlegten Kabeln. Geprüft nach FHRK-Prüfgrundlage mit FHRK-Qualitätssiegel.

Maße: Dichtbreite: 40 mm; Pressplatten: 5 mm

Werkstoff: Pressplatten, Schrauben, Muttern und Scheiben: Edelstahl rostfrei V2A (AISI 304L), (V4A (AISI 316L) auf Anfrage); Gummi: EPDM

Anwendungsbereich: Wassereinwirkungsklasse DIN 18533: W1-E, W2.1-E und W2.2-E; WU-Richtlinie: Beanspruchungsklasse 1 und 2

Dichtheit: gas- und wasserdicht; radonsicher

Werkstoffkombination: A2/EPDM

Futterrohr/Kernbohrung Øi (mm): 100

Anzahl Kabel/Medium insgesamt: 5

Durchgänge: 5

Medienrohr Øa (mm): 8-30 / 4-16mm

Eigenschaften: Segmentringtechnik zur individuellen Anpassung auf die Leitungsdurchmesser vor Ort

Fabrikat: Hauff Technik HRD100 SG 2x8-30+3x4-16,5 b40 A2/EPDM
oder gleichwertig

Bieterangebot

Fabrikat/Typ:……………………………………………………………
Menge: 1,000 St

**1.1.9.3 Kernbohrung 150 mm Durchmesser, 300 mm Wandstärke**
Kernbohrung in ca. 30 cm starke Wand oder Decke,
einschließlich Bohrlochansatz und
Baustelleneinrichtung, mit Beseitigung des Schuttes und
der Arbeitsmedien, vollständig betriebsfertig
herstellen. Bei hoch armiertem Beton ist der
Eisenanteil zu berücksichtigen.
Bohrgröße: 150 mm Durchmesser
Menge: 4,000 St

**1.1.9.4 Ringraumdichtung 150 mm Durchmesser, 6x 8-35**
Ringraumdichtung zur Abdichtung von Kabeln in Kernbohrungen oder Futterrohren. Geteilte Ausführung zur Abdichtung von neu zu installierenden oder bereits verlegten Kabeln. Geprüft nach FHRK-Prüfgrundlage mit FHRK-Qualitätssiegel.

Maße: Dichtbreite: 40 mm; Pressplatten: 5 mm

Werkstoff: Pressplatten, Schrauben, Muttern und Scheiben: Edelstahl rostfrei V2A (AISI 304L), (V4A (AISI 316L) auf Anfrage); Gummi: EPDM

Anwendungsbereich: Wassereinwirkungsklasse DIN 18533: W1-E, W2.1-E und W2.2-E; WU-Richtlinie: Beanspruchungsklasse 1 und 2

Dichtheit: gas- und wasserdicht; radonsicher

Werkstoffkombination: A2/EPDM

Futterrohr/Kernbohrung Øi (mm): 150

Anzahl Kabel/Medium insgesamt: 6

Durchgänge: 6

Medienrohr Øa (mm): 8-35

Eigenschaften: Segmentringtechnik zur individuellen Anpassung auf die Leitungsdurchmesser vor Ort

Fabrikat: Hauff Technik HRD150 SG 6x8-35 b40 A2/EPDM
oder gleichwertig

Bieterangebot

Fabrikat/Typ:……………………………………………………………
Menge: 1,000 St

**1.1.9.5 Ringraumdichtung 150 mm Durchmesser, 1x 12-75**
Ringraumdichtung zur Abdichtung von Kabeln in Kernbohrungen oder Futterrohren. Geteilte Ausführung zur Abdichtung von neu zu installierenden oder bereits verlegten Kabeln. Geprüft nach FHRK-Prüfgrundlage mit FHRK-Qualitätssiegel.

Maße: Dichtbreite: 40 mm; Pressplatten: 5 mm

Werkstoff: Pressplatten, Schrauben, Muttern und Scheiben: Edelstahl rostfrei V2A (AISI 304L), (V4A (AISI 316L) auf Anfrage); Gummi: EPDM

Anwendungsbereich: Wassereinwirkungsklasse DIN 18533: W1-E, W2.1-E und W2.2-E; WU-Richtlinie: Beanspruchungsklasse 1 und 2

Dichtheit: gas- und wasserdicht; radonsicher

Werkstoffkombination: A2/EPDM

Futterrohr/Kernbohrung Øi (mm): 150

Anzahl Kabel/Medium insgesamt: 2

Durchgänge: 2

Medienrohr Øa (mm): 12-75

Eigenschaften: Segmentringtechnik zur individuellen Anpassung auf die Leitungsdurchmesser vor Ort

Fabrikat: Hauff Technik HRD150 SG 1x12-75 b40 A2/EPDM
oder gleichwertig

Bieterangebot

Fabrikat/Typ:……………………………………………………………
Menge: 1,000 St

**1.1.9.6 Ringraumdichtung 150 mm Durchmesser, 3x 22-54**
Ringraumdichtung zur Abdichtung von Kabeln in Kernbohrungen oder Futterrohren. Geteilte Ausführung zur Abdichtung von neu zu installierenden oder bereits verlegten Kabeln. Geprüft nach FHRK-Prüfgrundlage mit FHRK-Qualitätssiegel.

Maße: Dichtbreite: 40 mm; Pressplatten: 5 mm

Werkstoff: Pressplatten, Schrauben, Muttern und Scheiben: Edelstahl rostfrei V2A (AISI 304L), (V4A (AISI 316L) auf Anfrage); Gummi: EPDM

Anwendungsbereich: Wassereinwirkungsklasse DIN 18533: W1-E, W2.1-E und W2.2-E; WU-Richtlinie: Beanspruchungsklasse 1 und 2

Dichtheit: gas- und wasserdicht; radonsicher

Werkstoffkombination: A2/EPDM

Futterrohr/Kernbohrung Øi (mm): 150

Anzahl Kabel/Medium insgesamt: 3

Durchgänge: 3

Medienrohr Øa (mm): 22-54

Eigenschaften: Segmentringtechnik zur individuellen Anpassung auf die Leitungsdurchmesser vor Ort

Fabrikat: Hauff Technik HRD150 SG 3x22-54 b40 A2/EPDM
oder gleichwertig

Bieterangebot

Fabrikat/Typ:……………………………………………………………
Menge: 1,000 St

**1.1.9.7 Ringraumdichtung 150 mm Durchmesser, 4x 8-30, 6x 4-16,5**
Ringraumdichtung zur Abdichtung von Kabeln in Kernbohrungen oder Futterrohren. Geteilte Ausführung zur Abdichtung von neu zu installierenden oder bereits verlegten Kabeln. Geprüft nach FHRK-Prüfgrundlage mit FHRK-Qualitätssiegel.

Maße: Dichtbreite: 40 mm; Pressplatten: 5 mm

Werkstoff: Pressplatten, Schrauben, Muttern und Scheiben: Edelstahl rostfrei V2A (AISI 304L), (V4A (AISI 316L) auf Anfrage); Gummi: EPDM

Anwendungsbereich: Wassereinwirkungsklasse DIN 18533: W1-E, W2.1-E und W2.2-E; WU-Richtlinie: Beanspruchungsklasse 1 und 2

Dichtheit: gas- und wasserdicht; radonsicher

Werkstoffkombination: A2/EPDM

Futterrohr/Kernbohrung Øi (mm): 150

Anzahl Kabel/Medium insgesamt: 10

Durchgänge: 10

Medienrohr Øa (mm): 8-30 / 4-16mm

Eigenschaften: Segmentringtechnik zur individuellen Anpassung auf die Leitungsdurchmesser vor Ort

Fabrikat: Hauff Technik HRD150 SG 4x8-30+6x4-16,5 b40 A2/EPDM
oder gleichwertig

Bieterangebot

Fabrikat/Typ:……………………………………………………………
Menge: 1,000 St

**1.1.9.8 Kernbohrung 200 mm Durchmesser, 300 mm Wandstärke**
Kernbohrung in ca. 30 cm starke Wand oder Decke,
einschließlich Bohrlochansatz und
Baustelleneinrichtung, mit Beseitigung des Schuttes und
der Arbeitsmedien, vollständig betriebsfertig
herstellen. Bei hoch armiertem Beton ist der
Eisenanteil zu berücksichtigen.
Bohrgröße: 200 mm Durchmesser
Menge: 1,000 St

**1.1.9.9 Ringraumdichtung 200 mm Durchmesser, 7x 10-32, 8x 3,5-16,5**
Ringraumdichtung zur Abdichtung von Kabeln in Kernbohrungen oder Futterrohren. Geteilte Ausführung zur Abdichtung von neu zu installierenden oder bereits verlegten Kabeln. Geprüft nach FHRK-Prüfgrundlage mit FHRK-Qualitätssiegel.

Maße: Dichtbreite: 40 mm; Pressplatten: 5 mm

Werkstoff: Pressplatten, Schrauben, Muttern und Scheiben: Edelstahl rostfrei V2A (AISI 304L), (V4A (AISI 316L) auf Anfrage); Gummi: EPDM

Anwendungsbereich: Wassereinwirkungsklasse DIN 18533: W1-E, W2.1-E und W2.2-E; WU-Richtlinie: Beanspruchungsklasse 1 und 2

Dichtheit: gas- und wasserdicht; radonsicher

Werkstoffkombination: A2/EPDM

Futterrohr/Kernbohrung Øi (mm): 200

Anzahl Kabel/Medium insgesamt: 15

Durchgänge: 15

Medienrohr Øa (mm): 10-32 / 3,5-16,5mm

Eigenschaften: Segmentringtechnik zur individuellen Anpassung auf die Leitungsdurchmesser vor Ort

Fabrikat: Hauff Technik HRD200 SG 7x10-32+8x3,5-16,5 b40 A2/EPDM
oder gleichwertig

Bieterangebot

Fabrikat/Typ:……………………………………………………………
Menge: 1,000 St

**1.1.9.10 Individuelle Ringraumdichtung 150mm Durchmesser**
Individuelle Ringraumdichtung mit Segmentringtechnik

Zum Einsatz in Dichtpackung und Kunststoffflansch HSI 150. Geteilte Ausführung zur Abdichtung von neu zu installierenden oder bereits verlegten Kabeln und unterschiedliche, stetig wiederkehrende Kabelbelegungen. Die individuelle Dichtung mit Segmentringen ermöglicht die Anpassung an die Kabeldurchmesser vor Ort. Dadurch können mehrere individuelle Dichtungen durch eine universelle Dichtung ersetzt werden.

Maße: Dichtbreite: 60 mm; Pressplatten: 5 mm; Außendurchmesser: 150/160 mm

FHRK-Standard: 60

Dichtheit: gas- und wasserdicht

Eigenschaften: individuelle Fertigung gemäß Anforderungsprofil ; Segmentringtechnik zur individuellen Anpassung auf die Leitungsdurchmesser vor Ort; Formschlussverbindung zum Bajonett, dadurch integrierte Ausreißsicherung; auch zur Abdichtung von TRI-DELTA-Kabeln geeignet

Fabrikat: Hauff Technik HSI150/160 SGi b60
oder gleichwertig

Bieterangebot

Fabrikat/Typ:……………………………………………………………
Menge: 1,000 St

**1.1.9.11 Doppeldichtpackung 150mm Durchmesser**
Doppel-Dichtpackung für den schalungsbündigen Einbau, ermöglicht den beidseitigen gas- und wasserdichten Anschluss von Systemabdichtungen für Kabel und Kabelschutzrohre, Paketbildung durch Rahmensystem, ab Werk lieferbar. Brandschutz-Zulassung S 90 nach DIN 4102-9 für Massivwände ab 150 mm in Verbindung mit F-CABLE HSS.

Maße: Rahmenmaß: 220 x 220 mm (pro Dichtpackung); Achsabstand: 210 mm; Mindestwandstärke: 100 mm

Werkstoff: Dichtpackung: ABS mit 3-Stegdichtung aus TPE; Verschlussdeckel: ABS mit Dichtung aus TPE; Zwischenrohr: PVC

Lastfall: WU-Beton Beanspruchungsklasse 2; WU-Beton Beanspruchungsklasse 1

Dichtheit: gas- und wasserdicht bis 2,5 bar

Wandstärke (mm): 100

Eigenschaften: Druckdichtigkeit zum Beton durch aufgespritzte 3-Stegdichtung; beidseitiges Qualitätssiegel: Dichtheit ab Werk. Kontrollmöglichkeit bei versehentlichem oder unbefugtem Öffnen des Verschlussdeckels

beistellen für bauseitige Betonage

Fabrikat: Hauff Technik HSI150 1x1 K2/100
oder gleichwertig

Bieterangebot

Fabrikat/Typ:……………………………………………………………
Menge: 48,000 St

**1.1.9.12 Verschlussdeckel 150mm Durchmesser**
Verschlussdeckel zum druckdichten Verschluss für nicht belegte Dichtpackungen und Kunststoffflansche

Werkstoff: Verschlussdeckel: ABS mit Dichtung aus TPE

Dichtheit: gas- und wasserdicht

Eigenschaften: transparenter Verschlussdeckel mit Dichtung aus TPE; macht anstehendes Wasser im angeschlossenen Kabelschutzrohrsystem direkt ersichtlich; integrierte Sollbruchstelle als Anschlussmöglichkeit für einen Ablaufhahn

Fabrikat: Hauff Technik HSI150 DT
oder gleichwertig

Bieterangebot

Fabrikat/Typ:……………………………………………………………
Menge: 20,000 St

**1.1.9.13 Systemdeckel 150mm Durchmesser, Anschluss Kabelschutzrohr 110**
Systemdeckel mit Manschettentechnik für gewellte Kabelschutzrohre

Systemdeckel. Mechanisch stabile und elastische Abdichtung.

Werkstoff: Systemdeckel: Polycarbonat; Spannmutter: PC/PBT Blend; Manschette: EPDM; Spannbänder: W4; Clipringe: Edelstahl

Dichtheit: gas- und wasserdicht bis 0,5 bar

Rohr-empty; (mm): 110

Eigenschaften: mechanische Fixierung (Bajonett) und Abdichtung (Spannmutter) wirken unabhängig; patentierte Clipringtechnik ; Bajonettsystem mit Rücksperre und Konterverschraubung (Sicherung gegen selbstständiges Öffnen)

Fabrikat: Hauff Technik HSI150 MA110 WR
oder gleichwertig

Bieterangebot

Fabrikat/Typ:……………………………………………………………
Menge: 4,000 St

**1.1.9.14 Systemdeckel 150mm Durchmesser, Anschluss Kabelschutzrohr 125**
Systemdeckel mit Manschettentechnik für gewellte Kabelschutzrohre

Systemdeckel. Mechanisch stabile und elastische Abdichtung.

Werkstoff: Systemdeckel: Polycarbonat; Spannmutter: PC/PBT Blend; Manschette: EPDM; Spannbänder: W4; Clipringe: Edelstahl

Dichtheit: gas- und wasserdicht bis 0,5 bar

Rohr-empty; (mm): 125

Eigenschaften: mechanische Fixierung (Bajonett) und Abdichtung (Spannmutter) wirken unabhängig; patentierte Clipringtechnik ; Bajonettsystem mit Rücksperre und Konterverschraubung (Sicherung gegen selbstständiges Öffnen)

Fabrikat: Hauff Technik HSI150 MA125 WR
oder gleichwertig

Bieterangebot

Fabrikat/Typ:……………………………………………………………
Menge: 4,000 St

**1.1.9.15 Systemdeckel 150mm Durchmesser, Anschluss Kabelschutzrohr 160**
Systemdeckel mit Manschettentechnik für gewellte Kabelschutzrohre

Systemdeckel. Mechanisch stabile und elastische Abdichtung.

Werkstoff: Systemdeckel: Polycarbonat; Spannmutter: PC/PBT Blend; Manschette: EPDM; Spannbänder: W4; Clipringe: Edelstahl

Dichtheit: gas- und wasserdicht bis 0,5 bar

Rohr-empty; (mm): 160

Eigenschaften: mechanische Fixierung (Bajonett) und Abdichtung (Spannmutter) wirken unabhängig; patentierte Clipringtechnik ; Bajonettsystem mit Rücksperre und Konterverschraubung (Sicherung gegen selbstständiges Öffnen)

Fabrikat: Hauff Technik HSI150 MA168 WR
oder gleichwertig

Bieterangebot

Fabrikat/Typ:……………………………………………………………
Menge: 4,000 St

**1.1.9.16 Systemdeckel 150mm Durchmesser, 7x33 Warmschrumpftechnik**
Systemdeckel  Kabelabdichtung mit Warmschrumpftechnik

Die Thermomuffen bieten einen großen Anwendungsbereich und werden unter Hitzeeinwirkung vom Systemdeckelstutzen auf die Kabel geschrumpft.

Werkstoff: Systemdeckel mit Stutzen: Polycarbonat; Spannmutter: PC/PBT Blend; Thermomuffe mit Schmelzkleber: Polyolefin; Zentrierband: EPDM

Dichtheit: gas- und wasserdicht bis 2,5 bar

Stutzen-empty; (mm): 33

Anzahl Kabel/Medium: 7

Anwendungsbereich Kabel-empty; (mm): 12 - 31

Eigenschaften: mechanische Fixierung (Bajonett) und Abdichtung (Spannmutter) wirken unabhängig; Bajonettsystem mit Rücksperre und Konterverschraubung (Sicherung gegen selbstständiges Öffnen)

Fabrikat: Hauff Technik HSI150 D7x33 WS
oder gleichwertig

Bieterangebot

Fabrikat/Typ:……………………………………………………………
Menge: 4,000 St

**1.1.9.17 Geteilter Systemdeckel 150mm Durchmesser, 1x 36-70**
Geteilter Systemdeckel zum Einsatz in Dichtpackung und Kunststoffflansch HSI 150, geteilte Ausführung zur Abdichtung von neu zu installierenden oder bereits verlegten Kabeln.

Maße: Dichtbreite: 40 mm; Pressplatten mit Versteifungsrippen: 20 mm

Werkstoff: Pressplatten: glasfaserverstärktes Polyamid; Gummiqualität: EPDM; Schrauben und Muttern: rostfreier Edelstahl V4A (AISI 316L)

Dichtheit: gas- und wasserdicht bis 2,5 bar

Anwendungsbereich Kabel-/Rohr-empty;a (mm): 36 - 70

Anzahl Kabel: 1

Eigenschaften: Supersegmentringtechnologie zur individuellen Anpassung an die Leitungsdurchmesser vor Ort; Segmente mit exakter Durchmesserbeschriftung; Formschlussverbindungen der Pressplatten

Fabrikat: Hauff Technik HSI150 DG 1x36-70
oder gleichwertig

Bieterangebot

Fabrikat/Typ:……………………………………………………………
Menge: 12,000 St

**1.1.9.18 Geteilter Systemdeckel 150mm Durchmesser, 1x 70-112**
Geteilter Systemdeckel zum Einsatz in Dichtpackung und Kunststoffflansch HSI 150, geteilte Ausführung zur Abdichtung von neu zu installierenden oder bereits verlegten Kabeln.

Maße: Dichtbreite: 40 mm; Pressplatten mit Versteifungsrippen: 20 mm

Werkstoff: Pressplatten: glasfaserverstärktes Polyamid; Gummiqualität: EPDM; Schrauben und Muttern: rostfreier Edelstahl V4A (AISI 316L)

Dichtheit: gas- und wasserdicht bis 2,5 bar

Anwendungsbereich Kabel-/Rohr-empty;a (mm): 70-112

Anzahl Kabel: 1

Eigenschaften: Supersegmentringtechnologie zur individuellen Anpassung an die Leitungsdurchmesser vor Ort; Segmente mit exakter Durchmesserbeschriftung; Formschlussverbindungen der Pressplatten

Fabrikat: Hauff Technik HSI150 DG 1x70-112
oder gleichwertig

Bieterangebot

Fabrikat/Typ:……………………………………………………………
Menge: 8,000 St

**1.1.9.19 Geteilter Systemdeckel 150mm Durchmesser, 3x 24-54**
Geteilter Systemdeckel zum Einsatz in Dichtpackung und Kunststoffflansch HSI 150, geteilte Ausführung zur Abdichtung von neu zu installierenden oder bereits verlegten Kabeln.

Maße: Dichtbreite: 40 mm; Pressplatten mit Versteifungsrippen: 20 mm

Werkstoff: Pressplatten: glasfaserverstärktes Polyamid; Gummiqualität: EPDM; Schrauben und Muttern: rostfreier Edelstahl V4A (AISI 316L)

Dichtheit: gas- und wasserdicht bis 2,5 bar

Anwendungsbereich Kabel-/Rohr-empty;a (mm): 70-112

Anzahl Kabel: 3

Eigenschaften: Supersegmentringtechnologie zur individuellen Anpassung an die Leitungsdurchmesser vor Ort; Segmente mit exakter Durchmesserbeschriftung; Formschlussverbindungen der Pressplatten

Fabrikat: Hauff Technik HSI150 DG 3x24-54
oder gleichwertig

Bieterangebot

Fabrikat/Typ:……………………………………………………………
Menge: 4,000 St

**1.1.9.20 Geteilter Systemdeckel 150mm Durchmesser, 6x 10-36**
Geteilter Systemdeckel zum Einsatz in Dichtpackung und Kunststoffflansch HSI 150, geteilte Ausführung zur Abdichtung von neu zu installierenden oder bereits verlegten Kabeln.

Maße: Dichtbreite: 40 mm; Pressplatten mit Versteifungsrippen: 20 mm

Werkstoff: Pressplatten: glasfaserverstärktes Polyamid; Gummiqualität: EPDM; Schrauben und Muttern: rostfreier Edelstahl V4A (AISI 316L)

Dichtheit: gas- und wasserdicht bis 2,5 bar

Anwendungsbereich Kabel-/Rohr-empty;a (mm): 10-36

Anzahl Kabel: 6

Eigenschaften: Supersegmentringtechnologie zur individuellen Anpassung an die Leitungsdurchmesser vor Ort; Segmente mit exakter Durchmesserbeschriftung; Formschlussverbindungen der Pressplatten

Fabrikat: Hauff Technik HSI150 DG 6x10-36
oder gleichwertig

Bieterangebot

Fabrikat/Typ:……………………………………………………………
Menge: 4,000 St

**1.1.9.21 Individuelle Ringraumdichtung 150mm Durchmesser**
Individuelle Ringraumdichtung mit Segmentringtechnik

Zum Einsatz in Dichtpackung und Kunststoffflansch HSI 150. Geteilte Ausführung zur Abdichtung von neu zu installierenden oder bereits verlegten Kabeln und unterschiedliche, stetig wiederkehrende Kabelbelegungen. Die individuelle Dichtung mit Segmentringen ermöglicht die Anpassung an die Kabeldurchmesser vor Ort. Dadurch können mehrere individuelle Dichtungen durch eine universelle Dichtung ersetzt werden.

Maße: Dichtbreite: 60 mm; Pressplatten: 5 mm; Außendurchmesser: 150/160 mm

FHRK-Standard: 60

Dichtheit: gas- und wasserdicht

Eigenschaften: individuelle Fertigung gemäß Anforderungsprofil ; Segmentringtechnik zur individuellen Anpassung auf die Leitungsdurchmesser vor Ort; Formschlussverbindung zum Bajonett, dadurch integrierte Ausreißsicherung; auch zur Abdichtung von TRI-DELTA-Kabeln geeignet

Fabrikat: Hauff Technik HSI150/160 SGi b60
oder gleichwertig

Bieterangebot

Fabrikat/Typ:……………………………………………………………
Menge: 2,000 St

##### Titel 1.1.10 Installationsleitungen KG 444

*Hinweis: Vorbemerkungen Installationsleitungen und Kabel*
Installationsleitungen und Kabel

Es dürfen nur Installationskabel und Leitungen mit
verbessertem Verhalten im Brandfall nach VDE 0266, VDE
0259, VDE 0250 und VDE 0472, eingesetzt werden.

Es sind grundsätzlich Einheitspreise anzugeben, in die
Klein- und Befestigungsmaterial, Kabelschuhe
betriebsfertige Anschluss- und Verlegearbeiten mit
einkalkuliert sind. Die Kabel sind in Verteilern bzw.
Klemmkästen mit Kunststoffkabelbezeichnungsschildern zu
bezeichnen.

Die Kabel und Leitungen sind nach den Ausführungsplänen
zu verlegen, die Brandschutz-Vorgaben sind zu beachten.
Die Verkabelung der Sicherheitstechnischen Anlagen ist
in Funktionserhaltkabel E30/E90 vorzunehmen. Deren
Befestigung erfolgt mit Bauteilen die eine
Systemzulassung zum eingesetzten Kabelprodukt besitzen.
Die entsprechenden Herstellervorschriften für den
Einbau sind einzuhalten, die Nachweise und
Errichterbestätigungen sind rechtzeitig einzureichen.
Kabelaustritte aus der Thermischen Hülle sind einzeln
mit dauerhafter Abdichtung gegen Wärmeverlust und
winddicht herzustellen.

Außenkabel sind für direkte Erdverlegung vorzusehen,
alle Außenkabel sind mit
Überspannungsschutzeinrichtungen beim Gebäudeeintritt
auszustatten.

Sichtbar im Außenbereich verlegte Kabel und Leitungen
müssen mit UV festem Rohr geschützt werden.

Die Bauauflagen und besonderen Vorschriften (z.B.
Nutzer spezifische Vorgaben) sind zu beachten.

**1.1.10.1 Kabel NYY-J 3x1,5RE vorh.Rohr/Unterflurkanal**
STLB-Bau 2026-04 053
Kabel DIN VDE 0276-603 (VDE 0276-603) NYY-J 3 x 1,5 RE, Cu-Zahl 43, in vorh. Rohre/Unterflurkanäle.
Menge: 12,000 m

**1.1.10.2 Kabel NYY-J 3x1,5RE Doppel-Hohlboden**
STLB-Bau 2026-04 053
Kabel DIN VDE 0276-603 (VDE 0276-603) NYY-J 3 x 1,5 RE, Cu-Zahl 43, in Doppel-/Hohlböden.
Menge: 12,000 m

**1.1.10.3 Kabel NYY-J 3x2,5RE vorh.Rohr/Unterflurkanal**
STLB-Bau 2025-04 053
Kabel DIN VDE 0276-603 (VDE 0276-603) NYY-J 3 x 2,5 RE, Cu-Zahl 72, in vorh. Rohre/Unterflurkanäle.
Menge: 22,000 m

**1.1.10.4 Kabel NYY-J 3x2,5RE Doppel-Hohlboden**
STLB-Bau 2026-04 053
Kabel DIN VDE 0276-603 (VDE 0276-603) NYY-J 3 x 2,5 RE, Cu-Zahl 72, in Doppel-/Hohlböden.
Menge: 14,000 m

**1.1.10.5 Kabel NYY-J 5x2,5RE vorh.Rohr/Unterflurkanal**
STLB-Bau 2025-04 053
Kabel DIN VDE 0276-603 (VDE 0276-603) NYY-J 5 x 2,5 RE, Cu-Zahl 120, in vorh. Rohre/Unterflurkanäle.
Menge: 12,000 m

**1.1.10.6 Kabel NYY-J 5x2,5RE Doppel-Hohlboden**
STLB-Bau 2026-04 053
Kabel DIN VDE 0276-603 (VDE 0276-603) NYY-J 5 x 2,5 RE, Cu-Zahl 120, in Doppel-/Hohlböden.
Menge: 10,000 m

**1.1.10.7 Kabel NYY-J 5x4RE vorh.Rohr/Unterflurkanal**
STLB-Bau 2026-04 053
Kabel DIN VDE 0276-603 (VDE 0276-603) NYY-J 5 x 4 RE, Cu-Zahl 192, in vorh. Rohre/Unterflurkanäle.
Menge: 2,000 m

**1.1.10.8 Kabel NYY-J 5x4RE Doppel-Hohlboden**
STLB-Bau 2026-04 053
Kabel DIN VDE 0276-603 (VDE 0276-603) NYY-J 5 x 4 RE, Cu-Zahl 192, in Doppel-/Hohlböden.
Menge: 10,000 m

**1.1.10.9 Kabel NYY-J 5x16RE vorh.Rohr/Unterflurkanal**
STLB-Bau 2026-04 053
Kabel DIN VDE 0276-603 (VDE 0276-603) NYY-J 5 x 16 RE, Cu-Zahl 768, in vorh. Rohre/Unterflurkanäle.
Menge: 2,000 m

**1.1.10.10 Kabel NYY-J 5x16RE Doppel-Hohlboden**
STLB-Bau 2026-04 053
Kabel DIN VDE 0276-603 (VDE 0276-603) NYY-J 5 x 16 RE, Cu-Zahl 768, in Doppel-/Hohlböden.
Menge: 10,000 m

**1.1.10.11 Kabel NYY-J 5x16RE nur anschließen**
STLB-Bau 2026-04 053
Kabel DIN VDE 0276-603 (VDE 0276-603) NYY-J 5 x 16 RE, Cu-Zahl 768, nur anschließen an beigestellte Betriebsmittel, einschl. Verbindungsmittel.
Menge: 2,000 St

**1.1.10.12 Kabel NYCWY 4x150SM/70 Doppel-Hohlboden**
STLB-Bau 2026-04 053
Kabel DIN VDE 0276-603 (VDE 0276-603) NYCWY 4 x 150 SM/70, Cu-Zahl 6540, in Doppel-/Hohlböden.
Menge: 10,000 m

**1.1.10.13 Kabel NYCWY 4x150SM/70 vorh.Rohr/Unterflurkanal**
STLB-Bau 2026-04 053
Kabel DIN VDE 0276-603 (VDE 0276-603) NYCWY 4 x 150 SM/70, Cu-Zahl 6540, in vorh. Rohre/Unterflurkanäle.
Menge: 40,000 m

**1.1.10.14 Kabel NYCWY 4x150SM/70 nur anschließen**
STLB-Bau 2026-04 053
Kabel DIN VDE 0276-603 (VDE 0276-603) NYCWY 4 x 150 SM/70, Cu-Zahl 6540, nur anschließen an beigestellte Betriebsmittel, einschl. Verbindungsmittel.
Menge: 2,000 St

**1.1.10.15 Zulage System-Verlegung Einzeladern**
Zulage Verlegung als Einzeladern als gebündeltes System mit geeigneter Befestigung.

System
5x NSSHÖU-O 1x240

Die Leitungen werden separat vergütet
Menge: 30,000 m

**1.1.10.16 Kabel H07RN-F 1x240, vorh. Kabelrinnen/Kanal**
Starkstromkabel H07RN-F; 1x240; Kupferzahl 2304

Nennspannung U0/U: 450/750 V AC rms nach IEC

Prüfspannung 2.5 kV

Strombelastbarkeit nach VDE 0298-4

Max. Leiterwiderstand bei 20 °C 0,0801 Ù/km

Verlegung auf vorh. Kabelrinnen oder in offene Kanäle.
Menge: 40,000 m

**1.1.10.17 Kabel H07RN-F 1x240, Doppel-Hohlboden**
Starkstromkabel H07RN-F; 1x240; Kupferzahl 2304

Nennspannung U0/U: 450/750 V AC rms nach IEC

Prüfspannung 2.5 kV

Strombelastbarkeit nach VDE 0298-4

Max. Leiterwiderstand bei 20 °C 0,0801 Ù/km

Verlegung in in Doppel-/Hohlböden.
Menge: 80,000 m

**1.1.10.18 Kabel H07RN-F 1x240, nur anschließen**
Starkstromkabel H07RN-F; 1x240; Kupferzahl 2304

Nennspannung U0/U: 450/750 V AC rms nach IEC

Prüfspannung 2.5 kV

Strombelastbarkeit nach VDE 0298-4

Max. Leiterwiderstand bei 20 °C 0,0801 Ù/km

nur anschließen an beigestellte Betriebsmittel, einschl. Verbindungsmittel.
Menge: 10,000 St

**1.1.10.19 Zulage System-Verlegung Einzeladern**
Zulage Verlegung als Einzeladern als gebündeltes System mit geeigneter Befestigung.

System
7x NSSHÖU-O 1x240

Die Leitungen werden separat vergütet
Menge: 80,000 m

**1.1.10.20 Kabel NSSHÖU 1x240, in vorh. Rohre/Unterflurkanäle**
Starkstromkabel NSSHÖU-O; 1x240; Kupferzahl 2304

Nennspannung U0/U: 0,6/1 kV AC rms nach IEC

Prüfspannung 3 kV

Strombelastbarkeit nach VDE 0298-4

Max. Leiterwiderstand bei 20 °C 0,0817 Ù/km

Verlegung in vorhandenem Kabelschutzrohr, in offenem Kabelgraben.
Menge: 420,000 m

**1.1.10.21 Kabel NSSHÖU 1x240, Doppel-Hohlboden**
Starkstromkabel NSSHÖU-O; 1x240; Kupferzahl 2304

Nennspannung U0/U: 0,6/1 kV AC rms nach IEC

Prüfspannung 3 kV

Strombelastbarkeit nach VDE 0298-4

Max. Leiterwiderstand bei 20 °C 0,0817 Ù/km

Verlegung in in Doppel-/Hohlböden.
Menge: 140,000 m

**1.1.10.22 Kabel NYCY 5x1,5/1,5**
Starkstromkabel; 5x1.5 R1/2.5; U0/U: 0,6/1 kV; blankes Kupfer; PVC; Konzentrischer Leiter; VDE zertifiziert; feste Verlegung
Menge: 72,000 m

**1.1.10.23 Kabel NYCY 7x2,5/2,5**
Starkstromkabel; 7x2.5 RE/2.5; U0/U: 0,6/1 kV; blankes Kupfer; PVC; Konzentrischer Leiter; VDE zertifiziert; feste Verlegung
Menge: 72,000 m

##### Titel 1.1.11 Bestandsleitungen verlängern, zurückziehen, umverlegen KG 444

*Hinweis: Kalkulationshinweis Umschluss Bestandsleitungen*
Die Bestandsleitungen der Abgänge der bestehenden NSHV werden abgeklemmt, zurückgezogen, verlängert und auf die neue NSHV angeschlossen.

Der Hauptkabelweg über eine Erdtrasse mit Schutzrohren im Bestand zwischen den Standorten alte NSHV und neue NSHV wurde tiefbauseitig bauseits freigelegt.

Haupttrasse bei Betonbauwerk neue NSHV

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
**1.1.11.1 Nachverfolgung Leitungen**
Nachverfolgung von Leitungen durch das Gelände,
Pauschale je Leitung pro Meter
Menge: 1000,000 m

**1.1.11.2 Prüfung von Bestandsleitungen**
Durchführen einer vollständigen sicherheitstechnischen und messtechnischen
Prüfung der bestehenden Kabel- und Leitungsabgänge (gemäß separater
Verteilerliste, u.a. NYY-J, NYM und Einleiter-Systeme von 16 mm² bis 185 mm²
bzw. 200 mm²) im freigeschalteten Zustand, unmittelbar vor dem Abklemmen
und dem anschließenden Umlegen auf die neue NSHV.

Die Leistung umfasst im Einzelnen:
- Messtechnische Prüfung in Anlehnung an DIN VDE 0105-100 / DIN VDE 0100-600.
- Isolationswiderstandsmessung (R_ISO) aller aktiven Leiter untereinander
  sowie gegen PE / Erde mit geeigneter Prüfspannung (mind. 500 V DC). Bei
  elektronischen Verbrauchern im Stromkreis ist das Verfahren anzupassen.
- Messung des Schleifenwiderstands / der Schleifenimpedanz (Z_S) und des
  Netzinnenwiderstands (Z_I) an zugänglichen Endpunkten/Unterverteilungen,
  sofern betrieblich vor dem Freischalten möglich.
- Durchgängigkeitsprüfung des Schutzleiters (R_PE) und des Potenzialausgleichs.
- Visuelle Sichtprüfung der Kabelenden auf thermische Überlastung, mechanische
  Beschädigungen der Isolierung, Alterung und Korrosion im Anschlussbereich.
- Eindeutige und dauerhafte Kennzeichnung (Beschriftung) der Bestandskabel
  gemäß den neuen Betriebsmittelbezeichnungen (z. B. Bezeichnungsstruktur
  4Q1-4Q13 und 7Q1-7Q15).

Einschließlich der Auswertung aller Messergebnisse und der Übergabe eines
gerichtsfesten, detaillierten Prüfprotokolls je Kabel/Stromkreis. Werden bei
den Messungen Grenzwerte unterschritten (z. B. Isolationsfehler), ist der
Auftraggeber unverzüglich vor dem Umklemmen schriftlich zu benachrichtigen.
Menge: 30,000 St

**1.1.11.3 Zugarbeiten Kabelschacht Bestand öffnen/schließen**
Zulage für Kabelzugarbeiten durch Kabelschachtsysteme im Bestand, öffnen und schließen von Kabelzugschächten Beton 100x100cm
Menge: 12,000 St

**1.1.11.4 Kabel NYY-J 5x16RE vorh.Rohr/Unterflurkanal**
STLB-Bau 2026-04 053
Kabel DIN VDE 0276-603 (VDE 0276-603) NYY-J 5 x 16 RE, Cu-Zahl 768, in vorh. Rohre/Unterflurkanäle.
Menge: 10,000 m

**1.1.11.5 Kabel NYY-J 5x16RE Doppel-Hohlboden**
STLB-Bau 2026-04 053
Kabel DIN VDE 0276-603 (VDE 0276-603) NYY-J 5 x 16 RE, Cu-Zahl 768, in Doppel-/Hohlböden.
Menge: 10,000 m

**1.1.11.6 Kabel NYY-J 5x16RE nur abklemmen**
STLB-Bau 2026-04 053
Kabel DIN VDE 0276-603 (VDE 0276-603) NYY-J 5 x 16 RE, Cu-Zahl 768, nur abklemmen von Betriebsmittel.
Menge: 1,000 St

**1.1.11.7 Kabel NYY-J 5x16RE nur anschließen**
STLB-Bau 2026-04 053
Kabel DIN VDE 0276-603 (VDE 0276-603) NYY-J 5 x 16 RE, Cu-Zahl 768, nur anschließen an beigestellte Betriebsmittel, einschl. Verbindungsmittel.
Menge: 1,000 St

**1.1.11.8 Kabel NYY-J 5x16RE nur zurückziehen/ umverlegen**
Bestandskabel DIN VDE 0276-603 (VDE 0276-603) NYY-J 5 x 16 RE, Cu-Zahl 768, nur zurückziehen/ umverlegen, in vorh. Rohre/Unterflurkanäle / offenen Kabelgräben
Menge: 30,000 m

**1.1.11.9 Kabel NYY-J 5x16RE Muffe**
Kabel-Verbindungsmuffe mit Gießharz für Starkstromkabel mit Vergußmasse, Verbindungshülsen,Klemmen, Zugentlastung und Dichtungen für
Bestandskabel DIN VDE 0276-603 (VDE 0276-603) NYY-J 5 x 16 RE, Cu-Zahl 768
Menge: 1,000 St

**1.1.11.10 Kabel NYY-J 5x25RM vorh.Rohr/Unterflurkanal**
STLB-Bau 2026-04 053
Kabel DIN VDE 0276-603 (VDE 0276-603) NYY-J 5 x 25 RM, Cu-Zahl 1200, in vorh. Rohre/Unterflurkanäle.
Menge: 10,000 m

**1.1.11.11 Kabel NYY-J 5x25RM Doppel-Hohlboden**
STLB-Bau 2026-04 053
Kabel DIN VDE 0276-603 (VDE 0276-603) NYY-J 5 x 25 RM, Cu-Zahl 1200, in Doppel-/Hohlböden.
Menge: 10,000 m

**1.1.11.12 Kabel NYY-J 5x25RM nur abklemmen**
STLB-Bau 2026-04 053
Kabel DIN VDE 0276-603 (VDE 0276-603) NYY-J 5 x 25 RM, Cu-Zahl 1200, nur abklemmen von Betriebsmittel.
Menge: 1,000 St

**1.1.11.13 Kabel NYY-J 5x25RM nur anschließen**
STLB-Bau 2026-04 053
Kabel DIN VDE 0276-603 (VDE 0276-603) NYY-J 5 x 25 RM, Cu-Zahl 1200, nur anschließen an beigestellte Betriebsmittel, einschl. Verbindungsmittel.
Menge: 1,000 St

**1.1.11.14 Kabel NYY-J 5x25RM nur zurückziehen/ umverlegen**
Bestandskabel DIN VDE 0276-603 (VDE 0276-603) NYY-J 5 x 25 RM, Cu-Zahl 1200, nur zurückziehen/ umverlegen, in vorh. Rohre/Unterflurkanäle / offenen Kabelgräben
Menge: 30,000 m

**1.1.11.15 Kabel NYY-J 5x25RM Muffe**
Kabel-Verbindungsmuffe mit Gießharz für Starkstromkabel mit Vergußmasse, Verbindungshülsen,Klemmen, Zugentlastung und Dichtungen für
Bestandskabel DIN VDE 0276-603 (VDE 0276-603) NYY-J 5 x 25 RM, Cu-Zahl 1200
Menge: 1,000 St

**1.1.11.16 Kabel NYY-J 5x50RM vorh.Rohr/Unterflurkanal**
STLB-Bau 2026-04 053
Kabel DIN VDE 0276-603 (VDE 0276-603) NYY-J 5 x 50 RM, Cu-Zahl 2400, in vorh. Rohre/Unterflurkanäle.
Menge: 20,000 m

**1.1.11.17 Kabel NYY-J 5x50RM Doppel-Hohlboden**
STLB-Bau 2026-04 053
Kabel DIN VDE 0276-603 (VDE 0276-603) NYY-J 5 x 50 RM, Cu-Zahl 2400, in Doppel-/Hohlböden.
Menge: 20,000 m

**1.1.11.18 Kabel NYY-J 5x50RM nur abklemmen**
STLB-Bau 2026-04 053
Kabel DIN VDE 0276-603 (VDE 0276-603) NYY-J 5 x 50 RM, Cu-Zahl 2400, nur abklemmen von Betriebsmittel.
Menge: 2,000 St

**1.1.11.19 Kabel NYY-J 5x50RM nur anschließen**
STLB-Bau 2026-04 053
Kabel DIN VDE 0276-603 (VDE 0276-603) NYY-J 5 x 50 RM, Cu-Zahl 2400, nur anschließen an beigestellte Betriebsmittel, einschl. Verbindungsmittel.
Menge: 2,000 St

**1.1.11.20 Kabel NYY-J 5x50RM nur zurückziehen/ umverlegen**
Bestandskabel DIN VDE 0276-603 (VDE 0276-603) NYY-J 5 x 50 RM, Cu-Zahl 2400, nur zurückziehen/ umverlegen, in vorh. Rohre/Unterflurkanäle / offenen Kabelgräben
Menge: 60,000 m

**1.1.11.21 Kabel NYY-J 5x50RM Muffe**
Kabel-Verbindungsmuffe mit Gießharz für Starkstromkabel mit Vergußmasse, Verbindungshülsen,Klemmen, Zugentlastung und Dichtungen für
Bestandskabel DIN VDE 0276-603 (VDE 0276-603) NYY-J 5 x 50 RM, Cu-Zahl 2400
Menge: 2,000 St

**1.1.11.22 Kabel NYCWY 4x70SM/35 vorh.Rohr/Unterflurkanal**
STLB-Bau 2026-04 053
Kabel DIN VDE 0276-603 (VDE 0276-603) NYCWY 4 x 70 SM/35, Cu-Zahl 3082, in vorh. Rohre/Unterflurkanäle.
Menge: 20,000 m

**1.1.11.23 Kabel NYCWY 4x70SM/35 Doppel-Hohlboden**
STLB-Bau 2026-04 053
Kabel DIN VDE 0276-603 (VDE 0276-603) NYCWY 4 x 70 SM/35, Cu-Zahl 3082, in Doppel-/Hohlböden.
Menge: 20,000 m

**1.1.11.24 Kabel NYCWY 4x70SM/35 nur abklemmen**
STLB-Bau 2026-04 053
Kabel DIN VDE 0276-603 (VDE 0276-603) NYCWY 4 x 70 SM/35, Cu-Zahl 3082, nur abklemmen von Betriebsmittel.
Menge: 2,000 St

**1.1.11.25 Kabel NYCWY 4x70SM/35 nur anschließen**
STLB-Bau 2026-04 053
Kabel DIN VDE 0276-603 (VDE 0276-603) NYCWY 4 x 70 SM/35, Cu-Zahl 3082, nur anschließen an beigestellte Betriebsmittel, einschl. Verbindungsmittel.
Menge: 2,000 St

**1.1.11.26 Kabel NYCWY 4x70SM/35 nur zurückziehen/ umverlegen**
Bestandskabel DIN VDE 0276-603 (VDE 0276-603) NYCWY 4 x 70 SM/35, Cu-Zahl 3082, nur zurückziehen/ umverlegen, in vorh. Rohre/Unterflurkanäle / offenen Kabelgräben
Menge: 60,000 m

**1.1.11.27 Kabel NYCWY 4x70SM/35 Muffe**
Kabel-Verbindungsmuffe mit Gießharz für Starkstromkabel mit Vergußmasse, Verbindungshülsen,Klemmen, Zugentlastung und Dichtungen für
Bestandskabel DIN VDE 0276-603 (VDE 0276-603) NYCWY 4 x 70 SM/35, Cu-Zahl 3082
Menge: 2,000 St

**1.1.11.28 Kabel NYY-J 3x50SM/25RM vorh.Rohr/Unterflurkanal**
STLB-Bau 2026-04 053
Kabel DIN VDE 0276-603 (VDE 0276-603) NYY-J 3 x 50 SM/25 RM, Cu-Zahl 1680, in vorh. Rohre/Unterflurkanäle.
Menge: 10,000 m

**1.1.11.29 Kabel NYY-J 3x50SM/25RM Doppel-Hohlboden**
STLB-Bau 2026-04 053
Kabel DIN VDE 0276-603 (VDE 0276-603) NYY-J 3 x 50 SM/25 RM, Cu-Zahl 1680, in Doppel-/Hohlböden.
Menge: 10,000 m

**1.1.11.30 Kabel NYY-J 3x50SM/25RM nur abklemmen**
STLB-Bau 2026-04 053
Kabel DIN VDE 0276-603 (VDE 0276-603) NYY-J 3 x 50 SM/25 RM, Cu-Zahl 1680, nur abklemmen von Betriebsmittel.
Menge: 1,000 St

**1.1.11.31 Kabel NYY-J 3x50SM/25RM nur anschließen**
STLB-Bau 2026-04 053
Kabel DIN VDE 0276-603 (VDE 0276-603) NYY-J 3 x 50 SM/25 RM, Cu-Zahl 1680, nur anschließen an beigestellte Betriebsmittel, einschl. Verbindungsmittel.
Menge: 1,000 St

**1.1.11.32 Kabel NYY-J 3x50SM/25RM nur zurückziehen/ umverlegen**
Bestandskabel DIN VDE 0276-603 (VDE 0276-603) NYY-J 3 x 50 SM/25 RM, Cu-Zahl 1680, nur zurückziehen/ umverlegen, in vorh. Rohre/Unterflurkanäle / offenen Kabelgräben
Menge: 30,000 m

**1.1.11.33 Kabel NYY-J 3x50SM/25RM Muffe**
Kabel-Verbindungsmuffe mit Gießharz für Starkstromkabel mit Vergußmasse, Verbindungshülsen,Klemmen, Zugentlastung und Dichtungen für
Bestandskabel DIN VDE 0276-603 (VDE 0276-603) NYY-J 3 x 50 SM/25 RM, Cu-Zahl 1680
Menge: 1,000 St

**1.1.11.34 Kabel NYY-J 3x70SM/35SM vorh.Rohr/Unterflurkanal**
STLB-Bau 2026-04 053
Kabel DIN VDE 0276-603 (VDE 0276-603) NYY-J 3 x 70 SM/35 SM, Cu-Zahl 2352, in vorh. Rohre/Unterflurkanäle.
Menge: 30,000 m

**1.1.11.35 Kabel NYY-J 3x70SM/35SM Doppel-Hohlboden**
STLB-Bau 2026-04 053
Kabel DIN VDE 0276-603 (VDE 0276-603) NYY-J 3 x 70 SM/35 SM, Cu-Zahl 2352, in Doppel-/Hohlböden.
Menge: 30,000 m

**1.1.11.36 Kabel NYY-J 3x70SM/35SM nur abklemmen**
STLB-Bau 2026-04 053
Kabel DIN VDE 0276-603 (VDE 0276-603) NYY-J 3 x 70 SM/35 SM, Cu-Zahl 2352, nur abklemmen von Betriebsmittel.
Menge: 3,000 St

**1.1.11.37 Kabel NYY-J 3x70SM/35SM nur anschließen**
STLB-Bau 2026-04 053
Kabel DIN VDE 0276-603 (VDE 0276-603) NYY-J 3 x 70 SM/35 SM, Cu-Zahl 2352, nur anschließen an beigestellte Betriebsmittel, einschl. Verbindungsmittel.
Menge: 3,000 St

**1.1.11.38 Kabel NYY-J 3x70SM/35SM nur zurückziehen/ umverlegen**
Bestandskabel DIN VDE 0276-603 (VDE 0276-603) NYY-J 3 x 70 SM/35 SM, Cu-Zahl 2352, nur zurückziehen/ umverlegen, in vorh. Rohre/Unterflurkanäle / offenen Kabelgräben
Menge: 90,000 m

**1.1.11.39 Kabel NYY-J 3x70SM/35SM Muffe**
Kabel-Verbindungsmuffe mit Gießharz für Starkstromkabel mit Vergußmasse, Verbindungshülsen,Klemmen, Zugentlastung und Dichtungen für
Bestandskabel DIN VDE 0276-603 (VDE 0276-603) NYY-J 3 x 70 SM/35 SM, Cu-Zahl 2352
Menge: 3,000 St

**1.1.11.40 Kabel NYY-J 3x95SM/50SM vorh.Rohr/Unterflurkanal**
STLB-Bau 2026-04 053
Kabel DIN VDE 0276-603 (VDE 0276-603) NYY-J 3 x 95 SM/50 SM, Cu-Zahl 3216, in vorh. Rohre/Unterflurkanäle.
Menge: 30,000 m

**1.1.11.41 Kabel NYY-J 3x95SM/50SM Doppel-Hohlboden**
STLB-Bau 2026-04 053
Kabel DIN VDE 0276-603 (VDE 0276-603) NYY-J 3 x 95 SM/50 SM, Cu-Zahl 3216, in Doppel-/Hohlböden.
Menge: 30,000 m

**1.1.11.42 Kabel NYY-J 3x95SM/50SM nur abklemmen**
STLB-Bau 2026-04 053
Kabel DIN VDE 0276-603 (VDE 0276-603) NYY-J 3 x 95 SM/50 SM, Cu-Zahl 3216, nur abklemmen von Betriebsmittel.
Menge: 3,000 St

**1.1.11.43 Kabel NYY-J 3x95SM/50SM nur anschließen**
STLB-Bau 2026-04 053
Kabel DIN VDE 0276-603 (VDE 0276-603) NYY-J 3 x 95 SM/50 SM, Cu-Zahl 3216, nur anschließen an beigestellte Betriebsmittel, einschl. Verbindungsmittel.
Menge: 3,000 St

**1.1.11.44 Kabel NYY-J 3x95SM/50SM nur zurückziehen/ umverlegen**
Bestandskabel DIN VDE 0276-603 (VDE 0276-603) NYY-J 3 x 95 SM/50 SM, Cu-Zahl 3216, nur zurückziehen/ umverlegen, in vorh. Rohre/Unterflurkanäle / offenen Kabelgräben
Menge: 90,000 m

**1.1.11.45 Kabel NYY-J 3x95SM/50SM Muffe**
Kabel-Verbindungsmuffe mit Gießharz für Starkstromkabel mit Vergußmasse, Verbindungshülsen,Klemmen, Zugentlastung und Dichtungen für
Bestandskabel DIN VDE 0276-603 (VDE 0276-603) NYY-J 3 x 95 SM/50 SM, Cu-Zahl 3216
Menge: 3,000 St

**1.1.11.46 Kabel NYY-J 3x120SM/70SM vorh.Rohr/Unterflurkanal**
STLB-Bau 2026-04 053
Kabel DIN VDE 0276-603 (VDE 0276-603) NYY-J 3 x 120 SM/70 SM, Cu-Zahl 4128, in vorh. Rohre/Unterflurkanäle.
Menge: 20,000 m

**1.1.11.47 Kabel NYY-J 3x120SM/70SM Doppel-Hohlboden**
STLB-Bau 2026-04 053
Kabel DIN VDE 0276-603 (VDE 0276-603) NYY-J 3 x 120 SM/70 SM, Cu-Zahl 4128, in Doppel-/Hohlböden.
Menge: 20,000 m

**1.1.11.48 Kabel NYY-J 3x120SM/70SM nur abklemmen**
STLB-Bau 2026-04 053
Kabel DIN VDE 0276-603 (VDE 0276-603) NYY-J 3 x 120 SM/70 SM, Cu-Zahl 4128, nur abklemmen von Betriebsmittel.
Menge: 2,000 St

**1.1.11.49 Kabel NYY-J 3x120SM/70SM nur anschließen**
STLB-Bau 2026-04 053
Kabel DIN VDE 0276-603 (VDE 0276-603) NYY-J 3 x 120 SM/70 SM, Cu-Zahl 4128, nur anschließen an beigestellte Betriebsmittel, einschl. Verbindungsmittel.
Menge: 2,000 St

**1.1.11.50 Kabel NYY-J 3x120SM/70SM nur zurückziehen/ umverlegen**
Bestandskabel DIN VDE 0276-603 (VDE 0276-603) NYY-J 3 x 120 SM/70 SM, Cu-Zahl 4128, nur zurückziehen/ umverlegen, in vorh. Rohre/Unterflurkanäle / offenen Kabelgräben
Menge: 60,000 m

**1.1.11.51 Kabel NYY-J 3x120SM/70SM Muffe**
Kabel-Verbindungsmuffe mit Gießharz für Starkstromkabel mit Vergußmasse, Verbindungshülsen,Klemmen, Zugentlastung und Dichtungen für
Bestandskabel DIN VDE 0276-603 (VDE 0276-603) NYY-J 3 x 120 SM/70 SM, Cu-Zahl 4128
Menge: 2,000 St

**1.1.11.52 Kabel NYY-J 3x150SM/70SM vorh.Rohr/Unterflurkanal**
STLB-Bau 2026-04 053
Kabel DIN VDE 0276-603 (VDE 0276-603) NYY-J 3 x 150 SM/70 SM, Cu-Zahl 4992, in vorh. Rohre/Unterflurkanäle.
Menge: 30,000 m

**1.1.11.53 Kabel NYY-J 3x150SM/70SM Doppel-Hohlboden**
STLB-Bau 2026-04 053
Kabel DIN VDE 0276-603 (VDE 0276-603) NYY-J 3 x 150 SM/70 SM, Cu-Zahl 4992, in Doppel-/Hohlböden.
Menge: 30,000 m

**1.1.11.54 Kabel NYY-J 3x150SM/70SM nur abklemmen**
STLB-Bau 2026-04 053
Kabel DIN VDE 0276-603 (VDE 0276-603) NYY-J 3 x 150 SM/70 SM, Cu-Zahl 4992, nur abklemmen von Betriebsmittel.
Menge: 3,000 St

**1.1.11.55 Kabel NYY-J 3x150SM/70SM nur anschließen**
STLB-Bau 2026-04 053
Kabel DIN VDE 0276-603 (VDE 0276-603) NYY-J 3 x 150 SM/70 SM, Cu-Zahl 4992, nur anschließen an beigestellte Betriebsmittel, einschl. Verbindungsmittel.
Menge: 3,000 St

**1.1.11.56 Kabel NYY-J 3x150SM/70SM nur zurückziehen/ umverlegen**
Bestandskabel DIN VDE 0276-603 (VDE 0276-603) NYY-J 3 x 150 SM/70 SM, Cu-Zahl 4992, nur zurückziehen/ umverlegen, in vorh. Rohre/Unterflurkanäle / offenen Kabelgräben
Menge: 90,000 m

**1.1.11.57 Kabel NYY-J 3x150SM/70SM Muffe**
Kabel-Verbindungsmuffe mit Gießharz für Starkstromkabel mit Vergußmasse, Verbindungshülsen,Klemmen, Zugentlastung und Dichtungen für
Bestandskabel DIN VDE 0276-603 (VDE 0276-603) NYY-J 3 x 150 SM/70 SM, Cu-Zahl 4992
Menge: 3,000 St

**1.1.11.58 Kabel NYY-J 3x185SM/95SM vorh.Rohr/Unterflurkanal**
STLB-Bau 2026-04 053
Kabel DIN VDE 0276-603 (VDE 0276-603) NYY-J 3 x 185 SM/95 SM, Cu-Zahl 6240, in vorh. Rohre/Unterflurkanäle.
Menge: 10,000 m

**1.1.11.59 Kabel NYY-J 3x185SM/95SM Doppel-Hohlboden**
STLB-Bau 2026-04 053
Kabel DIN VDE 0276-603 (VDE 0276-603) NYY-J 3 x 185 SM/95 SM, Cu-Zahl 6240, in Doppel-/Hohlböden.
Menge: 10,000 m

**1.1.11.60 Kabel NYY-J 3x185SM/95SM nur abklemmen**
STLB-Bau 2026-04 053
Kabel DIN VDE 0276-603 (VDE 0276-603) NYY-J 3 x 185 SM/95 SM, Cu-Zahl 6240, nur abklemmen von Betriebsmittel.
Menge: 1,000 St

**1.1.11.61 Kabel NYY-J 3x185SM/95SM nur anschließen**
STLB-Bau 2026-04 053
Kabel DIN VDE 0276-603 (VDE 0276-603) NYY-J 3 x 185 SM/95 SM, Cu-Zahl 6240, nur anschließen an beigestellte Betriebsmittel, einschl. Verbindungsmittel.
Menge: 1,000 St

**1.1.11.62 Kabel NYY-J 3x185SM/95SM nur zurückziehen/ umverlegen**
Bestandskabel DIN VDE 0276-603 (VDE 0276-603) NYY-J 3 x 185 SM/95 SM, Cu-Zahl 6240, nur zurückziehen/ umverlegen, in vorh. Rohre/Unterflurkanäle / offenen Kabelgräben
Menge: 30,000 m

**1.1.11.63 Kabel NYY-J 3x185SM/95SM Muffe**
Kabel-Verbindungsmuffe mit Gießharz für Starkstromkabel mit Vergußmasse, Verbindungshülsen,Klemmen, Zugentlastung und Dichtungen für
Bestandskabel DIN VDE 0276-603 (VDE 0276-603) NYY-J 3 x 185 SM/95 SM, Cu-Zahl 6240
Menge: 1,000 St

**1.1.11.64 Kabel NYY-O 1x120RM vorh.Rohr/Unterflurkanal**
STLB-Bau 2026-04 053
Kabel DIN VDE 0276-603 (VDE 0276-603) NYY-O 1 x 120 RM, Cu-Zahl 1152, in vorh. Rohre/Unterflurkanäle.
Menge: 30,000 m

**1.1.11.65 Kabel NYY-O 1x120RM Doppel-Hohlboden**
STLB-Bau 2026-04 053
Kabel DIN VDE 0276-603 (VDE 0276-603) NYY-O 1 x 120 RM, Cu-Zahl 1152, in Doppel-/Hohlböden.
Menge: 30,000 m

**1.1.11.66 Kabel NYY-O 1x120RM nur abklemmen**
STLB-Bau 2026-04 053
Kabel DIN VDE 0276-603 (VDE 0276-603) NYY-O 1 x 120 RM, Cu-Zahl 1152, nur abklemmen von Betriebsmittel.
Menge: 3,000 St

**1.1.11.67 Kabel NYY-O 1x120RM nur anschließen**
STLB-Bau 2026-04 053
Kabel DIN VDE 0276-603 (VDE 0276-603) NYY-O 1 x 120 RM, Cu-Zahl 1152, nur anschließen an beigestellte Betriebsmittel, einschl. Verbindungsmittel.
Menge: 3,000 St

**1.1.11.68 Kabel NYY-O 1x120RM nur zurückziehen/ umverlegen**
Bestandskabel DIN VDE 0276-603 (VDE 0276-603) NYY-O 1 x 120 RM, Cu-Zahl 1152, nur zurückziehen/ umverlegen, in vorh. Rohre/Unterflurkanäle / offenen Kabelgräben
Menge: 90,000 m

**1.1.11.69 Kabel NYY-O 1x120RM Muffe**
Kabel-Verbindungsmuffe mit Gießharz für Starkstromkabel mit Vergußmasse, Verbindungshülsen,Klemmen, Zugentlastung und Dichtungen für
Bestandskabel DIN VDE 0276-603 (VDE 0276-603) NYY-O 1 x 120 RM, Cu-Zahl 1152
Menge: 3,000 St

##### Titel 1.1.12 Installationsgeräte KG 444

**1.1.12.1 Schutzkontaktsteckdose 250V 16A Wechselschalter Klappdeckel erhöhter Berührungsschutz AP IP44**
STLB-Bau 2025-04 053
Schutzkontaktsteckdose DIN VDE 0620-1 (VDE 0620-1), 250 V AC, 16 A, in Kombination mit Wechselschalter, mit Klappdeckel, mit erhöhtem Berührungsschutz, in Aufputzausführung, Schutzart IP 44 DIN EN 60529 (VDE 0470-1), Einsatz mit Schrauben befestigen.
Menge: 2,000 St

**1.1.12.2 Schutzkontaktsteckdose 250V 16A Klappdeckel erhöhter Berührungsschutz AP IP44**
STLB-Bau 2025-04 053
Schutzkontaktsteckdose DIN VDE 0620-1 (VDE 0620-1), 250 V AC, 16 A, mit Klappdeckel, mit erhöhtem Berührungsschutz, in Aufputzausführung, Schutzart IP 44 DIN EN 60529 (VDE 0470-1), Einsatz mit Schrauben befestigen.
Menge: 2,000 St

**1.1.12.3 CEE-Anschlußdose a.P. - 400V/16 A**
CEE-Steckdose 5-polig, u. P./a. P., 400 V - 16 A,
Schutzart IP 44, mit Steckanschlusstechnik
Menge: 1,000 St

**1.1.12.4 CEE-Anschlußdose a.P. - 400V/32 A**
CEE-Steckdose 5-polig, u. P./a. P., 400 V - 32 A,
Schutzart IP 44, mit Steckanschlusstechnik
Menge: 1,000 St

**1.1.12.5 E-Heizung Betonbauwerk 3 kW**
Lieferung und betriebsfertige Montage einer elektrischen Raumheizung für den NSHV Raum

Heizungstyp: Industrie-Rippenrohrheizkörper in schwerer, staub- und feuchtigkeitsgeschützter Industrieausführung.

Material: Rippenrohr aus Edelstahl (z. B. Werkstoff-Nr. 1.4571) oder stahlpulverbeschichtet, inklusive robuster Wandmontagehalterungen.

Heizleistung: 2 Geräte je 1.500 W (Gesamtleistung: 3.000 W), ausgelegt für eine Raumfläche von ca. 39 m².

Schutzart: Mindestens IP 65 (spritzwassergeschützt und staubdicht).

Anschlussspannung: 230 V / 50 Hz

Lieferung und Montage eines externen Raumtherostats (Einstellbereich ca. +5 °C bis +30 °C) zur Sicherung der Mindestraumtemperatur (Frostschutz).

Lieferung und Montage eines vorgeschalteten oder kombinierten Hygrostats (Einstellbereich 40 % bis 90 % relative Luftfeuchte). Die Heizkörper müssen prioritär einschalten, sobald die relative Luftfeuchtigkeit im Raum den kritischen Wert (z. B. 65 %) überschreitet  unabhängig von der aktuellen Raumtemperatur (Kondensationsschutz). Beide Heizkörper sind über diese Regelung parallel anzusteuern.

Sicherheitseinrichtungen: Integrierter, automatischer Überhitzungsschutz (Temperaturbegrenzer) mit manueller Rückstellung am Gerät.
Menge: 1,000 St

**1.1.12.6 Feuchtraumleuchte**
Klassische Feuchtraumwannenleuchte mit zweiteiligem Leuchtenaufbau. Gehäuse aus schlagzähem, UV-beständigen Kunststoff (Polycarbonat). Eingespritzte Dichtung auf Silikonbasis mit erhöhter Beständigkeit auch unter extremen Bedingungen. Diffusor aus schlagzähem opalen Kunststoff (Polycarbonat) mit hervorragender Lichtdurchlässigkeit von bis zu 90%. Befestigung des Diffusors durch Edelstahlclips zum einfachen Montieren und Öffnen. Lichtverteilung symmetrisch. Homogene Ausleuchtung. Flexible und einfache Installation durch verschiebbare Schnellbefestigungsklammern aus Edelstahl und  Diffusor mit integriertem Geräteträger sowie variabler Kabeleinführung (stirn- oder rückseitig). Geeignet für Deckenanbau, Ketten- oder Seilpendel, Wandanbau. Deckenmontagebügel aus Edelstahl und Triangel-Bügel für Pendelmontage im Lieferumfang enthalten. MultiLumen: Einstellbarkeit des Leuchtenlichtstroms in 2 Stufen. Werkseitig auf "HO" (High Output - hoher Lichtstrom) voreingestellt. Serienmäßig mit Durchgangsverdrahtung (2,5mm2).  Leuchte mit begrenzter Oberflächentemperatur nach DIN EN 60598-2-24 zur Verwendung in einer Umgebung, in der eine Ablagerung von leitfähigem Staub auf der Leuchte erwartet werden kann. Zugelassen für den Einsatz in der Lebensmittel- und Getränkeindustrie. Zur Beleuchtung von öffentlichen Parkbauten und öffentlichen Parkplätzen nach DIN 67528 geeignet. Umweltfreundlich und ressourcenschonend durch austauschbare Komponenten.

Farbe: lichtgrau (RAL 7035)
Länge: 1174 mm
Breite: 102 mm
Höhe: 85 mm
Gewicht: 1.92 kg
Lichtquelle: LED
Sockel: ohne Sockel
Farbtemperatur: 4000K
Farbwiedergabeindex: 80
Farbtoleranz (McAdam): 3 SDCM
Lebensdauer Lichtquelle: 72000 h (L80/B50)
Bemessungsleistung: 29 W
Bemessungsleuchtenlichtstrom: 4400 lm
Ausstrahlwinkel Down: 130° / 107°
Blendungsbewertungsindex RUG (4H 8H): 25.2
Systemeffizienz: 152 lm/W
Bemessungsleistung 2: 43 W
Bemessungsleuchtenlichtstrom 2: 6400 lm
Ausstrahlwinkel Down 2: 130° / 106°
Blendungsbewertungsindex RUG (4H 8H) 2: 26.5
Leuchtenlichtausbeute 2: 149 lm/W
Lichtaustritt: direkt
Lichtverteilung: symmetrisch
Betriebsgerät: Konstantstrom-Versorgung
Spannung: 220 - 240 V / 0 Hz, 50 Hz, 60 Hz
Schutzklasse: I
Leuchten an Sicherung B10A: 12
Leuchten an Sicherung B16A: 19
Leuchten an Sicherung C10A: 20
Leuchten an Sicherung C16A: 32
Einschaltstrom / Einschaltzeit: 21 A / 316 µs
Rippelstrom / Flicker: 4 %
Klirrfaktor (THD): 16 %
Schutzart: IP 66
Umgebungstemperatur: -25 °C bis + 40 °C
Schlagschutz: IK08
Glühdrahtprüfung: 850°C - 30 Sekunden
Prüfzeichen: HACCP, IFS
Sicherheitszeichen: D-Zeichen
Konformitätszeichen: CE, EAC, UKCA

Montagehöhe bis 3,5m

Leitfabrikat/Typ: RZB Planox 451231.009
oder gleichwertig,
Hersteller/Typ
........................................................................................................
vom Bieter einzutragen.
Menge: 3,000 St

##### Titel 1.1.13 Besondere Leistungen KG 444

**1.1.13.1 Messungen, Funktionsprüfungen DIN VDE 0100, DIN VDE 0126-23**
*** Pauschalposition
Durchführen von Messungen nach DIN VDE 0100 Teil 600,
folgende Messungen, Funktionsprüfungen und Nachweise
sind durchzuführen:
-Selektivitätsnachweis
-Messung sämtlicher Leitungs-/Kabelstromkreise
-Messung des zusätzlichen Potentialausgleichs,
zu messen ist die niederohmige Verbindung jeder Potentialausgleichsleitung zwischen den
Anschlußssstellen an der PA-Schiene und dem
fremden leitfähigen Teil.
-Erproben der sicherheitstechnischen Einrichtungen bei Netzausfall
-Funktionsprüfungen Wind- und Regensensorik,
-Funktionsprüfungen Störmeldetechnik
-Messung Beleuchtungsanlagen
-Dokumentation Versorgungsnetz
-Messung Beleuchtungsanlagen
-Dokumentation Versorgungsnetz

Nachweis betr. Einhaltung der Abschaltbedingungen
mittels Berechnung mit geeigneter Software
Nachzuweisen sind:
-Selektivität der gesamten Anlage
-Kurzschlußströme Ik1" + Ik3"
-Einhaltung Abschaltbedingungen
-Einhaltung Spannungsfall

Die Unterlagen sind in 1-facher Ausführung vorzulegen.
Menge: 1,000 psch

**1.1.13.2 Abnahme Sachverständiger**
*** Pauschalposition
Abnahme der Anlage mit dem Sachverständigen
nach TPRüfVO. Der Sachverständige wird vom
Auftragnehmer inklusive Gebühren beauftragt.
Erstellung und Klärung aller benötigten Dokumente und
die Zurverfügungstellung eines sach- und ortskundigen
Technikers. Übergabe der erforderlichen Dokumentation.

Die Sachverständigenabnahme beinhaltet die Prüfung
-Schaltanlagen
-Blitzschutz
-Erdung
Menge: 1,000 psch

**1.1.13.3 Inbetriebnahme und Einweisung Elektroanlage Allgem.**
*** Pauschalposition
Inbetriebnahme und Einweisung der Allgemeinen
Elektrischen Anlagen nach Fertigstellung, mit Vorführen
der Anlage sowie der Einweisung und Anleitung der
Nutzer, u.U. auch mehrfach durchzuführen.

Die Einweisung muss durch den Bauleiter der
ausführenden Elektrofirma erfolgen, in den
Einheitspreis sind alle Kosten incl. Fahrzeit pauschal
mit einzukalkulieren.
Menge: 1,000 psch

**1.1.13.4 Revisionspläne Papier**
*** Pauschalposition
Herstellen der Revisionsunterlagen, in kopierfähiger
Ausführung.

Leistungsumfang:

- Grundrisse, Verteilerpläne, Übersichten
- Klemmenpläne, Verteilerlegenden
- Bestandsunterlagen, vermasste Verlegepläne
- Verdrahtungspläne Energie- und Nachrichtentechnik
- Messurkunden DIN VDE, Errichterbescheinigung

Die aktuelle Bauausführung ist in den Plänen
festzuhalten (siehe Vorbemerkungen).

Lieferung von 1 Satz Revisionsunterlagen bestehend aus:

- gefalteten Planunterlagen in Ordnern DIN A4 sortiert, mit Inhaltsverzeichnis
- gefaltete Planunterlagen (in den Anlagen eingebracht)
Menge: 1,000 psch

**1.1.13.5 Revisionspläne CAD**
*** Pauschalposition
Herstellen der Revisionspläne und Bestandsunterlagen,
Wartungs- und Bedienungsanweisungen in lichtpausfähiger
Ausführung und auf Datenträger, in der die aktuelle
Bauausführung festgehalten ist, mit der Herstellung der
Planänderung der beigestellten Aggregate incl. der
Betriebs- und Handbücher, Dokumentation der
Inbetriebnahme, Messprotokolle etc. ist in der
angegebenen Anzahl zu übergeben. Die Dokumentation ist
vor der Abnahme vorzulegen.

- Zeichnungen in DWG Format
- Material u. Stücklisten als Word/Excel Datei
- sonstige Dokumentation im PDF Format
- Betriebs- und Bedienungsanleitungen zu den
  technischen Anlagen in deutscher Sprache
- Stücklisten über eingebaute Geräte z.B. Schalter, Relais etc.
- Prüfzeugnisse
- Inbetriebsetzungsprotokolle
- Angaben zu Verschleißteilen wie Filter etc.
- Angaben zu Wartungsintervall und Umfang
- Auflistung von Bauteilen die zeitkritisch zu
  beschaffen sind
  (ggf. Vorhaltung der Bauteile falls erforderlich)
- Angaben über den Ablauf und die Beschaffung von
  Bauteilen im Störungsfall

Lieferung von 1 Satz Bestandsplänen, bestehend aus:
- Satz auf elektronischen Medien gespeichert
- Satz in Ordnern mit Inhaltsverzeichnis und Trennblättern sortiert.

Die genannten Unterlagen sind zusätzlich im PDF Format,
auf Datenträger (USB) abgespeichert, zu liefern.

Der Umfang und die Struktur ist mit dem AG abzustimmen
und nach dessen Vorgaben zu erstellen.
Menge: 1,000 psch

**1.1.13.6 Dokumentationen**
*** Pauschalposition
Dokumentation elektrotechnischer Produkte

Dokumentation der im Bauvorhaben installierten Produkte
bestehend aus:

-  Stücklisten der eingesetzten Materialien
-  Katalogauszügen der Hersteller
-  Bedienungs- und Wartungsanweisungen
-  Prüf- und Zulassungsbescheinigungen

Die genannten Unterlagen sind zusätzlich im PDF Format,
auf Datenträger (USB) abgespeichert, zu liefern

Anzahl der Unterlagen:
1-fach in Revisionsordner DIN A4 eingeheftet,
einschließlich Inhaltsverzeichnis und Datenträger.
Menge: 1,000 psch

##### Titel 1.1.14 Brandschutz und Brandschotte KG 444

*Hinweis: Vorbemerkungen Brandschutz*
Brandschutz

Alle Durchbrüche durch Brandwände und Decken müssen mit
bauaufsichtlich geprüften Schotts geschlossen und
abgenommen werden. Über die Prüfungen müssen amtliche
Protokolle vorgelegt werden. Die Ausführung der
Schotten und Trassen, sowie Beschichtungen und
Spezialanwendungen darf nur durch zugelassene
Fachmonteure und Firmen erfolgen. Abhängungen etc.
dürfen nur bis 6 N/mm² belastet werden, damit die
Haltekonstruktion nicht brandgeschützt werden muss.
Beschichtungen sind in der erforderlichen Dicke
herzustellen, die Beschichtungsdicken, die der
Zulassung zu Grunde liegen, sind im Einzelfall
nachzuweisen. Die Brandschutzmaßnahmen sind per Fotodokumentation und in Plänen festzuhalten. Die Schotts
sind durchzunummerieren und Fotos zuzuordnen, die
Schotts sind dauerhaft mit den vorgeschriebenen Daten
zu kennzeichnen:

Angaben des Herstellers,
Herstellungsjahrs
Feuerwiderstandsklasse
Zulassungsnummer

Das Kennzeichnungsschild ist neben der Schottung am
Bauteil zu befestigen und muss erkennbar sein.

**1.1.14.1 Wand-Deckenöffnung 12 bis 15 mm²**
Wand- und Deckendurchführungen von Einzelkabel - bzw.
Leitungen, Durchmesser Öffnung: 12 - 15 mm², mit
flexibler Brandabschottungsmasse, Baustoffklasse B1
nach DIN 4102, mit IfBt - Zulassungsnummer, nach
Herstellervorgaben verschließen
Menge: 10,000 St

**1.1.14.2 Dosenschottsystem F30/F90**
Dosenschott System für Brandschutzwände F30 - F90, für
Wandeinführung und -durchführung, mörtel- und
spachtellose Befestigung, mit integriertem
Dichteinsatz.
Fräsloch Durchmesser: 74 mm,
min. Wandstärke: 100 mm.
6 Leitungseinführungen bis max. 5 x 2,5 mm²
Menge: 2,000 St

**1.1.14.3 Leitungsschottsystem F30/F90**
Leitungsschott System für Brandschutzwände F30 - F90,
für Wandeinführung und -durchführung, mörtel- und
spachtellose Befestigung, mit integriertem
Dichteinsatz. Für Einzelleitungen von 5 - 15 mm
Durchmesser
Installationsöffnung Mauerwerk/Hohlwand: 20 mm,
min. Wandstärke: 100 mm
Menge: 2,000 St

**1.1.14.4 Brandschutzkissen**
Brandschutzkissen zum Abdichten von Wand-  und
Deckendurchbrüchen, mit IfBt - Zulassungsnummer,
Baustoffklasse A1 nach DIN 4102, Maße ( H x B x T ):
200 x 100 x 40 mm
Menge: 4,000 St

**1.1.14.5 Brandschutzabschottung Leitungsanlagen Mörtelschott S90 0,05-0,1m2 Gebäude Wand D 300mm**
STLB-Bau 2023-04 047
Brandschutzabschottung an Kabel-/Leitungsanlagen als Mörtelschott, Feuerwiderstandsklasse S 90 DIN 4102-9, mit allgemeinem bauaufsichtlichen Prüfzeugnis/allgemeiner bauaufsichtlicher Zulassung, eckiger Durchbruch, Querschnitt über 0,05 bis 0,1 m2, Baustoffklasse DIN 4102-1 A (nichtbrennbar), Schmelzpunkt größer gleich 1000 Grad C, im Gebäude, Arbeitshöhe des Montageortes bis 3,5 m über der Standfläche des hierfür erforderlichen Gerüstes, Wand aus Stahlbeton, Dicke 300 mm.
Menge: 4,000 St

**1.1.14.6 Brandschutzabschottung Leitungsanlagen Mörtelschott S90 0,1-0,2m2 Gebäude Wand D 300mm**
STLB-Bau 2023-04 047
Brandschutzabschottung an Kabel-/Leitungsanlagen als Mörtelschott, Feuerwiderstandsklasse S 90 DIN 4102-9, mit allgemeinem bauaufsichtlichen Prüfzeugnis/allgemeiner bauaufsichtlicher Zulassung, eckiger Durchbruch, Querschnitt über 0,1 bis 0,2 m2, Baustoffklasse DIN 4102-1 A (nichtbrennbar), Schmelzpunkt größer gleich 1000 Grad C, im Gebäude, Arbeitshöhe des Montageortes bis 3,5 m über der Standfläche des hierfür erforderlichen Gerüstes, Wand aus Stahlbeton, Dicke 300 mm.
Menge: 4,000 St

##### Titel 1.1.15 Stundenlohnarbeiten KG 444

*Hinweis: Vorbemerkungen Stundenlohnarbeiten*
Stundenlohnarbeiten

Sie sind vor der Ausführung zu beantragen. Sie dürfen nur nach ausdrücklicher schriftlicher Beauftragung ausgeführt werden. Die Tagelohnbelege sind arbeitstäglich zu erstellen und dem Auftraggeber, Bauleiter oder der Bauüberwachung umgehend vorzulegen. Aus den Tagelohnbelegen müssen die ausgeführten Leistungen zweifelsfrei erkennbar sein. Alle Tagelohnausführende sind mit Namen und Klassifikation (Techniker, Obermonteur, Monteur, Helfer) mit Anfangs- und Endzeit und Stundenverbrauch zu notieren.

**1.1.15.1 Stundenlohn Techniker**
Technikerstunden,
von der Bauleitung oder Bauüberwachung vorher zu
genehmigen, inclusive aller anfallenden Kosten.
Menge: 10,000 Std

**1.1.15.2 Stundenlohn Obermonteure**
Obermonteurstunden,
von der Bauleitung oder Bauüberwachung vorher zu
genehmigen, inclusive aller anfallenden Kosten.
Menge: 10,000 Std

**1.1.15.3 Stundenlohn Monteure**
Monteurstunden,
von der Bauleitung oder Bauüberwachung vorher zu
genehmigen, inclusive aller anfallenden Kosten.
Menge: 40,000 Std

**1.1.15.4 Stundenlohn Helfer**
Helferstunden,
von der Bauleitung oder Bauüberwachung vorher zu
genehmigen, inclusive aller anfallenden Kosten.
Menge: 40,000 Std

##### Titel 1.1.16 Erdung und Blitzschutz KG 446

*Hinweis: Vorbemerkungen Erdung und Anschlussarbeiten*
Potentialausgleich

Der Potentialausgleich nach DIN VDE 0100 beseitigt Potentialunterschiede, d.h. verhindert gefährliche Berührungsspannungen, z.B. zwischen dem Schutzleiter der Niederspannungs-Verbraucheranlage und metallenen Wasser-, Gas und Heizungsrohrleitungen und sonstige metallenen Versorgungssystme. Der Potentialausgleich ist nach DIN VDE 100 - 410 zu errichten.

*Hinweis: Vorbemerkungen Blitzschutz*
Blitzschutzanlage

Das Gebäude ist mit einer Blitzschutzanlage der
definierten Blitzschutzklasse entsprechend den
allgemein anerkannten Regeln der Technik ausgestattet.

Die Errichtung der Blitzschutzanlage ist von einer zertifizierten
Fachfirma zu errichten, und DIN- und VDE-konform zu
zu dokumentieren. Die Zulassung ist vom AN
nachzuweisen Auswirkungen von Witterungseinflüssen wie
z. B Temperatur (Dehnungen), sowie bauliche Einflüsse
wie z.B. Setzungen bzw. Bewegungen, sind in der
gesamten Blitzschutzanlage zu berücksichtigen, und
Auswirkungen auf die Schutzfunktion zu verhindern.
Um Korrosionen und Überschläge zu
vermeiden, sind nach Bedarf Isolationen vorzusehen.

Die allgemeinen Vorschriften und Richtlinien, sowie die
bautechnischen Rahmenbedingungen sind hierbei
einzuhalten. Sämtliche Fangeinrichtungen und die übrigen
Anlagenbauteile sind entsprechend dem eingesetzten
Material mit ihrem zugelassenen, systembedingten
Zubehör und Befestigungsmaterial aufzubauen.

Die Vorschrift- und Regel- und Richtlinien-
Konformitäten sind vom AN nachzuweisen.

**1.1.16.1 Erdung Fundamenterder Bandstahl feuerverzinkt**
Fundamenterder aus Bandstahl, Stahl feuerverzinkt, 30 x 3,5 mm, DIN EN 62561-2 (VDE 0185-561-2) für die Verlegung in Bewehrung incl. Abstandshalter, Befestigung und Verbindungsklemmen, gemäß DIN 18014, in Betonfundamente bzw. Betonstützen/-Wände einlegen, in Teillängen, mit der Bewehrung verbinden, komplett mit Anschluss- und Verbindungsklemmen
Menge: 28,000 m

**1.1.16.2 Erdung Ringerder Stahl niro Rd10**
Edelstahldraht (Rd 10 mm) im Erdreich verlegt nach DIN EN 62561-2 (VDE 0185-561-2), DIN EN 62305-3 (VDE 0185-305-3) und DIN VDE 0151 aus Werkstoff NIRO (V4A) mit einem Molybdän-Anteil > 2 %, Werkstoff-Nummer 1.4401, in Teillängen, komplett mit Anschluss- und Verbindungsklemmen
Menge: 36,000 m

**1.1.16.3 Erdungsfestpunkt V4A**
Erdungsfestpunkt mit Abdeckung, DIN EN 50164-1 (VDE 0185-201), aus nichtrostendem Stahl, Werkstoff-Nr 1.4401, Anschluss an Erdungseinrichtung, komplett mit abisolierten Anschluss- und Verbindungsklemmen
Menge: 6,000 St

**1.1.16.4 Abltg Stahl niro Rd10 Wand sichtbar**
STLB-Bau 2026-04 050
Ableitung DIN EN IEC 62561-2 (VDE 0185-561-2), aus nichtrostendem Stahl, Rd 10, Werkstoff-Nr 1.4401, an Wänden, sichtbar auf der fertigen Oberfläche.
Menge: 12,000 m

**1.1.16.5 Anschluss-Verbindungsltg Stahl niro Rd10**
STLB-Bau 2026-04 050
Anschluss- und Verbindungsleitung, DIN EN IEC 62561-2 (VDE 0185-561-2), aus nichtrostendem Stahl, Rd 10, Werkstoff-Nr 1.4401, auf Dachflächen.
Menge: 30,000 m

**1.1.16.6 Klemme Kl.N Stahl niro Rd10**
STLB-Bau 2026-04 050
Klemme, DIN EN IEC 62561-1 (VDE 0185-561-1), Klasse N für normale Belastung, aus nichtrostendem Stahl, Werkstoff-Nr 1.4401, für Rd 10.
Menge: 16,000 St

**1.1.16.7 Korroschutz Anschluss- Verbindungsstellen Korroschutzbinde**
STLB-Bau 2022-10 050
Korrosionsschutz an Anschluss- und Verbindungsstellen im Erdreich mit Korrosionsschutzbinde DIN 30672-1 und DIN 30672-2.
Menge: 4,000 St

**1.1.16.8 Fangstange Stahl niro 1000mm Aufbauten Distanzhalter GFK**
STLB-Bau 2026-04 050
Fangstange DIN EN IEC 62561-2 (VDE 0185-561-2), aus nichtrostendem Stahl, Länge 1000 mm, Werkstoff-Nr 1.4401, an Aufbauten, äquivalenter Trennungsabstand in Luft mind. 0,45 m, mit Distanzhalter aus GFK, befestigen an Stahlkonstruktion.
Menge: 4,000 St

**1.1.16.9 Dokumentation und Messung Erdungsanlage**
*** Pauschalposition
Dokumentation und Durchgangsmessung der Erdungsanlage nach DIN 18014
Menge: 1,000 psch

**1.1.16.10 Potentialausgleichsschiene Messing 7x2,5-25mm2/2x2,5-95mm2 Abdeck. 40x4mm**
STLB-Bau 2025-04 053
Potentialausgleichsschiene DIN VDE 0618-1 (VDE 0618-1), aus Messing, Klasse H DIN EN IEC 62561-1 (VDE 0185-561-1), als Klemmschiene 10 mm x 10 mm, mit Kunststoffabdeckung, mit Anschluss für 7 x 2,5 bis 25 mm2, 2 x 2,5 bis 95 mm2 und ein Flachband bis 40 mm x 4 mm.
Menge: 1,000 St

**1.1.16.11 Kabel NYY-J 1x16RE vorh.Kabelrinne/Kanal**
STLB-Bau 2026-04 053
Kabel DIN VDE 0276-603 (VDE 0276-603) NYY-J 1 x 16 RE, Cu-Zahl 154, auf vorh. Kabelrinnen oder in offene Kanäle.
Menge: 58,000 m

**1.1.16.12 Kabel NYY-J 1x16RE vorh.Rohr/Unterflurkanal**
STLB-Bau 2026-04 053
Kabel DIN VDE 0276-603 (VDE 0276-603) NYY-J 1 x 16 RE, Cu-Zahl 154, in vorh. Rohre/Unterflurkanäle.
Menge: 78,000 m

**1.1.16.13 Kabel NYY-J 1x16RE nur anschließen**
STLB-Bau 2026-04 053
Kabel DIN VDE 0276-603 (VDE 0276-603) NYY-J 1 x 16 RE, Cu-Zahl 154, nur anschließen an beigestellte Betriebsmittel, einschl. Verbindungsmittel.
Menge: 12,000 St

##### Titel 1.1.17 Übertragunsnetze KG 457

*Hinweis: Vorbemerkungen EDV*
EDV-Verkabelung

Vorgesehen ist eine strukturierte
Verkabelung nach EN 50173-1 Klasse EA/IEC 11801 (10
GBit) für die Tertiärverkabelung. Die Leitungen der
Tertiärverkabelung sind in Kat 7a Bandbreite
auszuführen. Im Sekundärbereich sind Glasfasern der
Klasse OM4 und OS2, Steckertyp LC einzusetzen.

*Hinweis: Vorbemerkungen Nachrichtentechnik*
Nachrichtentechnik

Die Nachrichtentechnischen Anlagen stellen immer vollständig betriebsfertige Leistungen dar.

**1.1.17.1 Buskabel 2x2x0,25**
Buskabel
Aderanzahl / Querschnitt: 2 x 2 x 0,25 mm² (paarverseilt)
Außendurchmesser: ca. 7,4 mm
Mantelmaterial: Polyurethan (PUR), halogenfrei, erhöht ölbeständig und abriebfest
Farbe: Violett (RAL 4001)
Blanke, feinstdrähtige Kupferlitze nach VDE 0295 Klasse 6.
Aderisolation auf PE-Basis, paarweise verseilt (2x2 Adern).
Gesamtschirmung aus verzinntem Kupferdrahtgeflecht mit hoher Bedeckung zur Gewährleistung maximaler EMV-Sicherheit.
Robuster PUR-Außenmantel, flammwidrig nach IEC 60332-1-2 und adhäsionsarm.
Temperaturbereich: -30 °C bis +70 °C (bewegt) / -40 °C bis +80 °C (fest verlegt)
Wellenwiderstand (Impedanz): 100 bis 120 Ohm (bei > 1 MHz)
Prüfspannung: 1.500 V
Menge: 80,000 m

**1.1.17.2 Steuerleitung LiYCY 2x0,75**
Leitungstyp: LiYCY (Elektroniksteuerleitung nach DIN VDE 0812)
Aderanzahl / Querschnitt: 2 x 0,75 mm²
Aderfarbcode: DIN 47100 (Farbcodierung ohne Grün-Gelb) oder fortlaufender Zifferndruck
Außendurchmesser: ca. 6,7 mm
Mantelmaterial: Polyvinylchlorid (PVC), flammwidrig, kälteflexibel
Menge: 160,000 m

**1.1.17.3 Steuerleitung LiYCY 4x1,5**
Leitungstyp: LiYCY (Elektroniksteuerleitung nach DIN VDE 0812)
Aderanzahl / Querschnitt: 4 x 1,5 mm²
Aderfarbcode: DIN 47100 (Farbcodierung ohne Grün-Gelb) oder fortlaufender Zifferndruck
Außendurchmesser: ca. 10,5 mm
Mantelmaterial: Polyvinylchlorid (PVC), flammwidrig, kälteflexibel
Menge: 160,000 m

**1.1.17.4 Außenkabel symmetrisch A-2Y(L)2Y 2x2x0,8 STIII BD vorh.Kabelrinne/Kanal**
STLB-Bau 2026-04 061
Außenkabel, symmetrisch, DIN VDE 0816-1 (VDE 0816-1), A-2Y(L)2Y, 2 x 2 x 0,8 STIII BD, auf vorh. Kabelrinnen oder in offene Kanäle.
Menge: 22,000 m

**1.1.17.5 Außenkabel symmetrisch A-2Y(L)2Y 2x2x0,8 STIII BD vorh.Rohr/Unterflurkanal**
STLB-Bau 2026-04 061
Außenkabel, symmetrisch, DIN VDE 0816-1 (VDE 0816-1), A-2Y(L)2Y, 2 x 2 x 0,8 STIII BD, in vorh. Rohre/Unterflurkanäle.
Menge: 24,000 m

**1.1.17.6 Außenkabel symmetrisch A-2Y(L)2Y 4x2x0,8 STIII BD vorh.Kabelrinne/Kanal**
STLB-Bau 2026-04 061
Außenkabel, symmetrisch, DIN VDE 0816-1 (VDE 0816-1), A-2Y(L)2Y, 4 x 2 x 0,8 STIII BD, auf vorh. Kabelrinnen oder in offene Kanäle.
Menge: 42,000 m

**1.1.17.7 Außenkabel symmetrisch A-2Y(L)2Y 4x2x0,8 STIII BD vorh.Rohr/Unterflurkanal**
STLB-Bau 2026-04 061
Außenkabel, symmetrisch, DIN VDE 0816-1 (VDE 0816-1), A-2Y(L)2Y, 4 x 2 x 0,8 STIII BD, in vorh. Rohre/Unterflurkanäle.
Menge: 26,000 m

**1.1.17.8 Außenkabel symmetrisch Anschluss Betriebsm. A-2Y(L)2Y 2x2x0,8 STIII BD**
STLB-Bau 2026-04 061
Außenkabel, symmetrisch, DIN VDE 0816-1 (VDE 0816-1), nur anschließen an beigestellte Betriebsmittel, an Anschlusseinrichtung, Aufputzausführung, in löt-, schraub- und abisolierfreier Technik (LSA-Technik), A-2Y(L)2Y, 2 x 2 x 0,8 STIII BD.
Menge: 4,000 St

**1.1.17.9 Außenkabel symmetrisch Anschluss Betriebsm. A-2Y(L)2Y 4x2x0,8 STIII BD**
STLB-Bau 2026-04 061
Außenkabel, symmetrisch, DIN VDE 0816-1 (VDE 0816-1), nur anschließen an beigestellte Betriebsmittel, an Anschlusseinrichtung, Aufputzausführung, in löt-, schraub- und abisolierfreier Technik (LSA-Technik), A-2Y(L)2Y, 4 x 2 x 0,8 STIII BD.
Menge: 4,000 St

**1.1.17.10 Überspannungsschutzgerät VDSL Blitzstromableiter D1 Nennableitstoßstrom 0,5kA/Leiter**
STLB-Bau 2026-04 050
Überspannungsschutzgerät für VDSL Übertragungstechnik, für Montage auf Hutschiene TH 35 DIN EN 60715 (VDE 0660-520), für Steckerverbindung RJ 45, Modulbauweise aus Basis- und Schutzmodul, Blitzstromableiter Kategorie D1 DIN EN 61643-21 (VDE 0845-3-1), erdfreies Potential, Nennableitstoßstrom (8/20) je Leiter mind. 0,5 kA, Blitzstoßstrom (10/350) je Leiter mind. 1 kA, mit Funktionsanzeige am Gerät.
Menge: 2,000 St

**1.1.17.11 Überspannungsschutzgerät LonTalk 4DA Blitzstromableiter D1 Nennableitstoßstrom 0,5kA/Leiter**
STLB-Bau 2026-04 050
Überspannungsschutzgerät für LonTalk-Systeme, für Montage auf Hutschiene TH 35 DIN EN 60715 (VDE 0660-520), für 4 DA, Blitzstromableiter Kategorie D1 DIN EN 61643-21 (VDE 0845-3-1), erdfreies Potential, Nennableitstoßstrom (8/20) je Leiter mind. 0,5 kA, Blitzstoßstrom (10/350) je Leiter mind. 1 kA.
Menge: 2,000 St

**1.1.17.12 19-Zoll-Patchfeld symm. 1HE 24x8 modular Kat.7A**
STLB-Bau 2024-10 061
19 Zoll Patchfeld, symmetrisch, eine Höheneinheit, 24 x 8, modular, Kategorie 7 Index A tiefgestellt DIN EN 50173-1 (VDE 0800-173-1), Link-Klasse F, DIN EN 50173-1 (VDE 0800-173-1), RJ45-Buchse DIN EN 60603-7-51.
Menge: 1,000 St

**1.1.17.13 Konf. Datenkabel Stecker Stecker Kat.7A L 1 m**
STLB-Bau 2026-04 061
Konfektioniertes Datenkabel/Twisted Pair, Stecker/Stecker, DIN EN 50173-1 (VDE 0800-173-1), Kategorie 7 Index A tiefgestellt geprüft DIN EN 61935-2 (VDE 0819-935-2),
Länge Kabel '1' m,
Kabelenden bestückt mit Steckerverbindung GG45 DIN EN 60603-7-7, rückwärtskompatibel zu RJ45, Leitungswiderstand 0,065 Ohm/m und Kabeldurchmesser 0,007 m DIN EN 50174-2 (VDE 0800-174-2).
Menge: 12,000 St

**1.1.17.14 Konf. Datenkabel Stecker Stecker Kat.7A L 2 m**
STLB-Bau 2026-04 061
Konfektioniertes Datenkabel/Twisted Pair, Stecker/Stecker, DIN EN 50173-1 (VDE 0800-173-1), Kategorie 7 Index A tiefgestellt geprüft DIN EN 61935-2 (VDE 0819-935-2),
Länge Kabel '2' m,
Kabelenden bestückt mit Steckerverbindung GG45 DIN EN 60603-7-7, rückwärtskompatibel zu RJ45, Leitungswiderstand 0,065 Ohm/m und Kabeldurchmesser 0,007 m DIN EN 50174-2 (VDE 0800-174-2).
Menge: 12,000 St

**1.1.17.15 Konf. Datenkabel Stecker Stecker Kat.7A L 3 m**
STLB-Bau 2026-04 061
Konfektioniertes Datenkabel/Twisted Pair, Stecker/Stecker, DIN EN 50173-1 (VDE 0800-173-1), Kategorie 7 Index A tiefgestellt geprüft DIN EN 61935-2 (VDE 0819-935-2),
Länge Kabel '3' m,
Kabelenden bestückt mit Steckerverbindung GG45 DIN EN 60603-7-7, rückwärtskompatibel zu RJ45, Leitungswiderstand 0,065 Ohm/m und Kabeldurchmesser 0,007 m DIN EN 50174-2 (VDE 0800-174-2).
Menge: 12,000 St

**1.1.17.16 Konf. Datenkabel Stecker Stecker Kat.7A L 5 m**
STLB-Bau 2026-04 061
Konfektioniertes Datenkabel/Twisted Pair, Stecker/Stecker, DIN EN 50173-1 (VDE 0800-173-1), Kategorie 7 Index A tiefgestellt geprüft DIN EN 61935-2 (VDE 0819-935-2),
Länge Kabel '5' m,
Kabelenden bestückt mit Steckerverbindung GG45 DIN EN 60603-7-7, rückwärtskompatibel zu RJ45, Leitungswiderstand 0,065 Ohm/m und Kabeldurchmesser 0,007 m DIN EN 50174-2 (VDE 0800-174-2).
Menge: 12,000 St

**1.1.17.17 Konf. Datenkabel Stecker Stecker Kat.7A L 10 m**
STLB-Bau 2026-04 061
Konfektioniertes Datenkabel/Twisted Pair, Stecker/Stecker, DIN EN 50173-1 (VDE 0800-173-1), Kategorie 7 Index A tiefgestellt geprüft DIN EN 61935-2 (VDE 0819-935-2),
Länge Kabel '10' m,
Kabelenden bestückt mit Steckerverbindung GG45 DIN EN 60603-7-7, rückwärtskompatibel zu RJ45, Leitungswiderstand 0,065 Ohm/m und Kabeldurchmesser 0,007 m DIN EN 50174-2 (VDE 0800-174-2).
Menge: 12,000 St

**1.1.17.18 Datenkabel außen Kat.7A geschirmt 4x2xAWG23 vorh.Kabelrinne/Kanal**
STLB-Bau 2026-04 061
Datenkabel für Außenanwendung DIN EN 50288-9-1 (VDE 0819-9-1), Kategorie 7 Index A tiefgestellt DIN EN 50173-1 (VDE 0800-173-1), geschirmt, Trennklasse b DIN EN 50174-2 (VDE 0800-174-2), Leitungswiderstand 0,065 Ohm/m und Kabeldurchmesser 0,007 m DIN EN 50174-2 (VDE 0800-174-2), Link-Klasse F, DIN EN 50173-1 (VDE 0800-173-1), 4 x 2 x AWG 23, auf vorh. Kabelrinnen oder in offene Kanäle.
Menge: 78,000 m

**1.1.17.19 Datenkabel außen Kat.7A geschirmt 4x2xAWG23 vorh.Rohr/Unterflurkanal**
STLB-Bau 2026-04 061
Datenkabel für Außenanwendung DIN EN 50288-9-1 (VDE 0819-9-1), Kategorie 7 Index A tiefgestellt DIN EN 50173-1 (VDE 0800-173-1), geschirmt, Trennklasse b DIN EN 50174-2 (VDE 0800-174-2), Leitungswiderstand 0,065 Ohm/m und Kabeldurchmesser 0,007 m DIN EN 50174-2 (VDE 0800-174-2), Link-Klasse F, DIN EN 50173-1 (VDE 0800-173-1), 4 x 2 x AWG 23, in vorh. Rohre/Unterflurkanäle.
Menge: 92,000 m

**1.1.17.20 Datenkabel außen Kat.7A geschirmt Anschluss 4x2xAWG23**
STLB-Bau 2026-04 061
Datenkabel für Außenanwendung DIN EN 50288-9-1 (VDE 0819-9-1), Kategorie 7 Index A tiefgestellt DIN EN 50173-1 (VDE 0800-173-1), geschirmt, Trennklasse b DIN EN 50174-2 (VDE 0800-174-2), Leitungswiderstand 0,065 Ohm/m und Kabeldurchmesser 0,007 m DIN EN 50174-2 (VDE 0800-174-2), Link-Klasse F, DIN EN 50173-1 (VDE 0800-173-1), nur anschließen, 4 x 2 x AWG 23.
Menge: 16,000 St

**1.1.17.21 Datenkabel außen Kat.7A geschirmt Kennzeichnung 4x2xAWG23 halogenfrei**
STLB-Bau 2026-04 061
Datenkabel für Außenanwendung DIN EN 50288-9-1 (VDE 0819-9-1), Kategorie 7 Index A tiefgestellt DIN EN 50173-1 (VDE 0800-173-1), geschirmt, Trennklasse b DIN EN 50174-2 (VDE 0800-174-2), Leitungswiderstand 0,065 Ohm/m und Kabeldurchmesser 0,007 m DIN EN 50174-2 (VDE 0800-174-2), Link-Klasse F, DIN EN 50173-1 (VDE 0800-173-1), nur kennzeichnen je Ende, 4 x 2 x AWG 23, halogenfrei.
Menge: 16,000 St

**1.1.17.22 Stecker dienstneutral Kat.7A**
STLB-Bau 2024-10 061
Stecker, dienstneutral, RJ45 DIN EN 60603-7-51 (VDE 0687-603-7-51), Kategorie 7 Index A tiefgestellt DIN EN 50173-1 (VDE 0800-173-1), zum Anschluss von mehrdrähtigem Datenkabel.
Menge: 16,000 St

**1.1.17.23 Messung Cu CL Link Ea**
STLB-Bau 2024-10 061
Messung Kupferkabel CL (Channel Link) - Übertragungsstrecke, DIN EN 50173-1 (VDE 0800-173-1), Link Klasse E Index A tiefgestellt, Darstellung der Messung als Tabelle und als Grafik, Dokumentation vorab digital zur Prüfung und nach Freigabe auf Datenträger, im PDF-Format, als Standard-Report, in 4-facher Ausfertigung.
Menge: 8,000 St

**1.1.17.24 LWL-Duplexpatchkabel 50/125, LC/LC 0,5m**
Menge: 2,000 St

**1.1.17.25 LWL-Duplexpatchkabel 50/125, LC/LC 1m**
Menge: 2,000 St

**1.1.17.26 LWL-Duplexpatchkabel 50/125, LC/LC 2m**
Menge: 2,000 St

**1.1.17.27 LWL-Duplexpatchkabel 50/125, LC/LC 5m**
Menge: 2,000 St

**1.1.17.28 LWL-Außenkabel Mehrmodenfaser A-DQ(ZN)2Y 2x2G50/125 vorh.Rohr/Unterflurkanal**
STLB-Bau 2025-10 061
LWL-Außenkabel DIN VDE 0888-3 (VDE 0888-3), als Mehrmodenfaser, OM 4, typisch 10 Gbps bis 550 m, metallfrei, unbewehrt, A-DQ(ZN)2Y, 2 x 2 G 50/125, Wellenlänge 1300 nm, in vorh. Rohre/Unterflurkanäle, mit einem Kabel belegt.
Menge: 40,000 m

**1.1.17.29 LWL-Außenkabel Kennzeichnung Mehrmodenfaser A-DQ(ZN)2Y 2x2G50/125**
STLB-Bau 2025-10 061
LWL-Außenkabel DIN VDE 0888-3 (VDE 0888-3), nur kennzeichnen je Ende, als Mehrmodenfaser, OM 4, typisch 10 Gbps bis 550 m, metallfrei, unbewehrt, A-DQ(ZN)2Y, 2 x 2 G 50/125.
Menge: 2,000 St

**1.1.17.30 LWL-Außenkabel Anschluss Mehrmodenfaser A-DQ(ZN)2Y 2x2G50/125**
STLB-Bau 2025-10 061
LWL-Außenkabel DIN VDE 0888-3 (VDE 0888-3), nur anschließen, als Lichtbogenspleiß in Spleißkassette an Pigtail, als Mehrmodenfaser, OM 4, typisch 10 Gbps bis 550 m, metallfrei, unbewehrt, A-DQ(ZN)2Y, 2 x 2 G 50/125.
Menge: 2,000 St

**1.1.17.31 Pigtail LWL L 2 m LC**
STLB-Bau 2025-10 061
Pigtail, LWL, Mehrmodenfaser OM 4, typisch 10 Gbps bis 550 m, 1 G 50/125, als Aderpigtail,
Länge Kabel '2' m,
mit Steckgesicht LC-Stecker, Kontakte mit PC, mit Lichtbogenspleiß und Kennzeichnung der Fasern.
Menge: 4,000 St

**1.1.17.32 Patchfeld Spleißkassette LWL 1HE ausziehbar OM 4 LC 12Ausbrüche 12Kupplungen AnzPigtails 12 St**
STLB-Bau 2025-10 061
Patchfeld mit Spleißkassette und allem systembedingten Zubehör, LWL, eine Höheneinheit, ausziehbar, Mehrmodenfaser OM 4, typisch 10 Gbps bis 550 m, mit Steckgesicht LC-Durchführungskupplungen, Ferrulen aus Zirkonia Keramik, Kontakte mit PC, Anzahl Ausbrüche 12 St, Anzahl Kupplungen 12 St,
Anzahl Pigtails '12' St,
Anzahl Fusionsspleiße wie Anzahl Pigtails.
Menge: 1,000 St

**1.1.17.33 Dokumentation der LWL Spleißkassette**
Beschriftung und Dokumentation der LWL Spleißkassette und
des Kabelendes, je Faser mit dauerhafter
Beschriftung nach Vorgabe AG
Menge: 1,000 St

**1.1.17.34 LWL-Kabelabsetzen**
LWL-Kabel absetzen und zum Spleißen vorbereiten.
Menge: 2,000 St

**1.1.17.35 Spleißverbindungen für LWL**
Herstellen von LWL-Spleißverbindungen durch elektrische
Glimmentladung mit vollautomatischem Spleißgeräte

Anforderungen an den Spleißautomaten:

- 3-Achsen-Positionierung
- Kernzentrierung  Berechnung der Spleißdämpfung,
- zur Einschätzung der Qualität der Spleißung Spleißdämpfung:
  <= 0,10 dB

Durchzuführende Arbeiten:
- Spleißfertiges Absetzen der Faserpigtails
- Herstellen der Spleiße
- Nachbildung des Primärcoatings durch Crimpspleißschutz
- Ablegen des Spleißes mit dem Spleißschutz in den
  Spleißschutzhalter und des Faservorrates in der
  Spleißkassette
- Einstecken der Pigtailstecker in die Kupplung
- Beschriften nach Vorgabe

Die Geräte sind nach den Angaben des Geräteherstellers
regelmäßig zu warten und kalibrieren.
Menge: 2,000 St

##### Titel 1.1.18 Demontage KG 494

**1.1.18.1 Demontage NSHV Bestand**
Fachgerechte Demontage, Ausbringung und Entsorgung der 7-feldigen NSHV-Bestandsanlage

Anlagentyp: Niederspannungshauptverteilung (Fabrikat Felten & Guillaume / ABB, Typ HNS)

Anlagenumfang: 7 Schrankfelder (inkl. Einspeisungen für BHKW, NEA, Trafo 1 und Trafo 2, Kuppelfeld, Abgangsfelder)

Abmessungen (Gesamt): Breite ca. 4.200 mm (4 Feldgruppen je 400/600/1000 mm), Tiefe ca. 600 mm, Höhe ca. 2.200 mm

Feststellen der Spannungsfreiheit aller ankommenden und abgehenden Kabel und Leitungen in Abstimmung mit dem Anlagenbetreiber.

Vorsichtiges, zerstörungsfreies Abklemmen und Rückbauen aller internen Steuer-, Mess- und Meldeleitungen zur zentralen Leittechnik

Abklemmen der externen Signalverbindungen für NA-Schutz-Geräte, Netzanalyse, Trafowarnungen und Generatorsignale

Sichern, dauerhaftes Beschriften (Quellen-/Zielbezeichnung) und temporäres Zurückrollen der weiterzuverwendenden Leistungskabel und Steuerleitungen im Kabelkeller/Doppelboden, um Beschädigungen bei den Folgearbeiten zu verhindern.

Ausbau der schweren Leistungsschalter (z. B. Megamax / SACE 1000A1250A) (pp. 1, 18, 31) sowie aller Sicherungslasttrennschränke (SLM-Leisten)

Trennen der 5-poligen Haupt-Sammelschienensysteme (Cu) und Lösen der mechanischen Feldverbinder.

Demontage der Gehäusekorpusse und Sockelrahmen feldweise.

Fachgerechter Transport aller Komponenten aus dem NSHV-Raum der Betonstation unter Beachtung der maximalen Bodenbelastbarkeit und der engen Transportwege.

Abtransport des demontierten Materials vom Kläranlagengelände.

Fachgerechte, umweltkonforme Entsorgung und stoffliche Trennung aller Materialien (Kupferschienen, Gehäusestahl, Elektronikschrott, halogenhaltige Kunststoffteile) nach dem Kreislaufwirtschaftsgesetz (KrWG). Ein entsprechender Entsorgungsnachweis ist dem Auftraggeber unaufgefordert vorzulegen.
Menge: 1,000 St

**1.1.18.2 Demontage Kleinverteiler 40x30x20**
Demontage von Wand Anbau/Einbauverteiler aus
Stahlblech/Kunststoff mit Einbauten bis HxBxT 40x30x20
cm incl. Lösen der angeschlossenen Kabel und Leitungen,
Ausbau von Unterputzrahmen und Gehäusen.
Menge: 1,000 St

**1.1.18.3 Demontage Inst.**
Demontage vorhandener Installationsgeräte
(Schalter, Steckdosen, Jalousieschalter.
Bewegungsmelder)
a.P. oder u.P.
Menge: 20,000 St

**1.1.18.4 Demontage/Wiedermontage Inst. Geräte**
Demontage/ Wiedermontage Gerät Komponente und Geräte
der Stark/Schwachstromanlagen (ZK, Fluchttürsteuerung,
Abzweigdosen etc.) wie Kartenleser, Türöffner,
Auslösetaster usw. von der Versorgungseinheit
spannungsfrei schalten, Gerät abklemmen, fachgerecht
demontieren, zwischenlagern und später wieder
montieren. Pauschale je Gerät.
Menge: 20,000 St

**1.1.18.5 Demontage Ltg. 10x2x0,8**
Demontage vorhandener Leitungen,
bis 10 x 2 x 0,8 qmm Durchmesser.
Menge: 400,000 m

**1.1.18.6 Demontage Ltg. -Datenleitungen**
Demontage vorhandener Leitungen,
Datenleitungen Kat.5 - 7
Menge: 200,000 m

**1.1.18.7 Demontage Ltg. 5x2,5**
Demontage vorhandener Leitungen,
bis 5 x 2,5 qmm Durchmesser
Menge: 400,000 m

**1.1.18.8 Demontage Ltg. 5x2,5-5x6**
Demontage vorhandener Leitungen,
5 x 2,5 - 5  x 10 qmm Durchmesser
Menge: 200,000 m

**1.1.18.9 Demontage Ltg. 5x10-5x50**
Demontage vorhandener Leitungen,
5 x 10 - 5  x 50 qmm
Menge: 120,000 m

**1.1.18.10 Demontage Ltg. 5x70-5x120**
Demontage vorhandener Leitungen,
5 x 70 - 5  x 120 qmm Durchmesser
Menge: 80,000 m

**1.1.18.11 Demontage Ltg. 5x150-5x240**
Demontage vorhandener Leitungen,
5 x 150 - 5  x 240qmm Durchmesser
Menge: 60,000 m

**1.1.18.12 Demontage Rohre a.P. bis NW 50**
Demontage vorhandener Kunststoffrohre bis NW 50 a.P.
Menge: 50,000 m

**1.1.18.13 Demontage Rohre a.P. bis NW 160**
Demontage vorhandener Kunststoffrohre bis NW 160 a.P.
Menge: 250,000 m
